# Presupuesto

- Propiedad del archivo: CYPE INGENIEROS, S.A.
- Formato: FIEBDC-3/2004
- Programa: ARQUIMEDES
- Fecha de los precios: 17/12/2021
- Divisa: EUR
- Gastos generales: 13 %
- Beneficio industrial: 6 %
- IVA: 21 %
- Código: REFORMA_ALA_SUR_PLANTA_BAJA_AP_P (05/05/1995)
Importe: 254123.5

## 01 ACTUACIONES PREVIAS
Importe: 15624.91

**AP01** m2 Traslado mobiliario existente - mudanza
190 m2 × 16.97 = 3224.30
Traslado de la totalidad del mobiliario no fijo existente, consistente en mesas, sillas, armarios o elementos similares.
Se incluye su protección en caso de ser necesaria, traslado a instalaciones del promotor dentro del mismo edificio o a edificio del promotor en un radio de 10 km, coincidiendo con las fases de obra, incluyendo carga y descarga en origen y destino, así como su posterior traslado de vuelta a la estancia original en las mismas condiciones. Incluye montaje y desmontaje de mobiliario o equipamiento necesario. Incluye equipos informáticos, documentación y material de oficina.

| Código | Ud | Descripción | Rendimiento | Precio | Importe |
|---|---|---|---|---|---|
| MOOA.1d | h | Peón ordinario construcción (mano de obra) | 1 | 16.007 | 16.01 |
| %CI | % | Costes indirectos..(s/total) (07/04/2017) | 6 % | 16.01 | 0.96 |
|  |  | Total |  |  | 16.97 |

| Medición | Uds. | Largo | Parcial |
|---|---|---|---|
| P Baja | 1 | 130.000 | 130.000 |
| P Primera | 1 | 60.000 | 60.000 |
| Total |  |  | 190 |

**AP001** m2 Sectorización previa tablero
156 m2 × 63.94 = 9974.64
Sectorización previa a la obra para separar zonas de trabajo y zonas en funcionamiento. Instalación temporal para aislar las zonas de trabajo. Panelado autoportante en tablero DM o similar en acabado en melamina color blanco o equivalente, colocados sobre montantes horizontales y verticales de madera de pino macizo. Los montantes no podrán ir atornillados sobre los acabados de las zonas comunes, deberán ir arriostrados. Incluye formación de 2 puertas para acceso. Incluye sellado de todo el perímetro y uniones para minimizar la presencia de polvo de obra y similar. Incluye montaje y desmontaje.

| Código | Ud | Descripción | Rendimiento | Precio | Importe |
|---|---|---|---|---|---|
| PRPD31eb | m2 | Tab fib mad melm 7mm bl 2cr (material) | 1.05 | 16 | 16.80 |
| PBUC.4a | ud | Punta a templ ø2.5x30 mm caja 500 (material) | 0.02 | 1.817 | 0.04 |
| MOOA.1a | h | Oficial 1ª construcción (mano de obra) | 1.6 | 17.022 | 27.24 |
| MOOA.1c | h | Peón especializado construcción (mano de obra) | 1 | 16.24 | 16.24 |
| %CI | % | Costes indirectos..(s/total) | 6 % | 60.32 | 3.62 |
|  |  | Total |  |  | 63.94 |

Claves: interior, recorte, alto, aglomerado, panel, paramento, densidad, lamina, madero, lama, union, clavo, plastico, rastrel, mural, revestimiento

| Medición | Uds. | Largo | Alto | Parcial |
|---|---|---|---|---|
| Planta baja | 1 | 35.000 | 4.000 | 140.000 |
| Planta 1º | 1 | 4.000 | 4.000 | 16.000 |
| Total |  |  |  | 156 |

**AP0001** ud Levnt estores con aprovechamiento (23/07/2019)
3 ud × 17.5 = 52.50
Levantamiento de estores de ventanas para su posterior recolocación, con aprovechamiento del material, incluyendo su protección previa y el almcenamiento durante la obra previo al nuevo montaje, según NTE/ADD-18.

| Código | Ud | Descripción | Rendimiento | Precio | Importe |
|---|---|---|---|---|---|
| MOOA.1a | h | Oficial 1ª construcción | 0.5 | 17.022 | 8.51 |
| MOOA.1d | h | Peón ordinario construcción | 0.5 | 16.007 | 8.00 |
| %CI | % | Costes indirectos..(s/total) | 6 % | 16.51 | 0.99 |
|  |  | Total |  |  | 17.5 |

Claves: carga, ordinario, levantar, escombro, carpinteria, moho, superficie, hoja, accesorio, material

| Medición | Uds. | Parcial |
|---|---|---|
| Planta 1º | 3 | 3.000 |
| Total |  | 3 |

**AP000105** ud Levnt estores sin aprovechamiento
15 ud × 10.61 = 159.15
Levantamiento de estores de ventanas sin posterior recolocación, según NTE/ADD-18.

| Código | Ud | Descripción | Rendimiento | Precio | Importe |
|---|---|---|---|---|---|
| MOOA.1a | h | Oficial 1ª construcción | 0.303 | 17.022 | 5.16 |
| MOOA.1d | h | Peón ordinario construcción | 0.303 | 16.007 | 4.85 |
| %CI | % | Costes indirectos..(s/total) | 6 % | 10.01 | 0.60 |
|  |  | Total |  |  | 10.61 |

Claves: carga, ordinario, levantar, escombro, carpinteria, moho, superficie, hoja, accesorio, material

| Medición | Uds. | Parcial |
|---|---|---|
| Planta baja | 7 | 7.000 |
| Planta 1º | 8 | 8.000 |
| Total |  | 15 |

**AP0105** ud Retirada + colocacion carpintería p 1 c/aprov
1 ud × 1050.32 = 1050.32
Levantamiento de carpintería de 3 a 6 m2, i/marcos, hojas y accesorios, con aprovechamiento del material y carga del mismo, según NTE/ADD-18. Posterior recolocación de la misma.
Retirada de ventana en planta baja, para crear un acceso a la obra directo desde el exterior.
Se procederá a la retirada de la reja metálica existente, así como de la ventana, para su posterior recolocación una vez finalizada la obra. Incluye el almacenamiento y protección de la reja ventana durante la obra.
Dimensiones aproximadas de 180x240 cm.
Incluye reparación de posibles desperfectos en la propia ventana y en la zona del cerramiento próxima a ella. Incluye creacón de cierre temporal en tablero de madera abisabrado con cierre de seguridad o equivalente, para su utilización al final de la jornada de trabajo.

| Código | Ud | Descripción | Rendimiento | Precio | Importe |
|---|---|---|---|---|---|
| MOOA.1a | h | Oficial 1ª construcción | 30 | 17.022 | 510.66 |
| MOOA.1d | h | Peón ordinario construcción | 30 | 16.007 | 480.21 |
| %CI | % | Costes indirectos..(s/total) | 6 % | 990.87 | 59.45 |
|  |  | Total |  |  | 1050.32 |

Claves: ordinario, carga, material, escombro, superficie, levantar, accesorio, moho, carpinteria, hoja

| Medición | Uds. | Parcial |
|---|---|---|
| Planta 1º | 1 | 1.000 |
| Total |  | 1 |

**AP0106** m2 Alq / mes andamio
75 m2 × 15.52 = 1164.00
Alquiler por 1 mes de andamio modular modelo europeo normalizado, para diferentes alturas y soluciones, compuesto por bases de paso, suplementos modulares, travesaños, diagonales, plataformas metálicas, barandillas, rodapiés y escaleras, y cualquier elemento necesario, i/pp de montaje, desmontaje y transporte.
Andamio para crear plataforma de acceso de personal y material a la obra desde el exterior. Incluye las protecciones necesarias. El plazo estimado de obra son 3 meses.

| Código | Ud | Descripción | Rendimiento | Precio | Importe |
|---|---|---|---|---|---|
| MOOA.1d | h | Peón ordinario construcción | 0.7 | 16.007 | 11.20 |
| MMAA.2a | m2 | Andamio tb modular alqu 1 mes (maquinaria) | 1 | 3.435 | 3.44 |
| %CI | % | Costes indirectos..(s/total) | 6 % | 14.64 | 0.88 |
|  |  | Total |  |  | 15.52 |

| Medición | Uds. | Largo | Alto | Parcial |
|---|---|---|---|---|
| P 1º 3 meses | 3 | 5.000 | 5.000 | 75.000 |
| Total |  |  |  | 75 |

## 02 TRABAJOS PREVIOS Y DEMOLICIONES (10/02/1997)
Importe: 10040.53

**AP02** m2 Demol cielo raso escayola
176.88 m2 × 9.84 = 1740.50
Demolición de cielo raso de escayola, retirada de escombros y carga, según NTE/ADD-12. Incluye apertura de huecos para retirada de instalaciones existentes.

| Código | Ud | Descripción | Rendimiento | Precio | Importe |
|---|---|---|---|---|---|
| MOOA.1d | h | Peón ordinario construcción | 0.58 | 16.007 | 9.28 |
| %CI | % | Costes indirectos..(s/total) | 6 % | 9.28 | 0.56 |
|  |  | Total |  |  | 9.84 |

Claves: escayola, cañizo, corcho, material, carga, demolicion, moho, ordinario, escombro, cielo

| Medición | Uds. | Largo | Parcial |
|---|---|---|---|
| Despacho 1 | 1 | 33.420 | 33.420 |
| Despacho 2 | 1 | 8.080 | 8.080 |
| Despacho 3 | 1 | 24.050 | 24.050 |
| Despacho 4 | 1 | 33.620 | 33.620 |
| Despacho 5 | 1 | 27.710 | 27.710 |
| Zonas comunes planta baja | 1 | 25.000 | 25.000 |
| Zonas comunes planta alta | 1 | 25.000 | 25.000 |
| Total |  |  | 176.88 |

**AP05** m2 Desmontaje de empanelados
15.802 m2 × 10.32 = 163.08
Desmontaje de panelado de madera en pared, incluyendo tableros de acabado y enrastrelado, realizado por medios manuales, retirada de escombros resultantes a punto de carga, (no incluye carga ni transporte a vertedero). Incluso parte proporcional de herramientas, elementos auxiliares y andamios necesarios para la realización de los trabajos. Panelado en zona inferior y superior a ventanas de administración a eliminar.

| Código | Ud | Descripción | Rendimiento | Precio | Importe |
|---|---|---|---|---|---|
| MOOA.1c | h | Peón especializado construcción | 0.6 | 16.24 | 9.74 |
| %CI | % | Costes indirectos..(s/total) | 6 % | 9.74 | 0.58 |
|  |  | Total |  |  | 10.32 |

| Medición | Uds. | Largo | Alto | Parcial |
|---|---|---|---|---|
| despacho 04 | 1 | 2.750 | 3.450 | 9.488 |
| despacho 04 | 1 | 1.830 | 3.450 | 6.314 |
| Total |  |  |  | 15.802 |

**AP06** m2 Demolicion armario
31.205 m2 × 33.93 = 1058.79
Demolición manual de armarios formados por frente de armario de puertas abatibles de madera maciza, baldas interiores de madera maciza, tabiques laterales e inferiores y separadores de módulos de tabique de fábrica de ladrillo hueco doble enfoscado y pintado, con retirada de escombros y carga, según NTE/ADD-9.
Retirada de armarios existentes en los despachos, incluido tanto los frentes y baldas en madera como los tabiques de ladrillo que forman la estructura, así como las zonas superiores desde el final de la puerta hasta el forjado, realizado también en fábrica de ladrillo.
Incluye también zona horizontal sobre hueco de puerta.
Medición en m2 de frente, en fondos varios incluidos.

| Código | Ud | Descripción | Rendimiento | Precio | Importe |
|---|---|---|---|---|---|
| MOOA.1d | h | Peón ordinario construcción | 2 | 16.007 | 32.01 |
| %CI | % | Costes indirectos..(s/total) | 6 % | 32.01 | 1.92 |
|  |  | Total |  |  | 33.93 |

Claves: ladrillo, tabiqueria, demolicion, doble, sencillo, manual, carga, pie, fabrica, hueco, escombro, ordinario, moho

| Medición | Uds. | Largo | Alto | Parcial |
|---|---|---|---|---|
| Despacho 03 | 1 | 4.800 | 3.950 | 18.960 |
| Despacho 04 | 1 | 3.100 | 3.950 | 12.245 |
| Total |  |  |  | 31.205 |

**AP2007** m2 Demol tabique LH doble / PLADUR / VIDRIO man
5.696 m2 × 9.67 = 55.08
Demolición manual de tabique de fábrica de ladrillo hueco doble enfoscado a dos caras o alicatado, de carton yeso tipo pladur o de vidrio tipo uglass o mampara, o equivalente, con retirada de escombros y carga, según NTE/ADD-9.

| Código | Ud | Descripción | Rendimiento | Precio | Importe |
|---|---|---|---|---|---|
| MOOA.1d | h | Peón ordinario construcción | 0.57 | 16.007 | 9.12 |
| %CI | % | Costes indirectos..(s/total) | 6 % | 9.12 | 0.55 |
|  |  | Total |  |  | 9.67 |

Claves: ladrillo, tabiqueria, demolicion, doble, sencillo, manual, carga, pie, fabrica, hueco, escombro, ordinario, moho

| Medición | Uds. | Largo | Alto | Parcial |
|---|---|---|---|---|
| Despacho 01 mampara | 1 | 1.780 | 3.200 | 5.696 |
| Total |  |  |  | 5.696 |

**AP07** ud Levnt carp 3m2 c/aprov
1 ud × 17.68 = 17.68
Levantamiento de carpintería de hasta 3 m2, i/marcos, hojas y accesorios, con aprovechamiento del material y carga del mismo, según NTE/ADD-18.
Levantamiento de puertas existentes para su posterior tratamiento y reposición [no incluidos en esta partida].

| Código | Ud | Descripción | Rendimiento | Precio | Importe |
|---|---|---|---|---|---|
| MOOA.1a | h | Oficial 1ª construcción | 0.505 | 17.022 | 8.60 |
| MOOA.1d | h | Peón ordinario construcción | 0.505 | 16.007 | 8.08 |
| %CI | % | Costes indirectos..(s/total) | 6 % | 16.68 | 1.00 |
|  |  | Total |  |  | 17.68 |

Claves: carga, ordinario, levantar, escombro, carpinteria, moho, superficie, hoja, accesorio, material

| Medición | Uds. | Parcial |
|---|---|---|
| Dewspachos 01-03 | 1 | 1.000 |
| Total |  | 1 |

**AP07.01** ud Levnt carp 3m2 s/aprov
2 ud × 67.87 = 135.74
Levantamiento de carpintería de hasta 3 m2, i/marcos, hojas y accesorios, con retirada de escombro y carga, según NTE/ADD-18.
Levntamiento de ventanas de administración sin aprovechamiento, incluyendo premarcos, marcos, perfiles y vidrio, así como elemento pétreo interior y exterior tipo repisa.

| Código | Ud | Descripción | Rendimiento | Precio | Importe |
|---|---|---|---|---|---|
| MOOA.1d | h | Peón ordinario construcción | 4 | 16.007 | 64.03 |
| %CI | % | Costes indirectos..(s/total) | 6 % | 64.03 | 3.84 |
|  |  | Total |  |  | 67.87 |

Claves: ordinario, carga, material, escombro, superficie, levantar, accesorio, moho, carpinteria, hoja

| Medición | Uds. | Parcial |
|---|---|---|
| despacho 03 | 1 | 1.000 |
| despacho 04 | 1 | 1.000 |
| Total |  | 2 |

**AP00823** m2 Demol pav tarima rastreles
65.55 m2 × 11.1 = 727.61
Demolición de pavimento de tarima de madera sobre rastreles, incluyendo tarima, tablero fenólico, doble rastrelado, y parte proporcional de rodapie, sin aprovechamiento, retirada de escombros y carga,sin transporte a vertedero, según NTE/ADD-10.

| Código | Ud | Descripción | Rendimiento | Precio | Importe |
|---|---|---|---|---|---|
| MOOA.1c | h | Peón especializado construcción | 0.3 | 16.24 | 4.87 |
| MOOA.1d | h | Peón ordinario construcción | 0.35 | 16.007 | 5.60 |
| %CI | % | Costes indirectos..(s/total) | 6 % | 10.47 | 0.63 |
|  |  | Total |  |  | 11.1 |

Claves: rompedor, ordinario, compresor, empedrado, manual, pavimentacion, capa, carga, demolicion, aire, especial, bloquear, adoquinado, transporte, masa, asfalto, marmol, vertedero, hormigon, escombro, tarima, martillo, hidraulico, macadam, baldosa, adoquin, moho

| Medición | Uds. | Largo | Parcial |
|---|---|---|---|
| Despacho 1 | 1 | 33.420 | 33.420 |
| Despacho 2 | 1 | 8.080 | 8.080 |
| Despacho 3 | 1 | 24.050 | 24.050 |
| Total |  |  | 65.55 |

**AP08** m2 Demol pav tarima rastreles y recrecido
61.33 m2 × 20.5 = 1257.27
Demolición de pavimento de tarima de madera sobre rastreles, incluyendo tarima, rastrelado, recrecido de mortero de cemento existente debajo de tarima de 8 cm medio de espesor y parte proporcional de rodapie, sin aprovechamiento, retirada de escombros y carga,sin transporte a vertedero, según NTE/ADD-10. Incluye la tarima, los rastreles, los morteros de soporte de los rastreles y posibles zonas con recrecido en la totaldiad de la superficie.

| Código | Ud | Descripción | Rendimiento | Precio | Importe |
|---|---|---|---|---|---|
| MOOA.1c | h | Peón especializado construcción | 0.6 | 16.24 | 9.74 |
| MOOA.1d | h | Peón ordinario construcción | 0.6 | 16.007 | 9.60 |
| %CI | % | Costes indirectos..(s/total) | 6 % | 19.34 | 1.16 |
|  |  | Total |  |  | 20.5 |

Claves: rompedor, ordinario, compresor, empedrado, manual, pavimentacion, capa, carga, demolicion, aire, especial, bloquear, adoquinado, transporte, masa, asfalto, marmol, vertedero, hormigon, escombro, tarima, martillo, hidraulico, macadam, baldosa, adoquin, moho

| Medición | Uds. | Largo | Parcial |
|---|---|---|---|
| Despacho 4 | 1 | 33.620 | 33.620 |
| Despacho 5 | 1 | 27.710 | 27.710 |
| Total |  |  | 61.33 |

**AP8568** m Levantado rodapie sin pavimeno (05/05/1995)
45 m × 4.92 = 221.40
Levantado de rodapie sin retirada de pavimento, sin aprovechamiento, retirada de escombros y carga.

| Código | Ud | Descripción | Rendimiento | Precio | Importe |
|---|---|---|---|---|---|
| MOOA.1c | h | Peón especializado construcción | 0.1 | 16.24 | 1.62 |
| MOOA.1d | h | Peón ordinario construcción | 0.2 | 16.007 | 3.20 |
| %CI | % | Costes indirectos..(s/total) | 2 % | 4.82 | 0.10 |
|  |  | Total |  |  | 4.92 |

Claves: levantar, metal, carga, escombro, barandilla

| Medición | Uds. | Parcial |
|---|---|---|
| Planta 1º | 45 | 45.000 |
| Total |  | 45 |

**AP14** ud Levnt guarniciones madera ventanas
10 ud × 16.97 = 169.70
Levantamiento de guariciones de madera maciza de roble de las ventanas, sin aprovechamiento, con retirada de escombro y carga, según NTE/ADD-18.
Incluye las 2 piezas horizontales inferior y superior, y las 2 piezas laterales.
Medidas por unidad de ventana.

| Código | Ud | Descripción | Rendimiento | Precio | Importe |
|---|---|---|---|---|---|
| MOOA.1d | h | Peón ordinario construcción | 1 | 16.007 | 16.01 |
| %CI | % | Costes indirectos..(s/total) | 6 % | 16.01 | 0.96 |
|  |  | Total |  |  | 16.97 |

Claves: carga, ordinario, levantar, escombro, carpinteria, moho, superficie, hoja, accesorio, material

| Medición | Uds. | Parcial |
|---|---|---|
| Despacho 1 | 2 | 2.000 |
| Despacho 2 | 1 | 1.000 |
| Despacho 3 | 1 | 1.000 |
| Despacho 4 | 2 | 2.000 |
| Despacho 5 | 1 | 1.000 |
| Planta 1º | 3 | 3.000 |
| Total |  | 10 |

**AP19** ud Desm inst renovación/climatización
4 ud × 729.02 = 2916.08
Desmontaje de instalación de renovación de aire y climatización, realizada con medios manuales. Retirada a pie de carga de materiales y escombros resultantes, (no incluye carga ni transporte a vertedero). Incluso parte proporcional de herramientas, medios auxiliares y andamios necesarios.
Consiste en la eliminación de los elementos existentes de la red una vez demolidos los falsos techos y los armarios: rejillas, conductos, equipos, tubrías, desagues, etc...excepto aquiellos que seguirán en uso para otras estancias en cada planta.
Medida unidad por planta.

| Código | Ud | Descripción | Rendimiento | Precio | Importe |
|---|---|---|---|---|---|
| MOOI.1a | h | Oficial 1ª instalador (mano de obra) | 40.38 | 17.032 | 687.75 |
| %CI | % | Costes indirectos..(s/total) | 6 % | 687.75 | 41.27 |
|  |  | Total |  |  | 729.02 |

| Medición | Uds. | Parcial |
|---|---|---|
| Planata baja despachos | 1 | 1.000 |
| Planta baja zonas comunes | 1 | 1.000 |
| Planta 1º zonas comunes | 1 | 1.000 |
| Planta 1º despachos | 1 | 1.000 |
| Total |  | 4 |

**AP20** ud Desm inst red informática
1 ud × 218.53 = 218.53
Desmontaje de instalación de red de trabajo e internet, realizada con medios manuales. Retirada a pie de carga de materiales y escombros resultantes, (no incluye carga ni transporte a vertedero). Incluso parte proporcional de herramientas, medios auxiliares y andamios necesarios para la realización de los trabajos.
Consiste en la retirada sin aprovechamiento de los elementos de la red de trabajo e internet existente, formado por mecanismos y cajas, canaletas de superficie, cableados, etc.
Medida por unidad de planta [2 uds].

| Código | Ud | Descripción | Rendimiento | Precio | Importe |
|---|---|---|---|---|---|
| MOOI.1a | h | Oficial 1ª instalador | 12.104 | 17.032 | 206.16 |
| %CI | % | Costes indirectos..(s/total) | 6 % | 206.16 | 12.37 |
|  |  | Total |  |  | 218.53 |

| Medición | Uds. | Parcial |
|---|---|---|
| Planta baja + planta 1º despachos | 1 | 1.000 |
| Total |  | 1 |

**AP214** ud Desm inst fontanería
1 ud × 451.35 = 451.35
Desmontaje de instalación general existente en la zona de intervención, realizada con medios manuales. Retirada a pie de carga de materiales y escombros resultantes, (no incluye carga ni transporte a vertedero). Incluso parte proporcional de herramientas, medios auxiliares y andamios necesarios para la realización de los trabajos.
Consiste en la retirada sin aprovechamiento de los elementos antiguos en desuso de la red existente de fontanería ACS y calefacción, formado por tuberías y llaves de paso. Incluye las pruebas necesarias para conocer su estado de uso y mentenimiento, etc.
Medida por unidad de planta [1 uds].

| Código | Ud | Descripción | Rendimiento | Precio | Importe |
|---|---|---|---|---|---|
| MOOI.1a | h | Oficial 1ª instalador | 25 | 17.032 | 425.80 |
| %CI | % | Costes indirectos..(s/total) | 6 % | 425.80 | 25.55 |
|  |  | Total |  |  | 451.35 |

| Medición | Uds. | Parcial |
|---|---|---|
| Planta baja despachos + planta 1º despachos | 1 | 1.000 |
| Total |  | 1 |

**AP21** m3 Aplicación mto estructural (10/02/1997)
0.705 m3 × 1287.54 = 907.72
Aplicación por métodos manuales tradiciones de mortero de reparación estructural sobre encuentro de cimentación y fachadas y tabiques, con mortero cementoso tipo Sika MonoTop 442 Multiflow o equivalente, reforzado con fibras, tipo R4.
Mortero creado uilizando de 3.5 a 3.7 litros de agua por 25 kg de polvo como mortero tixotrópico, siguiendo todas las especificaciones del fabricantem eb lo relativo a aplicación, dosificación y aplicación.
Se saneará previamente la zona a tratra, eliminando el hormigón, fábrica o piedra débil, dañados y deteriorados, por medios mecánicos adecuados o chorro de agua a alta presión.
Consiste en la apliación de un mortero de alta calidad y resistencia en la planta baja una vez retirados los pavimentos en las uniones de los forjados con la fachada y los tabiques de fábrica de ladrillo, con el objetivo de corregir el desnivel producido por el asentamiento de la cimentación.
Se estima el relleno de una zona de 10x15 cm aproximadamente, debajo de la totalidad de muros y tabiques.

| Código | Ud | Descripción | Rendimiento | Precio | Importe |
|---|---|---|---|---|---|
| APAP02 | t | Cemento SIKA MONOTOP 442 MULTIFLOW (material; 23/07/2019) | 0.595 | 1800 | 1071.00 |
| MOOA.1d | h | Peón ordinario construcción | 3 | 16.007 | 48.02 |
| MOOA.1b | h | Oficial 2ª construcción (mano de obra; 10/02/1997) | 3 | 15.44 | 46.32 |
| MOOA.1c | h | Peón especializado construcción | 3 | 16.24 | 48.72 |
| MMMH.1aaca | h | Hormigonera el 2.2 kw 250 l (maquinaria; 23/07/2019) | 0.625 | 0.838 | 0.52 |
| PBAA.1a | m3 | Agua (material) | 0.264 | 0.305 | 0.08 |
| %CI | % | Costes indirectos..(s/total) | 6 % | 1214.66 | 72.88 |
|  |  | Total |  |  | 1287.54 |

| Medición | Uds. | Largo | Ancho | Alto | Parcial |
|---|---|---|---|---|---|
| Despacho 1 | 1 | 15.000 | 0.150 | 0.100 | 0.225 |
| Despacho 2 | 1 | 4.000 | 0.150 | 0.100 | 0.060 |
| Despacho 3 | 1 | 15.000 | 0.150 | 0.100 | 0.225 |
| Despacho 4 | 1 | 7.000 | 0.150 | 0.100 | 0.105 |
| Despacho 5 | 1 | 6.000 | 0.150 | 0.100 | 0.090 |
| Total |  |  |  |  | 0.705 |

## 03 ALBAÑILERÍA (05/05/1995)
Importe: 5107.41

**AP22** m2 Fábrica LHD 25x12x8 panderete
6.44 m2 × 28.49 = 183.48
Fábrica de ladrillo cerámico hueco doble de dimensiones 25x12x8 cm colocado a panderete y tomado con mortero de cemento M-5, s/NTE-FFL.

| Código | Ud | Descripción | Rendimiento | Precio | Importe |
|---|---|---|---|---|---|
| PFFC.3a | ud | Ladrillo hue dbl 25x12x8 (material) | 31 | 0.1 | 3.10 |
| PBPM.1eaab | m3 | Mortero cto/are M-5 0-3 maq | 0.009 | 73.68 | 0.66 |
| MOOA.1a | h | Oficial 1ª construcción | 0.7 | 17.022 | 11.92 |
| MOOA.1d | h | Peón ordinario construcción | 0.7 | 16.007 | 11.20 |
| %CI | % | Costes indirectos..(s/total) | 6 % | 26.88 | 1.61 |
|  |  | Total |  |  | 28.49 |

Claves: medio, dimension, doble, mortero, pie, ordinario, panderete, ladrillo, fabrica, ceramico, cemento, colocacion, hueco, moho

| Medición | Uds. | Largo | Alto | Parcial |
|---|---|---|---|---|
| Cegado puertas a retirar | 1 | 0.900 | 2.100 | 1.890 |
| Cegado ventana despacho 03 | 1 | 2.750 | 1.000 | 2.750 |
| Cegado ventana despacho 04 | 1 | 1.800 | 1.000 | 1.800 |
| Total |  |  |  | 6.44 |

**AP23** m2 Enf mto cto M-10frat vert int
12.88 m2 × 20.5 = 264.04
Enfoscado maestreado y fratasado de paramentos verticales interiores, de 12 mm de espesor, con mortero M-10 de cemento y arena , s/NTE-RPE.

| Código | Ud | Descripción | Rendimiento | Precio | Importe |
|---|---|---|---|---|---|
| PBPM.1caab | m3 | Mortero cto/are M-10 0-3 maq | 0.013 | 91.06 | 1.18 |
| MOOA.1a | h | Oficial 1ª construcción | 0.55 | 17.022 | 9.36 |
| MOOA.1d | h | Peón ordinario construcción | 0.55 | 16.007 | 8.80 |
| %CI | % | Costes indirectos..(s/total) | 6 % | 19.34 | 1.16 |
|  |  | Total |  |  | 20.5 |

Claves: vertical, rugoso, exterior, ordinario, interior, maestra, enfoscado, vertedero, fratasado, mortero, paramento, aditivo, horizontal, impermeabilizar, hidrofugo, dosificacion, bruñido, moho, areno, bloquear, cemento

| Medición | Uds. | Largo | Parcial |
|---|---|---|---|
| FLHD | 2 | 6.440 | 12.880 |
| Total |  |  | 12.88 |

**AP0323** m2 Solera Casetones PVC mortero cto (05/05/1995)
69 m2 × 42.23 = 2913.87
Solera sobre casetones de PVC perdidos, formada con caseton PVC de altura final 10 cm, recrecido de mortero de cemento (CEM II/B-v 32,5R) y arena lavada (0-4), dosificación 1/3, espesor medio 6 cm, armado con malla electrosoldada de acero B-500S 15x30/4 con separadores de PVC, sobre terreno compactado, capa de arena de rio de 5 cm de espesor y lámina de polietileno de 0,15 mm, terminada con regla vibrante.
Solera elvada aireada en zonas de despachos con humedades. Incluye conexionas de ventilación para elimianción de posibles humedades por debajo del casetón.

| Código | Ud | Descripción | Rendimiento | Precio | Importe |
|---|---|---|---|---|---|
| AP2424 | m3 | Mortero cto/are CEM II/B-v 32,5R | 0.074 | 55.47 | 4.10 |
| PESB.2clc | ud | Casetón perdona PVC C10 o equivalente (material; 22/12/1996) | 0.6 | 50 | 30.00 |
| PBRA.1abab | t | Arena silícea 0-5mm rio lvd (material; 16/03/2023) | 0.05 | 4.72 | 0.24 |
| PNIS.3a | m2 | Lámina PE transparente 0.15mm (material; 10/02/1997) | 1.1 | 0.45 | 0.50 |
| PEAM.3ca | m2 | Mallazo ME 15x30 ø 4-4 (material; 05/05/1995) | 1.1 | 0.81 | 0.89 |
| MMEW.1ed | ud | Sep PVC taburete rec 30mm (maquinaria; 10/02/1997) | 1 | 0.043 | 0.04 |
| PBAA.1a | m3 | Agua | 0.08 | 0.305 | 0.02 |
| MMMH15a | h | Regla vibrante el 2x0.5kw 2-8m (maquinaria; 10/02/1997) | 0.03 | 0.62 | 0.02 |
| MMMT12ba | h | Plan vibrd gsln 5CV 63x50cm 93kg (maquinaria; 10/02/1997) | 0.01 | 3.78 | 0.04 |
| MOOA.1a | h | Oficial 1ª construcción | 0.12 | 17.022 | 2.04 |
| MOOA.1c | h | Peón especializado construcción | 0.12 | 16.24 | 1.95 |
| %CI | % | Costes indirectos..(s/total) | 6 % | 39.84 | 2.39 |
|  |  | Total |  |  | 42.23 |

Claves: moho, curado, areno, compacto, bovedilla, produccion, losa, acero, separador, lamina, plancha, central, polietileno, elaboracion, obra, confeccionar, fratasado, mallazo, deslavado, capa, mecanico, terminacion, solera, especial, pvc, hormigon, drenaje, agua, terreno, regla, rio, planta, vibracion, riego, malla, electrosoldadur

| Medición | Uds. | Largo | Parcial |
|---|---|---|---|
| Despacho 1 | 1 | 35.000 | 35.000 |
| Despacho 2 | 1 | 9.000 | 9.000 |
| Despacho 3 | 1 | 25.000 | 25.000 |
| Total |  |  | 69 |

**AP24** m2 Recrecido pisos mortero cto 8cm
63 m2 × 16.6 = 1045.80
Suministro y ejecución de recrecido de mortero de cemento (CEM II/B-v 32,5R) y arena lavada (0-4), dosificación 1/3, espesor medio máximo 8 cm, armado con fibras sintéticas de polipropileno en forma de microfilamentos de 12 mm, dosificación 600 gr/m³, banda aislante al perímetro, elaborado mecanicamente en obra con bomba soladora y bombeado hasta la zona de trabajo, incluso maestrado, nivelado y fratasado mecánico.

| Código | Ud | Descripción | Rendimiento | Precio | Importe |
|---|---|---|---|---|---|
| AP2424 | m3 | Mortero cto/are CEM II/B-v 32,5R | 0.074 | 55.47 | 4.10 |
| MOOA.1a | h | Oficial 1ª construcción | 0.35 | 17.022 | 5.96 |
| MOOA.1d | h | Peón ordinario construcción | 0.35 | 16.007 | 5.60 |
| %CI | % | Costes indirectos..(s/total) | 6 % | 15.66 | 0.94 |
|  |  | Total |  |  | 16.6 |

Claves: cemento, nivel, piso, ordinario, mortero, moho

| Medición | Uds. | Largo | Parcial |
|---|---|---|---|
| Despacho 4 | 1 | 35.000 | 35.000 |
| Despacho 5 | 1 | 28.000 | 28.000 |
| Total |  |  | 63 |

**AP0326** ud Ayuda albañilería
1 ud × 700.22 = 700.22
Ayuda por obra en la partida de demoliciones y albañilería, incluyendo mano de obra en carga y descarga, materiales, apertura y tapado de rozas, recibidos, limpieza, remates y medios auxiliares.

| Código | Ud | Descripción | Rendimiento | Precio | Importe |
|---|---|---|---|---|---|
| MOOA.1d | h | Peón ordinario construcción | 20 | 16.007 | 320.140 |
| MOOA.1a | h | Oficial 1ª construcción | 20 | 17.022 | 340.440 |
| %CI | % | Costes indirectos..(s/total) | 6 % | 660.580 | 39.635 |
|  |  | Total |  |  | 700.22 |

Claves: ordinario, carga, material, escombro, superficie, levantar, accesorio, moho, carpinteria, hoja

| Medición | Uds. | Parcial |
|---|---|---|
| Ayuda | 1 | 1.000 |
| Total |  | 1 |

## 04 CARTÓN YESO (23/12/1996)
Importe: 23795.33

**AP26** m2 Techo y-crt nor 15mm db colg 600
240 m2 × 28.74 = 6897.60
Falso techo continuo formado por placas de alma de yeso entre dos cartones especiales, normales, de 15 mm de espesor y dimensiones 1200x2400/3000 mm, con borde de unión afinado, cuadrado o redondo, colocadas con tornillos sobre estructura colgada doble a base de canales y montantes con suspensión rígida separados 600 mm entre ejes, i/replanteo, nivelación y sellado de juntas con cinta y pasta, según NTE-RTP.

| Código | Ud | Descripción | Rendimiento | Precio | Importe |
|---|---|---|---|---|---|
| APAPAPA0425 | m2 | Placa y-crt normal 15mm (material; 21/12/2021) | 1.05 | 3.809 | 4.00 |
| PFTY.8b | m | Perfil canal y-crt 48x3000mm (material; 21/12/2021) | 0.7 | 1.143 | 0.80 |
| PFTY.7aa | m | Perfil montante y-crt 34mm <3m (material; 21/12/2021) | 2.6 | 1.849 | 4.81 |
| PRTC29a | ud | Pieza cuelgue canal tch y-crt 50 (material; 21/12/2021) | 1.94 | 0.628 | 1.22 |
| PFTY13a | ud | Tornillo pl-met 3.9x25 y-crt (material; 21/12/2021) | 15 | 0.01 | 0.15 |
| PFTY15a | ud | Torn met-met pta brca3.5x9.5 mm (material; 21/12/2021) | 10 | 0.019 | 0.19 |
| PFTY.4e | kg | Pasta jnt polv y-crt frg rap20kg (material; 21/12/2021) | 0.47 | 1.133 | 0.53 |
| PFTY.6a | m | Cinta juntas yeso-cartón 150 m (material; 21/12/2021) | 1.89 | 0.048 | 0.09 |
| PFTY.4g | kg | Pasta agarre polvo y-crt 20kg (material; 21/12/2021) | 0.53 | 0.562 | 0.30 |
| MOOA.1a | h | Oficial 1ª construcción | 0.305 | 17.022 | 5.19 |
| MOOA.1c | h | Peón especializado construcción | 0.305 | 16.24 | 4.95 |
| MOOA.1d | h | Peón ordinario construcción | 0.305 | 16.007 | 4.88 |
| %CI | % | Costes indirectos..(s/total) | 6 % | 27.11 | 1.63 |
|  |  | Total |  |  | 28.74 |

Claves: redondo, ordinario, resistencia, tornillo, rigido, colocacion, junta, horquilla, galvanizar, placa, falso, pasta, bloquear, incombustible, directo, montante, union, cinta, base, perfil, acero, empalme, especial, vidrio, fibra, agarre, doble, pieza, continuo, fuego, techo, eje, nivel, estructura, rosa, dimension, color, sellador, carton, maestra, yeso, suspension, norma, cuadrado, canal, colgar, moho

| Medición | Uds. | Largo | Parcial |
|---|---|---|---|
| Despacho 1 | 1 | 34.000 | 34.000 |
| Despacho 2 | 1 | 9.000 | 9.000 |
| Despacho 3 | 1 | 25.000 | 25.000 |
| Despacho 4 | 1 | 34.000 | 34.000 |
| Despacho 5 | 1 | 28.000 | 28.000 |
| Planta 1º | 1 | 60.000 | 60.000 |
| Zonas comunes planta baja | 1 | 25.000 | 25.000 |
| Zonas comunes planta alta | 1 | 25.000 | 25.000 |
| Total |  |  | 240 |

**AP27** m Foseado y-crt nor 15mm 15x15
137.9 m × 39.44 = 5438.78
Foseado perimetral en falso techo de dimensiones 15 x 150 cm, formado por una tabica de 15 cm y una pieza horizontal de otros 15 cm, formado por placas de alma de yeso entre dos cartones especiales, normales, de 15 mm de espesor y dimensiones 1200x2400/3000 mm, con borde de unión afinado, cuadrado o redondo, colocadas con tornillos sobre estructura colgada doble a base de canales y montantes con suspensión rígida separados 600 mm entre ejes, i/replanteo, nivelación y sellado de juntas con cinta y pasta, según NTE-RTP.
Totalmente perfilado en unión. Foseado perimetral en todos lo techos realizado " en negativo" en la zona de encuentro con tabiques y fachadas.

| Código | Ud | Descripción | Rendimiento | Precio | Importe |
|---|---|---|---|---|---|
| APAPAPA0425 | m2 | Placa y-crt normal 15mm | 0.3 | 3.809 | 1.14 |
| PFTY.8b | m | Perfil canal y-crt 48x3000mm | 0.3 | 1.143 | 0.34 |
| PFTY.7aa | m | Perfil montante y-crt 34mm <3m | 1 | 1.849 | 1.85 |
| PRTC29a | ud | Pieza cuelgue canal tch y-crt 50 | 0.5 | 0.628 | 0.31 |
| PFTY13a | ud | Tornillo pl-met 3.9x25 y-crt | 15 | 0.01 | 0.15 |
| PFTY15a | ud | Torn met-met pta brca3.5x9.5 mm | 10 | 0.019 | 0.19 |
| PFTY.4e | kg | Pasta jnt polv y-crt frg rap20kg | 0.47 | 1.133 | 0.53 |
| PFTY.6a | m | Cinta juntas yeso-cartón 150 m | 1.89 | 0.048 | 0.09 |
| PFTY.4g | kg | Pasta agarre polvo y-crt 20kg | 0.53 | 0.562 | 0.30 |
| MOOA.1a | h | Oficial 1ª construcción | 0.762 | 17.022 | 12.97 |
| MOOA.1c | h | Peón especializado construcción | 0.6 | 16.24 | 9.74 |
| MOOA.1d | h | Peón ordinario construcción | 0.6 | 16.007 | 9.60 |
| %C | % | Medios auxiliares (16/03/2023) | 6 % | 37.21 | 2.23 |
|  |  | Total |  |  | 39.44 |

Claves: redondo, ordinario, resistencia, tornillo, rigido, colocacion, junta, horquilla, galvanizar, placa, falso, pasta, bloquear, incombustible, directo, montante, union, cinta, base, perfil, acero, empalme, especial, vidrio, fibra, agarre, doble, pieza, continuo, fuego, techo, eje, nivel, estructura, rosa, dimension, color, sellador, carton, maestra, yeso, suspension, norma, cuadrado, canal, colgar, moho

| Medición | Uds. | Largo | Parcial |
|---|---|---|---|
| Despacho 1 | 1 | 25.000 | 25.000 |
| Despacho 2 | 1 | 11.000 | 11.000 |
| Despacho 3 | 1 | 18.000 | 18.000 |
| Despacho 4 | 1 | 22.000 | 22.000 |
| Despacho 5 | 1 | 21.000 | 21.000 |
| Despacho 3 doble | -1 | 4.550 | -4.550 |
| Despacho 4 doble | -1 | 4.550 | -4.550 |
| Planta 1º | 1 | 50.000 | 50.000 |
| Total |  |  | 137.9 |

**AP27.23** m Foseado y-crt nor 15mm 15x15x15
9.1 m × 44.98 = 409.32
Foseado perimetral en falso techo de dimensiones 15 x 150 cm, formado por dos tabicas de 15 cm y una pieza horizontal de otros 15 cm, formado por placas de alma de yeso entre dos cartones especiales, normales, de 15 mm de espesor y dimensiones 1200x2400/3000 mm, con borde de unión afinado, cuadrado o redondo, colocadas con tornillos sobre estructura colgada doble a base de canales y montantes con suspensión rígida separados 600 mm entre ejes, i/replanteo, nivelación y sellado de juntas con cinta y pasta, según NTE-RTP.
Totalmente perfilado en unión. Foseado perimetral en todos lo techos realizado " en negativo" en la zona de encuentro con armarios de suelo a techo.

| Código | Ud | Descripción | Rendimiento | Precio | Importe |
|---|---|---|---|---|---|
| APAPAPA0425 | m2 | Placa y-crt normal 15mm | 0.3 | 3.809 | 1.14 |
| PFTY.8b | m | Perfil canal y-crt 48x3000mm | 0.3 | 1.143 | 0.34 |
| PFTY.7aa | m | Perfil montante y-crt 34mm <3m | 1 | 1.849 | 1.85 |
| PRTC29a | ud | Pieza cuelgue canal tch y-crt 50 | 0.5 | 0.628 | 0.31 |
| PFTY13a | ud | Tornillo pl-met 3.9x25 y-crt | 15 | 0.01 | 0.15 |
| PFTY15a | ud | Torn met-met pta brca3.5x9.5 mm | 10 | 0.019 | 0.19 |
| PFTY.4e | kg | Pasta jnt polv y-crt frg rap20kg | 0.47 | 1.133 | 0.53 |
| PFTY.6a | m | Cinta juntas yeso-cartón 150 m | 1.89 | 0.048 | 0.09 |
| PFTY.4g | kg | Pasta agarre polvo y-crt 20kg | 0.53 | 0.562 | 0.30 |
| MOOA.1a | h | Oficial 1ª construcción | 0.762 | 17.022 | 12.97 |
| MOOA.1c | h | Peón especializado construcción | 0.762 | 16.24 | 12.37 |
| MOOA.1d | h | Peón ordinario construcción | 0.762 | 16.007 | 12.20 |
| %C | % | Medios auxiliares | 6 % | 42.44 | 2.55 |
|  |  | Total |  |  | 44.98 |

Claves: redondo, ordinario, resistencia, tornillo, rigido, colocacion, junta, horquilla, galvanizar, placa, falso, pasta, bloquear, incombustible, directo, montante, union, cinta, base, perfil, acero, empalme, especial, vidrio, fibra, agarre, doble, pieza, continuo, fuego, techo, eje, nivel, estructura, rosa, dimension, color, sellador, carton, maestra, yeso, suspension, norma, cuadrado, canal, colgar, moho

| Medición | Uds. | Largo | Parcial |
|---|---|---|---|
| Despacho 3 | 1 | 4.550 | 4.550 |
| Despacho 4 | 1 | 4.550 | 4.550 |
| Total |  |  | 9.1 |

**AP29** m2 Trsd s/mntt y-crt r agua 15
297.923 m2 × 29.31 = 8732.12
Trasdosado autoportante de paramentos verticales con doble placa de alma de yeso entre dos cartones especiales tratados con siliconas (de color verdoso, conservando su porosidad), resistente al agua, de 15 mm de espesor cada una de las placas, y dimensiones 1200x2000/2500/2600/2700/3000mm , reacción frente al fuego A2 s1 d0, con borde de unión afinado, fijada con tornillos sobre perfiles canales y montantes de acero galvanizado de 48 y 46 mm, incluso replanteo, nivelación y repaso de juntas con cinta y pasta, según NTE-PTP. Medida la superficie ejecutada.

| Código | Ud | Descripción | Rendimiento | Precio | Importe |
|---|---|---|---|---|---|
| PFTY.1dc | m2 | Placa y-crt resistente agua 15mm (material; 21/12/2021) | 2.1 | 5.921 | 12.43 |
| PFTY.8b | m | Perfil canal y-crt 48x3000mm | 0.95 | 1.143 | 1.09 |
| PFTY.7aa | m | Perfil montante y-crt 34mm <3m | 3.5 | 1.849 | 6.47 |
| PFTY13a | ud | Tornillo pl-met 3.9x25 y-crt | 20 | 0.01 | 0.20 |
| PFTY.4e | kg | Pasta jnt polv y-crt frg rap20kg | 0.4 | 1.133 | 0.45 |
| PFTY.6a | m | Cinta juntas yeso-cartón 150 m | 1.3 | 0.048 | 0.06 |
| PFTY.4g | kg | Pasta agarre polvo y-crt 20kg | 0.53 | 0.562 | 0.30 |
| MOOA.1a | h | Oficial 1ª construcción | 0.2 | 17.022 | 3.40 |
| MOOA.1c | h | Peón especializado construcción | 0.2 | 16.24 | 3.25 |
| %C | % | Medios auxiliares | 6 % | 27.65 | 1.66 |
|  |  | Total |  |  | 29.31 |

Claves: rosa, canal, vapor, refuerzo, trasdosado, moho, junta, incombustible, lamina, silicona, yeso, placa, verde, carton, paramento, autoportante, galvanizar, agarre, acero, conservacion, porosidad, barrera, aluminio, fijacion, dimension, tornillo, union, cuadrado, especial, vertical, resistencia, nivel, color, pasta, vidrio, bloquear, perfil, fuego, cinta, montante, redondo, fibra, agua

| Medición | Uds. | Largo | Alto | Parcial |
|---|---|---|---|---|
| Despacho 1 | 1 | 7.800 | 4.600 | 35.880 |
| Despacho 2 | 1 | 15.500 | 4.600 | 71.300 |
| Despacho 3 | 1 | 10.000 | 4.600 | 46.000 |
| Despacho 4 | 1 | 20.000 | 4.600 | 92.000 |
| Despacho 5 | 1 | 12.000 | 4.600 | 55.200 |
| Ventanas | -7 | 1.800 | 2.200 | -27.720 |
| Puertas | -2 | 0.900 | 2.100 | -3.780 |
| Planta 1º | 1 | 11.500 | 4.200 | 48.300 |
| Ventanas | -3 | 2.620 | 2.450 | -19.257 |
| Total |  |  |  | 297.923 |

**AP2021** m2 Tabique y-crt normal 106/400 (23/12/1996)
4.198 m2 × 48.88 = 205.20
Tabique autoportante de 106 mm de ancho formado por cuatro placas de alma de yeso entre dos cartones especiales, normal, de 15 mm de espesor y dimensiones 1200x2500/2600/2700/3000mm mm, con borde de unión afinado, cuadrado o redondo , reacción frente al fuego A2 s1 d0, fijadas con tornillos sobre perfiles canales de 48 mm y montantes de acero galvanizado de 46 mm separados 400 mm entre ejes, incluso replanteo, nivelación y repaso de juntas con cinta y pasta, según NTE-PTP. Medida la superficie ejecutada. Incluye lana mineral 40mm.

| Código | Ud | Descripción | Rendimiento | Precio | Importe |
|---|---|---|---|---|---|
| PNTL.8cc | m2 | Panel ríg lana roca 50mm A1 (material; 23/12/1996) | 1.05 | 12 | 12.60 |
| PFTY.1ac | m2 | Placa y-crt normal 15mm (material; 21/12/2021) | 4.05 | 5.865 | 23.75 |
| PFTY.7ba | m | Perfil montante y-crt 46mm <3m (material; 21/12/2021) | 3.5 | 1.654 | 5.79 |
| PFTY13a | ud | Tornillo pl-met 3.9x25 y-crt | 42 | 0.01 | 0.42 |
| PFTY13c | ud | Tornillo pl-met 3.9x45 y-crt (material; 21/12/2021) | 42 | 0.01 | 0.42 |
| PFTY.4e | kg | Pasta jnt polv y-crt frg rap20kg | 0.9 | 1.133 | 1.02 |
| PFTY.6a | m | Cinta juntas yeso-cartón 150 m | 3.15 | 0.048 | 0.15 |
| PFTY.4g | kg | Pasta agarre polvo y-crt 20kg | 0.53 | 0.562 | 0.30 |
| MOOA.1a | h | Oficial 1ª construcción | 0.05 | 17.022 | 0.85 |
| MOOA.1c | h | Peón especializado construcción | 0.05 | 16.24 | 0.81 |
| %CI | % | Costes indirectos..(s/total) | 6 % | 46.11 | 2.77 |
|  |  | Total |  |  | 48.88 |

Claves: galvanizar, agua, junta, redondo, especial, doble, rosa, yeso, resistencia, refuerzo, cinta, nivel, lamina, fibra, porosidad, aluminio, tabiqueria, carton, placa, union, pasta, verde, acero, incombustible, fuego, conservacion, montante, barrera, dimension, tornillo, perfil, vidrio, silicona, canal, agarre, autoportante, bloquear, cuadrado, vapor, moho, fijacion, color, eje

| Medición | Uds. | Largo | Alto | Parcial |
|---|---|---|---|---|
| Zona superior mampara despacho 2 | 1 | 2.780 | 1.510 | 4.198 |
| Total |  |  |  | 4.198 |

**AP30** m2 Aisl panel smrr lana rc 60mm Al
192.905 m2 × 10.95 = 2112.31
Aislamiento de cámaras y trasdosados con panel semirrígido de lana de roca revestido por una de sus caras con lámina de aluminio que actúa como barrera de vapor, de 60 mm de espesor y resistencia térmica 2 m2K/w, de dimensiones 1.35x0.60 m, colocado, i/pp de recortes.

| Código | Ud | Descripción | Rendimiento | Precio | Importe |
|---|---|---|---|---|---|
| PNTL10a | m2 | Panel smrr lana roca 60mm Al (material; 21/12/2021) | 1.1 | 7.89 | 8.68 |
| MOOA.1a | h | Oficial 1ª construcción | 0.05 | 17.022 | 0.85 |
| MOOA.1d | h | Peón ordinario construcción | 0.05 | 16.007 | 0.80 |
| %CI | % | Costes indirectos..(s/total) | 6 % | 10.33 | 0.62 |
|  |  | Total |  |  | 10.95 |

Claves: barrera, actuar, recorte, cara, vapor, colocacion, lamina, termico, aluminio, roca, revestir, panel, dimension, aislamiento, lana, rigido, resistencia

| Medición | Uds. | Largo | Alto | Parcial |
|---|---|---|---|---|
| Despacho 1 | 1 | 7.280 | 4.600 | 33.488 |
| Despacho 2 | 1 | 15.200 | 4.600 | 69.920 |
| Despacho 3 | 1 | 9.540 | 4.600 | 43.884 |
| Despacho 4 | 1 | 19.110 | 4.600 | 87.906 |
| Despacho 5 | 1 | 11.200 | 4.600 | 51.520 |
| Ventanas | -7 | 1.800 | 2.200 | -27.720 |
| Puertas | -2 | 0.900 | 2.100 | -3.780 |
| Sin aislamiento | -1 | 19.860 | 4.600 | -91.356 |
| Planta 1º | 1 | 11.500 | 4.200 | 48.300 |
| Ventanas | -3 | 2.620 | 2.450 | -19.257 |
| Total |  |  |  | 192.905 |

## 05 REVESTIMIENTOS (05/05/1995)
Importe: 24204.65

**AP050123** m2 Revestimiento vinílico M2 (05/05/1995)
5 m2 × 107.48 = 537.40
Revestimiento decorativo con lámina homogénea de PVC, de 0,45 mm de espesor, con tratamiento de protección superficial PUR, color a elegir, fijación con adhesivo a base de resina acrílica en dispersión acuosa, sobre la superficie regularizada de paramentos verticales interiores o vidrios.
Incluye: Preparación y limpieza de la superficie a revestir. Replanteo de juntas, huecos y encuentros. Corte y preparación del revestimiento. Aplicación de adhesivo, y colocación de lámina.

| Código | Ud | Descripción | Rendimiento | Precio | Importe |
|---|---|---|---|---|---|
| ap0052323 | m2 | Revestimiento mural vinílico M2 (material; 10/02/1997) | 1.05 | 65 | 68.25 |
| PBUA16a | kg | Adhesivo a base de resina acrílica en dispersión acuosa, para el encolado de revestimientos murales flexibles. (material; 05/05/1995) | 0.015 | 7.75 | 0.12 |
| MOOA.1a | h | Oficial 1ª construcción | 1 | 17.022 | 17.02 |
| MOOA.1d | h | Peón ordinario construcción | 1 | 16.007 | 16.01 |
| %CI | % | Costes indirectos..(s/total) | 6 % | 101.40 | 6.08 |
|  |  | Total |  |  | 107.48 |

Claves: pvc, continuo, paramento, agua, interior, resistencia, solape, cola, colocacion, norma, electrostatico, vinilo, estatico, revestimiento, mural, recorte, fuego

| Medición | Uds. | Largo | Parcial |
|---|---|---|---|
| Mampara y puerta | 1 | 5.000 | 5.000 |
| Total |  |  | 5 |

**AP32** m2 Preparado paredes existentes (05/05/1995)
202.45 m2 × 10.67 = 2160.14
Preparado de paramentos verticales existentes previo al pintado, consistente en la elimnación de las pinturas existentes en caso de ser necesario, y un pasteado a la llana de 3-5 mm de espesor, con pasta de yeso fino, s/ NTE-RPG-7 para regularización de los paramentos verticales existentes.
Solución en yeso fino o material equivalente en prestaciones. Preparación de paramentos existentes no trasdosados previa al pintado.

| Código | Ud | Descripción | Rendimiento | Precio | Importe |
|---|---|---|---|---|---|
| PBPL.6a | m3 | Pasta yeso fino (05/05/1995) | 0.04 | 84.55 | 3.382 |
| MOOA.1a | h | Oficial 1ª construcción | 0.201 | 17.022 | 3.421 |
| MOOA.1c | h | Peón especializado construcción | 0.201 | 16.24 | 3.264 |
| %CI | % | Costes indirectos..(s/total) | 6 % | 10.067 | 0.604 |
|  |  | Total |  |  | 10.67 |

Claves: vertical, yeso, vertedero, paramento, enlucido, llana, especial, interior, horizontal, fino, pasta, moho

| Medición | Uds. | Largo | Alto | Parcial |
|---|---|---|---|---|
| Despacho 1 | 1 | 2.000 | 3.950 | 7.900 |
| Despacho 2 | 1 | 7.200 | 3.950 | 28.440 |
| Despacho 3 | 1 | 4.600 | 3.950 | 18.170 |
| Despacho 4 | 1 |  |  | 1.000 |
| Despacho 5 | 1 | 12.000 | 3.950 | 47.400 |
| Puertas | -4 | 0.900 | 2.000 | -7.200 |
| Planta 1º | 1 | 40.000 | 3.300 | 132.000 |
| Puertas | -8 | 0.900 | 2.050 | -14.760 |
| Ventana | -1 | 7.000 | 1.500 | -10.500 |
| Total |  |  |  | 202.45 |

**AP33** m2 Rev pint plas vert int lis bl
502.45 m2 × 6.59 = 3311.15
Revestimiento de paramentos verticales interiores con pintura plástica al agua, color blanco, con emplastecido previo de faltas, con una mano de fondo muy diluida y dos de acabado liso aplicadas con brocha o rodillo.

| Código | Ud | Descripción | Rendimiento | Precio | Importe |
|---|---|---|---|---|---|
| PRPP.5daa | kg | Pint plas int-ext ls bl 25kg (material) | 0.75 | 3.691 | 2.77 |
| PRPP18ab | kg | Emplaste paramentos interiores (material) | 0.05 | 1.031 | 0.05 |
| MOOA.1a | h | Oficial 1ª construcción | 0.2 | 17.022 | 3.40 |
| %CI | % | Costes indirectos..(s/total) | 6 % | 6.22 | 0.37 |
|  |  | Total |  |  | 6.59 |

Claves: agua, revestimiento, pintura, previo, moho, paramento, mano, crema, negro, plastico, rodillo, exterior, vertical, aplicacion, interior, liso, picar, masilla, horizontal, color, blanco, vertedero

| Medición | Uds. | Largo | Parcial |
|---|---|---|---|
| Paredes existentes | 1 | 202.450 | 202.450 |
| Trasdosados | 1 | 300.000 | 300.000 |
| Total |  |  | 502.45 |

**AP34** m2 Rev pint plas hrz int lis bl
533.5 m2 × 6 = 3201.00
Revestimiento de paramentos horizontales interiores con pintura plástica al agua, color blanco, con emplastecido previo de faltas, con una mano de fondo muy diluida y dos de acabado liso aplicadas con brocha o rodillo.

| Código | Ud | Descripción | Rendimiento | Precio | Importe |
|---|---|---|---|---|---|
| PRPP.5daa | kg | Pint plas int-ext ls bl 25kg | 0.825 | 3.691 | 3.05 |
| PRPP18ab | kg | Emplaste paramentos interiores | 0.06 | 1.031 | 0.06 |
| MOOA.1a | h | Oficial 1ª construcción | 0.15 | 17.022 | 2.55 |
| %CI | % | Costes indirectos..(s/total) | 6 % | 5.66 | 0.34 |
|  |  | Total |  |  | 6 |

Claves: agua, revestimiento, pintura, previo, moho, paramento, mano, crema, negro, plastico, rodillo, exterior, vertical, aplicacion, interior, liso, picar, masilla, horizontal, color, blanco, vertedero

| Medición | Uds. | Largo | Alto | Parcial |
|---|---|---|---|---|
| Falso techo cartón yeso | 1 | 130.000 |  | 130.000 |
| Foseado cartón yeso | 2 | 95.000 | 0.150 | 28.500 |
| Planta baja zonas comunes | 1 | 125.000 |  | 125.000 |
| Planta 1º zonas comunes | 1 | 250.000 |  | 250.000 |
| Total |  |  |  | 533.5 |

**AP35.1** m2 Parquet mad nat roble 42x7x1.4 espiga
130 m2 × 72.17 = 9382.10
Pavimento de parquet de tablas de madera natural maciza de roble, de dimensiones 42x7x1.4 cm, pegado con cola específica tipo adhesivo de resina sintética. Colocado formando espiga. I/ lijado y barnizado con 3 manos de barniz de poliuretano con emplastecido previo de juntas con resina. Incluso p.p. de recortes, s/NTE-RSR-12. Medida la superficie ejecutada.

| Código | Ud | Descripción | Rendimiento | Precio | Importe |
|---|---|---|---|---|---|
| PRSR93cbbAP | m2 | Parquet tabl rob 42x7x1.4cm (material) | 1.05 | 41 | 43.050 |
| PBUA21c | kg | Adhesivo pav res sintética 30kg (material) | 0.45 | 0.868 | 0.391 |
| ERSW11bab | m2 | Rev bnzPU 3man pav mad lij | 1 | 7.09 | 7.090 |
| MOOA.1a | h | Oficial 1ª construcción | 1.031 | 17.022 | 17.550 |
| %CI | % | Costes indirectos..(s/total) | 6 % | 68.081 | 4.085 |
|  |  | Total |  |  | 72.17 |

Claves: barniz, claro, cuchillo, poliuretano, recorte, bloquear, resina, natural, tabla, maestra, laca, macizo, dimension, parque, gris, piso, elondo, clave, amarillo, pavimentacion, incoloro, sintetico, base, oscuro, mortero, nivel, adhesivo, moho, pasta, mano, revestir, cemento, castaño, roble, madero, fino, eucalipto

| Medición | Uds. | Largo | Parcial |
|---|---|---|---|
| Despacho 1 | 1 | 34.000 | 34.000 |
| Despacho 2 | 1 | 9.000 | 9.000 |
| Despacho 3 | 1 | 25.000 | 25.000 |
| Despacho 4 | 1 | 34.000 | 34.000 |
| Despacho 5 | 1 | 28.000 | 28.000 |
| Total |  |  | 130 |

**AP35.1234** m2 Lijado y barnizado de tarima madera existente (23/07/2019)
60 m2 × 26.12 = 1567.20
Lijado y barnizado con 3 manos de barniz de poliuretano con emplastecido previo de juntas con resina. Incluso p.p. de recortes, s/NTE-RSR-12. Medida la superficie ejecutada.

| Código | Ud | Descripción | Rendimiento | Precio | Importe |
|---|---|---|---|---|---|
| ERSW11bab | m2 | Rev bnzPU 3man pav mad lij | 1 | 7.09 | 7.09 |
| MOOA.1a | h | Oficial 1ª construcción | 1.031 | 17.022 | 17.55 |
| %CI | % | Costes indirectos..(s/total) | 6 % | 24.64 | 1.48 |
|  |  | Total |  |  | 26.12 |

Claves: barniz, claro, cuchillo, poliuretano, recorte, bloquear, resina, natural, tabla, maestra, laca, macizo, dimension, parque, gris, piso, elondo, clave, amarillo, pavimentacion, incoloro, sintetico, base, oscuro, mortero, nivel, adhesivo, moho, pasta, mano, revestir, cemento, castaño, roble, madero, fino, eucalipto

| Medición | Uds. | Largo | Parcial |
|---|---|---|---|
| Planta 1º | 1 | 60.000 | 60.000 |
| Total |  |  | 60 |

**AP05v02** m Umbrales granito
3 m × 172.95 = 518.85
Suministro y colocación de umbrales de granito negro ziwbawe acabado apomazado de ancho 20cm, para solucionar la unión entre el pavimento de terrazo de las zonas comunes y el pavimento de madera de los despachos. Incluye corte del pavimento existente de terrazo, saneado de la zona con mortero en caso de ser necesario, repaso de cortes, colocación con adhesivo cementoso y rejuntado con lechada de cemento negro de alta calidad, i/pp de recortes y limpieza, s/NTE-RSR-2.

| Código | Ud | Descripción | Rendimiento | Precio | Importe |
|---|---|---|---|---|---|
| MOOA.1a | h | Oficial 1ª construcción | 2 | 17.022 | 34.04 |
| MOOA.1d | h | Peón ordinario construcción | 2 | 16.007 | 32.01 |
| ap05v022 | m | Umbral de granito negro zimbawe acabado apomazad de ancho 20cm. (material) | 1 | 96.425 | 96.43 |
| PBPM.1eacb | m3 | Mortero cto/are M-5 3-5 maq | 0.022 | 27.64 | 0.61 |
| PBPL.1a | m3 | Lechada cemento 1:2 | 0.001 | 66.77 | 0.07 |
| %CI | % | Costes indirectos..(s/total) | 6 % | 163.16 | 9.79 |
|  |  | Total |  |  | 172.95 |

Claves: areno, limpieza, prensado, hielo, triturado, bloquear, junta, liso, capa, cemento, dimension, granito, marmol, agua, asiento, especial, recorte, clave, rustico, nivel, agata, flexion, moho, choque, pavimentacion, baldosa, lechada, resistencia, gres, porcelana, blanco, nogal, valoracion, medio, colocacion, mortero, termico, acido, mosaico, absorcion

| Medición | Uds. | Parcial |
|---|---|---|
| Puertas a zonas comunes | 3 | 3.000 |
| Total |  | 3 |

**AP36** m Rodapié DM HIDROF LACADO
127.9 m × 24.29 = 3106.69
Rodapié de tablero DM hidrófugo de 17 cm x 12 mm, acabado lacado en taller en color blanco, colocado con puntas y cola blanca, incluso p.p. de recortes. Medida la longitud ejecutada.
Pieza de 17 cm de alto,con un chafán fresado de 5x5 mm en la cara superior y calles de 5 mm rehundidas en toda su longitud según detalle de proyecto. Lacado a ambas caras.

| Código | Ud | Descripción | Rendimiento | Precio | Importe |
|---|---|---|---|---|---|
| APAP05 | m | Rodapié DM HIDROF LACADO (material) | 1.05 | 15.3 | 16.065 |
| PBUA.1b | kg | Cola blanca madera 6kg lenta (material) | 0.02 | 1.449 | 0.029 |
| PBUC.4a | ud | Punta a templ ø2.5x30 mm caja 500 | 0.006 | 1.817 | 0.011 |
| PRPP68d23 | l | Barniz PU pav mad/crch 20 l (material) | 0.2 | 8.434 | 1.687 |
| MOOA.1a | h | Oficial 1ª construcción | 0.301 | 17.022 | 5.124 |
| %CI | % | Costes indirectos..(s/total) | 6 % | 22.916 | 1.375 |
|  |  | Total |  |  | 24.29 |

Claves: lamina, rodapie, superficie, punta, nogal, cola, colocacion, color, sapely, plastico, alto, blanco, negro, pino, roble, aglomerado, madero, densidad, recorte

| Medición | Uds. | Largo | Parcial |
|---|---|---|---|
| Despacho 1 | 1 | 25.000 | 25.000 |
| Despacho 2 | 1 | 11.600 | 11.600 |
| Despacho 3 | 1 | 20.000 | 20.000 |
| Despacho 4 | 1 | 25.000 | 25.000 |
| Despacho 5 | 1 | 23.000 | 23.000 |
| Puertas | -7 | 1.000 | -7.000 |
| Armarios | -2 | 4.500 | -9.000 |
| Mampara | -2 | 1.750 | -3.500 |
| Planta 1º | 1 | 50.000 | 50.000 |
| Puertas | -8 | 0.900 | -7.200 |
| Total |  |  | 127.9 |

**AP0501** ud Ayuda albañilería
1 ud × 420.12 = 420.12
Ayuda por obra en la partida de revestimientos, incluyendo mano de obra en carga y descarga, materiales, apertura y tapado de rozas, recibidos, limpieza, remates y medios auxiliares.

| Código | Ud | Descripción | Rendimiento | Precio | Importe |
|---|---|---|---|---|---|
| MOOA.1d | h | Peón ordinario construcción | 12 | 16.007 | 192.08 |
| MOOA.1a | h | Oficial 1ª construcción | 12 | 17.022 | 204.26 |
| %CI | % | Costes indirectos..(s/total) | 6 % | 396.34 | 23.78 |
|  |  | Total |  |  | 420.12 |

Claves: ordinario, carga, material, escombro, superficie, levantar, accesorio, moho, carpinteria, hoja

| Medición | Uds. | Parcial |
|---|---|---|
| Ayuda | 1 | 1.000 |
| Total |  | 1 |

## 06 CARPINTERÍA INTERIOR (05/05/1995)
Importe: 12242.06

**AP38** ud Guarnición roble ventanas
10 ud × 209.37 = 2093.70
Guarnición de ventana en madera maciza de roble similar a la existente, formada por piezas de 15 mm de espesor. Conjunto formado por 8 elementos ensamblados:
- Elemento horizontal superior de 22 cm de fondo x 185 cm de largo
- Elemento horizontal inferior de 22 cm de fondo x 204 cm de largo
- Elemento vertical superior de 7 cm de alto x 180 cm de largo
- Elemento vertical inferior de 7 cm de alto x 204 cm de largo
- 2 elementos verticales en ancho de muro de 20 cm de ancho x 242 cm de largo
- 2 elmentos verticales en frontal de hueco de 12 cm de ancho y 242 cm de largo
Acabado barnizado similar al existente. I/accesorios, asiento y colocación, s/NTE-FCM.

| Código | Ud | Descripción | Rendimiento | Precio | Importe |
|---|---|---|---|---|---|
| APAP22 | m3 | Roble americano (material) | 0.3 | 600 | 180.00 |
| PRPP64dc | l | Barniz sintético mat 20 l (material) | 1 | 10.867 | 10.87 |
| MOOA.1a | h | Oficial 1ª construcción | 0.2 | 17.022 | 3.40 |
| MOOA.1c | h | Peón especializado construcción | 0.2 | 16.24 | 3.25 |
| %CI | % | Costes indirectos..(s/total) | 6 % | 197.52 | 11.85 |
|  |  | Total |  |  | 209.37 |

Claves: melis, colocacion, precerco, especial, vidrio, rojo, suecia, hoja, iroko, cremona, asiento, abatible, dimension, pino, moho, cerrajeria, moldura, madero, pernio, laton, ventilacion, ventana, marco

| Medición | Uds. | Parcial |
|---|---|---|
| Ventanas | 10 | 10.000 |
| Total |  | 10 |

**APEM379** ud PI01 Puerta paso 90 + vidrio 66.1 central (05/05/1995)
1 ud × 607.26 = 607.26
Puerta de paso de bastidor de madera maciza y 2 tableros aglomerados de media densidad lacado en alta calidad con protección antigolpes, con alma rellena de trillaje de cartón y con canto de madera maciza lacado, de una hoja de 820x242x35 mm lisa, con zona central de vidrio laminar 66.1 con premarco de pino, marco de 70x30 mm y guarniciones de 70x10 mm, ambos de tablero aglomerado lacado, tres bisagras acero inoxidable 1º cat, y manilla modelo tipo Sena Inox AISI304 o equivalente, i/asiento y colocación, s/NTE-PPM. Vidro no incluido.

| Código | Ud | Descripción | Rendimiento | Precio | Importe |
|---|---|---|---|---|---|
| 379379 | ud | Puerta abatible tablero lacada vidrio central (material; 20/12/1996) | 1 | 480 | 480.00 |
| PFPW10bab | ud | Premarco pin rj 70 prta72.5x203 (material; 05/05/1995) | 1 | 7.78 | 7.78 |
| MOOA.1a | h | Oficial 1ª construcción | 5 | 17.022 | 85.11 |
| %CI | % | Costes indirectos..(s/total) | 6 % | 572.89 | 34.37 |
|  |  | Total |  |  | 607.26 |

Claves: superficie, rojo, colocacion, aglomerado, iroko, macizo, moho, vidriera, puerta, nogal, densidad, inferior, hoja, pino, pasador, manivela, sapely, liso, roble, laton, pernio, moldura, vidrio, perimetro, tablero, chapa, madero, cerco, cierre, canto, melis, medio, paso, marco, embutir, precerco, cuadro, grueso, arco

| Medición | Uds. | Parcial |
|---|---|---|
| PI01 | 1 | 1.000 |
| Total |  | 1 |

**AP2035x** m2 Vent fija madera lacada
4.356 m2 × 455.31 = 1983.33
Ventana fija tipo mampara de una hoja de madera, interior, de dimensiones 180 cm de ancho y 242 cm de alto, para 1 vidrio, con premarco de pino rojo tratado, con marco de madera maciza y guarniciones de tablero DM lacado en alta calidad, i/accesorios, asiento y colocación, s/NTE-FCM. Acristalamiento no incluido. Incluye elementos de sujección a forjado en falso techo. Incluye montante macizo para anclaje de puerta.

| Código | Ud | Descripción | Rendimiento | Precio | Importe |
|---|---|---|---|---|---|
| 3535 | m2 | Premarco pino rojo (material) | 1 | 7.795 | 7.80 |
| 35352 | m2 | Vent 1hj fija (material) | 1 | 400 | 400.00 |
| MOOA.1a | h | Oficial 1ª construcción | 0.8 | 17.022 | 13.62 |
| MOOA.1c | h | Peón especializado construcción | 0.5 | 16.24 | 8.12 |
| %CI | % | Costes indirectos..(s/total) | 6 % | 429.54 | 25.77 |
|  |  | Total |  |  | 455.31 |

Claves: melis, colocacion, precerco, especial, vidrio, rojo, suecia, hoja, iroko, cremona, asiento, abatible, dimension, pino, moho, cerrajeria, moldura, madero, pernio, laton, ventilacion, ventana, marco

| Medición | Uds. | Largo | Alto | Parcial |
|---|---|---|---|---|
| VI01 | 1 | 1.800 | 2.420 | 4.356 |
| Total |  |  |  | 4.356 |

**AP2036** m2 Acris vdr lamnr 6+6
5.416 m2 × 107.56 = 582.54
Acristalamiento de seguridad de grado fuerte formado por dos vidrios flotados de 6+6 mm de espesor y una lámina de butyral transparente, incoloro , dimensiones varias, i/perfil de neopreno y colocación de junquillos, según NTE/FVE-12.

| Código | Ud | Descripción | Rendimiento | Precio | Importe |
|---|---|---|---|---|---|
| PFAE.4fbaap | m2 | Vdr lamnr 6+6 fu inc (material) | 1 | 91.35 | 91.35 |
| PFAW.3a | m2 | Repercusión perfil neopreno en colocación de acristalamientos. (material) | 1 | 0.761 | 0.76 |
| MOOA.1a | h | Oficial 1ª construcción | 0.55 | 17.022 | 9.36 |
| %CI | % | Costes indirectos..(s/total) | 6 % | 101.47 | 6.09 |
|  |  | Total |  |  | 107.56 |

Claves: lamina, bloquear, bronce, ruido, junquillo, moho, clave, perfil, graduacion, transparente, simple, bala, ordinario, dimension, color, verde, gris, rosa, vidrio, cristal, robo, seguridad, neopreno, colocacion, incoloro

| Medición | Uds. | Largo | Alto | Parcial |
|---|---|---|---|---|
| PI01 | 1 | 0.500 | 2.120 | 1.060 |
| VI01 | 1 | 1.800 | 2.420 | 4.356 |
| Total |  |  |  | 5.416 |

**AP0623** m2 Panelado paredes madera roble (20/12/1996)
28.294 m2 × 167.39 = 4736.13
Revestimiento de paredes con tablero contrachapado de 19 mm rechapado en cara exterior en chapa de madera natural de castaño, colocado sobre tabique con rastrel de 40x40 de madera maciza de pino so similar, para barnizar [no incluido].

| Código | Ud | Descripción | Rendimiento | Precio | Importe |
|---|---|---|---|---|---|
| PRPD30mb23 | m2 | Tabl ctchp 19 pin gllg rechapado castaño (material; 10/02/1997) | 1.05 | 80 | 84.00 |
| PBUC.4a | ud | Punta a templ ø2.5x30 mm caja 500 | 0.048 | 1.817 | 0.09 |
| ERPW.1d23 | m2 | Enrast 40X10 mad pin país/50 (20/12/1996) | 1 | 7.31 | 7.31 |
| MOOA.1a | h | Oficial 1ª construcción | 2 | 17.022 | 34.04 |
| MOOA.1c | h | Peón especializado construcción | 2 | 16.24 | 32.48 |
| %CI | % | Costes indirectos..(s/total) | 6 % | 157.92 | 9.48 |
|  |  | Total |  |  | 167.39 |

Claves: perfil, conformado, lamina, revestimiento, colocacion, barniz, pared, yeso, madero, chapa, sapely, acero, frio, estructura, revestir, panel

| Medición | Uds. | Largo | Alto | Parcial |
|---|---|---|---|---|
| zona despacho 03 | 1 | 3.750 | 4.300 | 16.125 |
| zona despacho 04 | 1 | 2.830 | 4.300 | 12.169 |
| Total |  |  |  | 28.294 |

**ERSW11aab23** m2 Rev bnzPU 2man mad (10/02/1997)
98.9 m2 × 22.64 = 2239.10
Revestimiento de panelado de madera con barniz a base de resina de poliuretano, con lijado suerficial con medios manuales, una mano de fondo con barniz muy diluido como tapaporos, lijado, nueva mano de fondo, lijado fino y dos manos de acabado pigmantado, para obtener un acabado similar al existente, y disimulando los nuevos paneles colocados.

| Código | Ud | Descripción | Rendimiento | Precio | Importe |
|---|---|---|---|---|---|
| PRPP68d23 | l | Barniz PU pav mad/crch 20 l | 0.5 | 8.434 | 4.22 |
| MMMW.2aa | h | Pulidora madera el monof disco (maquinaria; 10/02/1997) | 0.065 | 1.17 | 0.08 |
| MMMW.2ab | h | Pulidora mad el monof banda (maquinaria) | 0.05 | 0.747 | 0.04 |
| MOOA.1a | h | Oficial 1ª construcción | 1 | 17.022 | 17.02 |
| %CI | % | Costes indirectos..(s/total) | 6 % | 21.36 | 1.28 |
|  |  | Total |  |  | 22.64 |

Claves: ligero, intensidad, laca, moho, suelo, pavimentacion, cuchillo, resina, soporte, base, brillo, revestimiento, banda, barniz, mano, especial, rozar, incoloro, calidad, disco, fino, impacto

| Medición | Uds. | Largo | Alto | Parcial |
|---|---|---|---|---|
| planta baja | 1 | 23.000 | 4.300 | 98.900 |
| Total |  |  |  | 98.9 |

## 07 INSTALACIÓN ELÉCTRICA (30/04/2010)
Importe: 26922.36

### C1.1 CUADROS y CIRCUITOS (30/04/2010)
Importe: 8331.38

**DES-BT** PA DESMONTAJE DE INSTALACIÓN ELÉCTRICA EXISTENTE (22/11/2012)
1 PA × 682.94 = 682.94
Desmontaje de instalación eléctrica existente, luminarias, emergencias, tomas de corriente, cajas multiservicio, cableado, tubos, bandejas y soportes, retirada a punto de reciclaje, medios y accesorios necesarios. Realizado.

| Código | Ud | Descripción | Rendimiento | Precio | Importe |
|---|---|---|---|---|---|
| U01FY630 | h | Oficial 1ª instalador eléctrico (mano de obra) | 20 | 16.748 | 334.960 |
| U01FY635 | h | Peón ordinario instalador eléctrico (mano de obra) | 20 | 13.906 | 278.120 |
| %0200 | % | Medios auxiliares (15/12/2012) | 5 % | 613.080 | 30.654 |
| %0400 | % | Pequeño material (22/11/2012) | 3 % | 643.734 | 19.312 |
| %CI | % | Costes indirectos..(s/total) | 3 % | 663.046 | 19.891 |
|  |  | Total |  |  | 682.94 |

**A-CGBT-PBAS** ud AMPLIACIÓN CUADRO ELÉCTRICO CGBT EN PLANTA BAJA (22/11/2012)
1 ud × 677.53 = 677.53
Ampliación del Cuadro General de Baja Tensión circuito de salida a cuadro planta baja ala sur, CUADRO A-CGBT, PBAS, conteniendo la aparamenta de mando y protección descrita en esquema unifilar. Bornas, pletinas de montaje, conexiones y accesorios, cableado realizado con cable exento de halógenos tipo AFUMEX, embornado de líneas, rotulado, esquema unifilar plastificado, accesorios necesarios. Completamente instalado.

| Código | Ud | Descripción | Rendimiento | Precio | Importe |
|---|---|---|---|---|---|
| U01FY630 | h | Oficial 1ª instalador eléctrico | 1 | 16.748 | 16.75 |
| 5SL6432-7 | ud | Int. Aut. 6/6 kA, Curva C, 4 P, 32 A (material; 11/01/2013) | 1 | 106.6 | 106.60 |
| 5SM2745-8 | ud | Bloque Diferencial para 5SY, 0.3…63A, 4 P, 500 mA, Clase A, SELE (material; 23/01/2018) | 1 | 476.78 | 476.78 |
| ROT-CUADRO-P | ud | Rotulación cuadro (material; 12/03/2017) | 1 | 8.1 | 8.10 |
| %0200 | % | Medios auxiliares | 5 % | 608.23 | 30.41 |
| %0400 | % | Pequeño material | 3 % | 638.64 | 19.16 |
| %CI | % | Costes indirectos..(s/total) | 3 % | 657.80 | 19.73 |
|  |  | Total |  |  | 677.53 |

| Medición | Uds. | Parcial |
|---|---|---|
| A-CGBT-PBAS | 1 | 1.000 |
| Total |  | 1 |

**CE-PBAS** ud CUADRO ELÉCTRICO OFICINAS PLANTA BAJA ALA SUR (30/04/2010)
1 ud × 2328.22 = 2328.22
Cuadro eléctrico Baja Tensión, CUADRO PLANTA BAJA ALA SUR, CEPBAS, compuesto por armario SIEMENS, o equivalente, de superficie, con puerta opaca y todos sus accesorios (perfiles, paneles, placas, etc.), conteniendo la aparamenta de mando y protección descrita en esquema unifilar. Bornas, pletinas de montaje, conexiones y accesorios, cableado realizado con cable exento de halógenos tipo AFUMEX, embornado de líneas, 30% de espacio de reserva, rotulado, accesorios necesarios. Completamente instalado.

| Código | Ud | Descripción | Rendimiento | Precio | Importe |
|---|---|---|---|---|---|
| U01FY630 | h | Oficial 1ª instalador eléctrico | 4 | 16.748 | 66.992 |
| U01FY635 | h | Peón ordinario instalador eléctrico | 4 | 13.906 | 55.624 |
| 8GK2042-2KL21 | ud | Armario ALPHA 125 Completo, Sup, P. Opaca, IP43, 4 Filas-96 mód (material; 12/01/2013) | 1 | 428.25 | 428.250 |
| 5TL1432-0 | ud | Interruptor-seccionador, 4P, 32A (material; 11/01/2013) | 1 | 47.1 | 47.100 |
| 5SL6425-7 | ud | Int. Aut. 6/6 kA, Curva C, 4 P, 25 A (material; 30/05/2013) | 1 | 75.22 | 75.220 |
| 5SL6410-7 | ud | Int. Aut. 6/6 kA, Curva C, 4 P, 10 A (material; 30/05/2013) | 1 | 71.76 | 71.760 |
| 5SL6525-7 | ud | Int. Aut. 6/6 kA, Curva C, 1 P+N, 25 A (material; 11/01/2013) | 1 | 20 | 20.000 |
| 5SL6516-7 | ud | Int. Aut. 6/6 kA, Curva C, 1 P+N, 16 A (material; 30/05/2013) | 4 | 14.92 | 59.680 |
| 5SL6510-7 | ud | Int. Aut. 6/6 kA, Curva C, 1 P+N, 10 A (material; 30/05/2013) | 7 | 14.53 | 101.710 |
| 5SV4614-0 | ud | Int. Diferencial, 2 P, 40 A, 300 mA, Clase AC, instantáneo (material; 23/01/2018) | 1 | 202.95 | 202.950 |
| 5SV4314-0 | ud | Int. Diferencial, 2 P, 40 A, 30 mA, Clase AC, instantáneo (material; 25/01/2018) | 5 | 54.77 | 273.850 |
| 5SV3314-6 | ud | Int. Diferencial, 2 P, 40 A, 30 mA, clase A, instantáneo (material; 25/01/2018) | 3 | 177.26 | 531.780 |
| 8GF9874 | ud | Bornero 4 P 125 A, 7 Mod, E 10-35 mm, S 1,5-10 6 ud/2,5-16 2 ud/ (material; 13/08/2013) | 1 | 19.28 | 19.280 |
| 8GK9910-0KK00 | ud | Obturador para hueco de aparatos modulares (12 Mod) (material; 30/04/2010) | 2 | 2.04 | 4.080 |
| 8GK9560-0KK06 | ud | Accesorio para bombín de cierre con llave ALPHA 125 y 630 (material; 20/07/2011) | 1 | 62.79 | 62.790 |
| 8GK9560-0KK07 | ud | Bombín de cierre con llave para ALPHA 125 y 630 (Sobre Pared) (material; 20/07/2011) | 1 | 33.68 | 33.680 |
| AE_10S | ud | Señal riesgo eléctrico AE-10, 105 mm (material; 12/09/2018) | 1 | 4.82 | 4.820 |
| ROT-CUADRO-M | ud | Rotulación cuadro (material; 12/03/2017) | 1 | 10 | 10.000 |
| ESQ-UNI-M | ud | Esquema unifilar plastificado (material; 16/12/2020) | 1 | 20.5 | 20.500 |
| %0200 | % | Medios auxiliares | 5 % | 2090.066 | 104.503 |
| %0400 | % | Pequeño material | 3 % | 2194.569 | 65.837 |
| %CI | % | Costes indirectos..(s/total) | 3 % | 2260.406 | 67.812 |
|  |  | Total |  |  | 2328.22 |

| Medición | Uds. | Parcial |
|---|---|---|
| CE-PBAS | 1 | 1.000 |
| Total |  | 1 |

**CE-SAIPBAS** ud CUADRO ELÉCTRICO SAI PLANTA BAJA ALA SUR (30/04/2010)
1 ud × 1599.87 = 1599.87
Cuadro eléctrico Baja Tensión, CUADRO SAI PLANTA BAJA ALA SUR, CE-SAIPBAS, compuesto por armario SIEMENS, o equivalente, de superficie, con puerta opaca y todos sus accesorios (perfiles, paneles, placas, etc.), conteniendo la aparamenta de mando y protección descrita en esquema unifilar. Bornas, pletinas de montaje, conexiones y accesorios, cableado realizado con cable exento de halógenos tipo AFUMEX, embornado de líneas, 30% de espacio de reserva, rotulado, señal de riesgo eléctrico, esquema unifilar plastificado, accesorios necesarios y ayudas de albañilería. Completamente instalado.

| Código | Ud | Descripción | Rendimiento | Precio | Importe |
|---|---|---|---|---|---|
| U01FY630 | h | Oficial 1ª instalador eléctrico | 2 | 16.748 | 33.50 |
| U01FY635 | h | Peón ordinario instalador eléctrico | 2 | 13.906 | 27.81 |
| 8GK2042-0KL21 | ud | Armario ALPHA 125 Completo, Sup, P. Opaca, IP43, 2 Filas-48 mód (material; 23/05/2014) | 1 | 267.8 | 267.80 |
| 5SL6516-7 | ud | Int. Aut. 6/6 kA, Curva C, 1 P+N, 16 A | 5 | 14.92 | 74.60 |
| 5SV3314-6 | ud | Int. Diferencial, 2 P, 40 A, 30 mA, clase A, instantáneo | 5 | 177.26 | 886.30 |
| 8GF9874 | ud | Bornero 4 P 125 A, 7 Mod, E 10-35 mm, S 1,5-10 6 ud/2,5-16 2 ud/ | 1 | 19.28 | 19.28 |
| 8GK9910-0KK00 | ud | Obturador para hueco de aparatos modulares (12 Mod) | 1 | 2.04 | 2.04 |
| 8GK9560-0KK06 | ud | Accesorio para bombín de cierre con llave ALPHA 125 y 630 | 1 | 62.79 | 62.79 |
| 8GK9560-0KK07 | ud | Bombín de cierre con llave para ALPHA 125 y 630 (Sobre Pared) | 1 | 33.68 | 33.68 |
| AE_10S | ud | Señal riesgo eléctrico AE-10, 105 mm | 1 | 4.82 | 4.82 |
| ROT-CUADRO-P | ud | Rotulación cuadro | 1 | 8.1 | 8.10 |
| ESQ-UNI-P | ud | Esquema unifilar plastificado (material; 16/12/2020) | 1 | 15.5 | 15.50 |
| %0200 | % | Medios auxiliares | 5 % | 1436.22 | 71.81 |
| %0400 | % | Pequeño material | 3 % | 1508.03 | 45.24 |
| %CI | % | Costes indirectos..(s/total) | 3 % | 1553.27 | 46.60 |
|  |  | Total |  |  | 1599.87 |

| Medición | Uds. | Parcial |
|---|---|---|
| CE-SAIPBAS | 1 | 1.000 |
| Total |  | 1 |

**RZ1-K5X10TMR** m CONDUCTOR CU RZ1-K(AS) 4x10+T mm², TUBO RÍGIDO Ø32 mm (20/07/2012)
22 m × 10.55 = 232.10
Conductor de cobre multipolar RZ1-K(AS) 0,6/1 kV 4x10+T mm², PRYSMIAN, AFUMEX 1000V (AS), o equivalente, libre de halógenos, bajo tubo rígido de Ø 32 mm. Incluso abrazaderas de fijación, accesorios de conexión y embornado. Completamente instalado.

| Código | Ud | Descripción | Rendimiento | Precio | Importe |
|---|---|---|---|---|---|
| U01FY630 | h | Oficial 1ª instalador eléctrico | 0.05 | 16.748 | 0.84 |
| U01FY635 | h | Peón ordinario instalador eléctrico | 0.05 | 13.906 | 0.70 |
| RZ15X10M | m | Conductor CU RZ1-K(AS) 0,6/1kV 5x10 mm² AFUMEX (material; 20/07/2012) | 1 | 5.72 | 5.72 |
| PVCRIG-32 | m | Tubo PVC rígido BGR Ø32 mm (material; 14/04/2020) | 1 | 2.68 | 2.68 |
| %0400 | % | Pequeño material | 3 % | 9.94 | 0.30 |
| %CI | % | Costes indirectos..(s/total) | 3 % | 10.24 | 0.31 |
|  |  | Total |  |  | 10.55 |

| Medición | Uds. | Largo | Parcial |
|---|---|---|---|
| Circuito alimentación CGBT a cuadro planta baja ala sur-CE-PBAS | 1 | 22.000 | 22.000 |
| Total |  |  | 22 |

**RZ1K3X6TMT** m CONDUCTOR CU RZ1-K(AS) 2x6+T mm², TUBO FORROPLAST Ø25 mm (20/07/2012)
48 m × 7.1 = 340.80
Conductor de cobre multipolar RZ1-K(AS) 0,6/1 kV 2x6+T mm², PRYSMIAN, AFUMEX 1000V (AS), o equivalente, libre de halógenos, bajo tubo forroplast de Ø 25 mm, incluso parte proporcional de cajas de derivación y pequeño material, accesorios de conexión y embornado, apertura y sellado de rozas. Totalmente instalado.

| Código | Ud | Descripción | Rendimiento | Precio | Importe |
|---|---|---|---|---|---|
| U01FY630 | h | Oficial 1ª instalador eléctrico | 0.1 | 16.748 | 1.67 |
| U01FY635 | h | Peón ordinario instalador eléctrico | 0.1 | 13.906 | 1.39 |
| RZ13X6M | m | Conductor CU RZ1-K(AS) 0,6/1kV 3x6 mm² AFUMEX (material; 20/07/2012) | 1 | 2.12 | 2.12 |
| A_CR25 | m | Tubo Forroplast Ø25 mm (material; 14/04/2020) | 1 | 0.68 | 0.68 |
| U30JW900 | ud | p.p. cajas derivación, regletas y peq. material (material) | 0.1 | 3.248 | 0.32 |
| AROZAS | m | Apertura de roza y sellado (material) | 1 | 0.508 | 0.51 |
| %0400 | % | Pequeño material | 3 % | 6.69 | 0.20 |
| %CI | % | Costes indirectos..(s/total) | 3 % | 6.89 | 0.21 |
|  |  | Total |  |  | 7.1 |

| Medición | Uds. | Largo | Parcial |
|---|---|---|---|
| Circuito a unidad exterior clima desde CE-PBAS a cubierta | 1 | 48.000 | 48.000 |
| Total |  |  | 48 |

**C07Z1-3X2.5TF** ud CIRCUITO CU 750V H07Z1-K(AS) 2(1x2,5)+T mm² TUBO FORROPLAST Ø20 (15/12/2012)
11 ud × 98.76 = 1086.36
Circuito alimentado por conductores unipolares de cobre, H07Z1-K(AS), 750V de 2(1x2,5)+T mm², instalado bajo tubo forroplast de Ø 20 mm, accesorios de conexión y embornado, incluso parte proporcional de cajas de derivación, regletas de conexión, soportes, abrazaderas y pequeño material, apertura y sellado de rozas. Totalmente instalado según REBT.

| Código | Ud | Descripción | Rendimiento | Precio | Importe |
|---|---|---|---|---|---|
| U01FY630 | h | Oficial 1ª instalador eléctrico | 0.8 | 16.748 | 13.40 |
| U01FY635 | h | Peón ordinario instalador eléctrico | 0.8 | 13.906 | 11.12 |
| H07Z1X2.5U | m | Conductor CU H07Z1-K(AS) 750V 1x2,5 mm² AFUMEX (material; 12/12/2021) | 120 | 0.29 | 34.80 |
| FORROP-20 | m | Tubo Forroplast Ø20 mm (material) | 40 | 0.528 | 21.12 |
| U30JW900 | ud | p.p. cajas derivación, regletas y peq. material | 1 | 3.248 | 3.25 |
| AROZAS | m | Apertura de roza y sellado | 15 | 0.508 | 7.62 |
| %0200 | % | Medios auxiliares | 5 % | 91.31 | 4.57 |
| %CI | % | Costes indirectos..(s/total) | 3 % | 95.88 | 2.88 |
|  |  | Total |  |  | 98.76 |

| Medición | Uds. | Parcial |
|---|---|---|
| Planta baja ala sur: |  |  |
| CE-PBAS | 4 | 4.000 |
| CE-SAIPBAS | 4 | 4.000 |
| P. 1ª despachos ala este: |  |  |
| Tomas de corriente | 1 | 1.000 |
| Cajas multiservicio RED | 1 | 1.000 |
| Cajas multiservicio SAI | 1 | 1.000 |
| Total |  | 11 |

**CEC07Z1-3X1.5** ud CIRCUITO CU 750V H07Z1-K(AS) 2(1x1,5)+T mm² TUBO FORROPLAST Ø20 (02/09/2011)
10 ud × 79.29 = 792.90
Circuito alimentado por conductores unipolares de cobre, H07Z1-K(AS), 750V de 2(1x1,5)+T mm², instalado bajo tubo forroplast de Ø 20 mm, accesorios de conexión y embornado, incluso parte proporcional de cajas de derivación y pequeño material, apertura y sellado de rozas. Totalmente instalado según REBT.

| Código | Ud | Descripción | Rendimiento | Precio | Importe |
|---|---|---|---|---|---|
| U01FY630 | h | Oficial 1ª instalador eléctrico | 0.8 | 16.748 | 13.40 |
| U01FY635 | h | Peón ordinario instalador eléctrico | 0.8 | 13.906 | 11.12 |
| H07Z1X1.5U | m | Conductor CU H07Z1-K(AS) 750V 1x1,5 mm² AFUMEX (material; 02/09/2011) | 120 | 0.14 | 16.80 |
| FORROP-20 | m | Tubo Forroplast Ø20 mm | 40 | 0.528 | 21.12 |
| U30JW900 | ud | p.p. cajas derivación, regletas y peq. material | 1 | 3.248 | 3.25 |
| AROZAS | m | Apertura de roza y sellado | 15 | 0.508 | 7.62 |
| %0200 | % | Medios auxiliares | 5 % | 73.31 | 3.67 |
| %CI | % | Costes indirectos..(s/total) | 3 % | 76.98 | 2.31 |
|  |  | Total |  |  | 79.29 |

| Medición | Uds. | Parcial |
|---|---|---|
| Planta baja ala sur: |  |  |
| CE-PBAS: |  |  |
| Alumbrado | 3 | 3.000 |
| Emergencias | 3 | 3.000 |
| Fancoils | 1 | 1.000 |
| CE-1ª A/A: |  |  |
| Fancoils vestíbulos |  |  |
| P. 1ª despachos ala este: |  |  |
| Alumbrado | 1 | 1.000 |
| Emergencias | 1 | 1.000 |
| Fancoils | 1 | 1.000 |
| Total |  | 10 |

**ACLIMA-H07Z1** ud ALIMENTACIÓN CLIMATIZACIÓN 2(1x1,5)+T, TUBO FORROPLAST Ø20 mm (02/09/2011)
5 ud × 32.67 = 163.35
Alimentación unidad interior de climatización, realizado con conductor de cobre unipolar H07Z1-K(AS) 750V 2x(1x1,5)+T mm², de PRYSMIAN, o equivalente, bajo tubo forroplast de Ø 20 mm, accesorios de conexión y embornado, incluso parte proporcional de cajas de derivación y pequeño material, apertura y sellado de rozas. Totalmente instalado según REBT.

| Código | Ud | Descripción | Rendimiento | Precio | Importe |
|---|---|---|---|---|---|
| U01FY630 | h | Oficial 1ª instalador eléctrico | 0.5 | 16.748 | 8.37 |
| U01FY635 | h | Peón ordinario instalador eléctrico | 0.5 | 13.906 | 6.95 |
| H07Z1X1.5U | m | Conductor CU H07Z1-K(AS) 750V 1x1,5 mm² AFUMEX | 24 | 0.14 | 3.36 |
| FORROP-20 | m | Tubo Forroplast Ø20 mm | 8 | 0.528 | 4.22 |
| U30JW900 | ud | p.p. cajas derivación, regletas y peq. material | 1 | 3.248 | 3.25 |
| AROZAS | m | Apertura de roza y sellado | 8 | 0.508 | 4.06 |
| %0200 | % | Medios auxiliares | 5 % | 30.21 | 1.51 |
| %CI | % | Costes indirectos..(s/total) | 3 % | 31.72 | 0.95 |
|  |  | Total |  |  | 32.67 |

| Medición | Uds. | Parcial |
|---|---|---|
| Ud interior climatización: |  |  |
| Planta baja ala sur | 4 | 4.000 |
| P. 1ª despachos ala este: | 1 | 1.000 |
| Vestíbulos |  |  |
| Total |  | 5 |

**CON-CIR-EX** ud CONEXIÓN CIRCUITOS EXISTENTES (22/11/2012)
2 ud × 34.17 = 68.34
Conexión de circuitos existentes, caja de derivación, punteras, conexionado y embornado, medios y accesorios necesarios. Realizado.

| Código | Ud | Descripción | Rendimiento | Precio |
|---|---|---|---|---|
| U01FY630 | h | Oficial 1ª instalador eléctrico | 1 | 16.748 |
| U01FY635 | h | Peón ordinario instalador eléctrico | 1 | 13.906 |
| %0200 | % | Medios auxiliares | 5 % |  |
| %0400 | % | Pequeño material | 3 % |  |
| %CI | % | Costes indirectos..(s/total) | 3 % |  |

| Medición | Uds. | Parcial |
|---|---|---|
| Planta baja ala sur, circuitos CE-SAIPBAS | 2 | 2.000 |
| Total |  | 2 |

**AP0801** ud Ayuda albañilería ELEC
1 ud × 358.97 = 358.97
Ayuda por obra en el capítulo de instalación de electricidad, incluyendo mano de obra en carga y descarga, materiales, apertura y tapado de rozas, paso de tabiques, recibidos, limpieza, remates y medios auxiliares.

| Código | Ud | Descripción | Rendimiento | Precio | Importe |
|---|---|---|---|---|---|
| MOOA.1d | h | Peón ordinario construcción | 10.253 | 16.007 | 164.12 |
| MOOA.1a | h | Oficial 1ª construcción | 10.253 | 17.022 | 174.53 |
| %C | % | Medios auxiliares | 6 % | 338.65 | 20.32 |
|  |  | Total |  |  | 358.97 |

Claves: ordinario, carga, material, escombro, superficie, levantar, accesorio, moho, carpinteria, hoja

| Medición | Uds. | Parcial |
|---|---|---|
| Ayuda | 1 | 1.000 |
| Total |  | 1 |

### C1.2 LUMINARIAS y MECANISMOS (22/11/2010)
Importe: 18170.98

**P-445986** ud REGULACIÓN PRILUX PACK AULAS-DESPACHOS 20 P-T DALI (22/11/2012)
5 ud × 226.74 = 1133.70
Sistema de control digital DALI para control por presencia y regulación por aporte de luz natural, marca PRILUX, modelo Pack Aulas-despacho 20 P-T Dali, o equivalente, formado por control, antitracción y sensor de presencia y luminosidad con rango 10 – 650 lx, hay que orientarlo al plano de referencia y no a la entrada de luz, detección de presencia a través del multisensor incorporado, posibilidad de hasta 4 detectores para ampliar el rango, múltiples opciones configurables: nivel secundario cuando no haya detección de presencia, desfase de niveles entre los dos grupos, apagado por exceso, actuación en caso de rearme, regulación manual, control independiente entre grupos control por mando IR a distancia, funcionamiento automático y control manual por pulsador, instalación: A) 2 líneas de regulación independientes, primera y segunda hilera de luminarias desde la ventana, luminarias de pizarra dentro del sistema en modo ON-OFF, B) Primera línea de ventana regulable y segunda línea de ventana ON-OFF, máximo 10 luminarias por circuito, total 20 luminarias, cableado: cable estándar 2x1,5 mm², 100 m hasta la luminaria más alejada, sin polaridad, sin interfencias electromagnéticas, cableado y conexionado, accesorios necesarios. Totalmente instalado.

| Código | Ud | Descripción | Rendimiento | Precio | Importe |
|---|---|---|---|---|---|
| U01FY630 | h | Oficial 1ª instalador eléctrico | 0.35 | 16.748 | 5.86 |
| U01FY635 | h | Peón ordinario instalador eléctrico | 0.35 | 13.906 | 4.87 |
| P_445986 | ud | Regulación Pack aulas-despachos 20 P-T Dali (material; 18/06/2019) | 1 | 117.04 | 117.04 |
| P_000934 | ud | Sensor presencia y luminosidad BDDGC (material; 17/06/2019) | 1 | 85.96 | 85.96 |
| %0400 | % | Pequeño material | 3 % | 213.73 | 6.41 |
| %CI | % | Costes indirectos..(s/total) | 3 % | 220.14 | 6.60 |
|  |  | Total |  |  | 226.74 |

| Medición | Uds. | Parcial |
|---|---|---|
| Planta baja ala sur | 5 | 5.000 |
| Total |  | 5 |

**P-28000646** ud PROGRAMADOR PRILUX BDDGC DALI PARA PACK AULAS-DESPACHOS 20 P-T (22/11/2012)
1 ud × 35.43 = 35.43
Programador para sistema de control digital DALI, marca PRILUX, modelo BDDGC, o equivalente, para Pack Aulas-despachos 20 P-T Dali, control por mando IR. Suministro y programación.

| Código | Ud | Descripción | Rendimiento | Precio | Importe |
|---|---|---|---|---|---|
| U01FY630 | h | Oficial 1ª instalador eléctrico | 0.8 | 16.748 | 13.40 |
| P_28000646 | ud | Programador BDDGC Dali Pack aulas-despachos 20 P-T Dali (material; 17/06/2019) | 1 | 20 | 20.00 |
| %0400 | % | Pequeño material | 3 % | 33.40 | 1.00 |
| %CI | % | Costes indirectos..(s/total) | 3 % | 34.40 | 1.03 |
|  |  | Total |  |  | 35.43 |

| Medición | Uds. | Parcial |
|---|---|---|
| Planta baja ala sur | 1 | 1.000 |
| Total |  | 1 |

**585316-840** ud DOWNLIGHT PRILUX KOBE SWITCH 18W/840 DALI (22/11/2012)
4 ud × 128.69 = 514.76
Downlight Led, marca PRILUX, modelo Kobe Switch 18W/840 DALI, o equivalente, potencia luminaria 20W, flujo Led 2.244 lm, flujo luminaria 1.818 lm, ángulo de apertura 50º, temperatura de color 4.000 ºK, RA>80, UGR <19, IP20, cuerpo de aluminio inyectado, reflector de aluminio anodizado y difusor de vidrio transparente, para empotrar, regulación Dali, accesorios necesarios. Dimensiones Ø174x88,8 mm (Øxalto) y corte Ø145-155 mm. Totalmente instalado.

| Código | Ud | Descripción | Rendimiento | Precio | Importe |
|---|---|---|---|---|---|
| U01FY630 | h | Oficial 1ª instalador eléctrico | 0.3 | 16.748 | 5.02 |
| P_585316-840 | ud | Downlight Prilux Kobe Switch 18W/840 DALI (material; 17/12/2022) | 1 | 116.28 | 116.28 |
| %0400 | % | Pequeño material | 3 % | 121.30 | 3.64 |
| %CI | % | Costes indirectos..(s/total) | 3 % | 124.94 | 3.75 |
|  |  | Total |  |  | 128.69 |

| Medición | Uds. | Parcial |
|---|---|---|
| Planta baja ala sur | 4 | 4.000 |
| Total |  | 4 |

**492669-840** ud DOWNLIGHT PRILUX KOBE SWITCH 18W/840 (22/11/2012)
18 ud × 53.07 = 955.26
Downlight Led, marca PRILUX, modelo Kobe Switch 18W/840, o equivalente, potencia luminaria 20W, flujo Led 2.244 lm, flujo luminaria 1.818 lm, ángulo de apertura 50º, temperatura de color 4.000 ºK, RA>80, UGR <19, IP20, cuerpo de aluminio inyectado, reflector de aluminio anodizado y difusor de vidrio transparente, para empotrar, accesorios necesarios. Dimensiones Ø174x88,8 mm (Øxalto) y corte Ø145-155 mm. Totalmente instalado.

| Código | Ud | Descripción | Rendimiento | Precio | Importe |
|---|---|---|---|---|---|
| U01FY630 | h | Oficial 1ª instalador eléctrico | 0.3 | 16.748 | 5.02 |
| P_492669-840 | ud | Downlight Prilux Kobe Switch 18W/840 (material; 08/11/2021) | 1 | 45 | 45.00 |
| %0400 | % | Pequeño material | 3 % | 50.02 | 1.50 |
| %CI | % | Costes indirectos..(s/total) | 3 % | 51.52 | 1.55 |
|  |  | Total |  |  | 53.07 |

| Medición | Uds. | Parcial |
|---|---|---|
| P. 1ª despachos ala este | 18 | 18.000 |
| Total |  | 18 |

**207911D** ud LUMINARIA SUSPENDIDA PRILUX MAGNUM LED THIN 2x28W DALI (22/11/2012)
24 ud × 316.96 = 7607.04
Luminaria suspendida, marca PRILUX, modelo MAGNUM LED THIN 2x28W regulable Dali, o equivalente, clase 1, potencia luminaria 57W, flujo Led 7.500 lm, flujo luminaria 4.916 lm, temperatura de color 4.000 ºK, RA>80, UGR <19, IP20, cuerpo de acero, difusor PC, número de led 120, sujeción cable de acero en "Y" y accesorios necesarios. Dimensiones 1.482x170x61 mm (largoxanchoxalto). Totalmente instalada.

| Código | Ud | Descripción | Rendimiento | Precio | Importe |
|---|---|---|---|---|---|
| U01FY630 | h | Oficial 1ª instalador eléctrico | 0.5 | 16.748 | 8.37 |
| P_207911D | ud | Luminaria Prilux Magnum Thin Led 2x28W DALI (material; 10/07/2019) | 1 | 275 | 275.00 |
| 203869 | ud | Cable suspensión en "Y" (material; 07/04/2017) | 2 | 7.7 | 15.40 |
| %0400 | % | Pequeño material | 3 % | 298.77 | 8.96 |
| %CI | % | Costes indirectos..(s/total) | 3 % | 307.73 | 9.23 |
|  |  | Total |  |  | 316.96 |

| Medición | Uds. | Parcial |
|---|---|---|
| Planta baja ala sur | 24 | 24.000 |
| Total |  | 24 |

**NOR-F-200L-E** ud EMERGENCIA NORMALUX EXTRAPLANA F-200L-220 LÚMENES EMPOTRABLE (22/11/2012)
8 ud × 95.04 = 760.32
Luminaria de emergencia Normalux, modelo Extraplana F-200L, o equivalente, de 220 lúmenes, autonomía de 1 hora, modo de funcionamiento no permanente, fuente de luz Led, batería de Ni-Cd 4,8V/750 mAh, potencia 1,1W, alimentación 230V, temperatura de color 5.700 ºK, factor de potencia 0,09, clase II, modo de instalación empotrada, IP44, IK04, led de carga, botón de test, telemandable, base de PC+ABS autoextinguible, difusor de policarbonato, acabado blanco, dimensiones 325x134x36 mm (largoxanchoxfondo) y marco para empotrar F-ME, accesorios necesarios. Totalmente instalada.

| Código | Ud | Descripción | Rendimiento | Precio | Importe |
|---|---|---|---|---|---|
| U01FY630 | h | Oficial 1ª instalador eléctrico | 0.2 | 16.748 | 3.35 |
| NOR-F_200L | ud | Luminaria emergencia Normalux Extraplana F-200L (material; 12/12/2021) | 1 | 76.71 | 76.71 |
| F-ME | ud | Marco para emportrar en techo F-ME Extraplana color blanco (material; 12/12/2021) | 1 | 9.52 | 9.52 |
| %0400 | % | Pequeño material | 3 % | 89.58 | 2.69 |
| %CI | % | Costes indirectos..(s/total) | 3 % | 92.27 | 2.77 |
|  |  | Total |  |  | 95.04 |

| Medición | Uds. | Parcial |
|---|---|---|
| Planta baja ala sur | 5 | 5.000 |
| P. 1ª despachos ala este | 3 | 3.000 |
| Total |  | 8 |

**LS990-531U** ud PUNTO PULSADOR JUNG LS 990 (22/11/2010)
5 ud × 31.29 = 156.45
Punto pulsador realizado en tubo PVC rígido Ø20 mm y conductor de cobre unipolar H07Z1-K(AS) de 1,5 mm² de Cu y aislamiento 750 V, en sistema monofásico con toma de tierra (fase, neutro y tierra), incluyendo caja mecanismo universal con tornillos, pulsador unipolar marca JUNG, modelo LS 990, marco y tecla color blanco alpino RAL 9010, o equivalente, incluso parte proporcional de cajas de derivación y pequeño material, apertura y sellado de rozas. Totalmente instalado según REBT.

| Código | Ud | Descripción | Rendimiento | Precio | Importe |
|---|---|---|---|---|---|
| U01FY635 | h | Peón ordinario instalador eléctrico | 0.1 | 13.906 | 1.39 |
| U01FY630 | h | Oficial 1ª instalador eléctrico | 0.1 | 16.748 | 1.67 |
| H07Z1X1.5U | m | Conductor CU H07Z1-K(AS) 750V 1x1,5 mm² AFUMEX | 24 | 0.14 | 3.36 |
| FORROP-20 | m | Tubo Forroplast Ø20 mm | 8 | 0.528 | 4.22 |
| 31710-31 | ud | Caja de empotrar univ. 1 elemento (material; 22/11/2010) | 1 | 0.39 | 0.39 |
| LS990_531U | ud | Mecanismo pulsador unipolar Jung LS990 10 AX/250V (material; 14/06/2019) | 1 | 5.77 | 5.77 |
| LS990 WW | ud | Tecla blanco alpino (material; 14/06/2019) | 1 | 3.25 | 3.25 |
| LS990-981WW | ud | Marco simple blanco alpino (material; 14/06/2019) | 1 | 2.13 | 2.13 |
| U30JW900 | ud | p.p. cajas derivación, regletas y peq. material | 1 | 3.248 | 3.25 |
| AROZAS | m | Apertura de roza y sellado | 8 | 0.508 | 4.06 |
| %0400 | % | Pequeño material | 3 % | 29.49 | 0.88 |
| %CI | % | Costes indirectos..(s/total) | 3 % | 30.37 | 0.91 |
|  |  | Total |  |  | 31.29 |

| Medición | Uds. | Parcial |
|---|---|---|
| Planta baja ala sur | 5 | 5.000 |
| Total |  | 5 |

**LS990-501U** ud PUNTO DE LUZ SENCILLO JUNG LS 990 (02/09/2011)
3 ud × 32.67 = 98.01
Punto de luz sencillo realizado en tubo PVC corrugado Ø20 mm y conductor de cobre unipolar H07Z1-K(AS) de 1,5 mm² de Cu y aislamiento 750 V, en sistema monofásico con toma de tierra (fase, neutro y tierra), incluyendo caja mecanismo universal con tornillos, interruptor unipolar marca JUNG, modelo LS 990, marco y tecla color blanco alpino RAL 9010, o equivalente, incluso parte proporcional de cajas de derivación y pequeño material, apertura y sellado de rozas. Totalmente instalado según REBT.

| Código | Ud | Descripción | Rendimiento | Precio | Importe |
|---|---|---|---|---|---|
| U01FY630 | h | Oficial 1ª instalador eléctrico | 0.1 | 16.748 | 1.67 |
| U01FY635 | h | Peón ordinario instalador eléctrico | 0.1 | 13.906 | 1.39 |
| H07Z1X1.5U | m | Conductor CU H07Z1-K(AS) 750V 1x1,5 mm² AFUMEX | 24 | 0.14 | 3.36 |
| A_CR20 | m | Tubo Forroplast Ø20 mm (material; 14/04/2020) | 8 | 0.52 | 4.16 |
| 31710-61 | ud | Caja de empotrar univ. 1 elemento (material; 26/02/2023) | 1 | 0.59 | 0.59 |
| 501 U | ud | Mecanismo interruptor unipolar Jung LS990 10 AX/250V (material; 20/05/2022) | 1 | 6 | 6.00 |
| LS 990 WW | ud | Tecla simple blanco alpino (material; 20/05/2022) | 1 | 3.79 | 3.79 |
| LS 981 WW | ud | Marco simple blanco alpino (material; 20/05/2022) | 1 | 2.53 | 2.53 |
| U30JW900 | ud | p.p. cajas derivación, regletas y peq. material | 1 | 3.248 | 3.25 |
| AROZAS | m | Apertura de roza y sellado | 8 | 0.508 | 4.06 |
| %0400 | % | Pequeño material | 3 % | 30.80 | 0.92 |
| %CI | % | Costes indirectos..(s/total) | 3 % | 31.72 | 0.95 |
|  |  | Total |  |  | 32.67 |

| Medición | Uds. | Parcial |
|---|---|---|
| P. 1ª despachos ala este | 3 | 3.000 |
| Total |  | 3 |

**LS990-TC** ud BASE ENCHUFE "SCHUKO" JUNG LS 990 (22/11/2010)
8 ud × 31.1 = 248.80
Base enchufe con toma de tierra lateral realizado en tubo PVC corrugado de Ø20 mm y conductor unipolar H07Z1-K(AS) de 2,5 mm² de Cu y aislamiento 750 V, en sistema monofásico con toma de tierra (fase, neutro y tierra), incluyendo caja mecanismo universal con tornillos, base enchufe 10/16 A (II+T.T.), sistema "Schuko", JUNG modelo LS 990, marco y tecla color blanco alpino RAL 9010, o equivalente, incluso parte proporcional de cajas de derivación y pequeño material, apertura y sellado de rozas. Totalmente instalado según REBT.

| Código | Ud | Descripción | Rendimiento | Precio | Importe |
|---|---|---|---|---|---|
| U01FY630 | h | Oficial 1ª instalador eléctrico | 0.1 | 16.748 | 1.67 |
| U01FY635 | h | Peón ordinario instalador eléctrico | 0.1 | 13.906 | 1.39 |
| H07Z1X1.5U | m | Conductor CU H07Z1-K(AS) 750V 1x1,5 mm² AFUMEX | 24 | 0.14 | 3.36 |
| FORROP-20 | m | Tubo Forroplast Ø20 mm | 8 | 0.528 | 4.22 |
| 31710-31 | ud | Caja de empotrar univ. 1 elemento | 1 | 0.39 | 0.39 |
| LS9901521KIWW | ud | Base enchufe "Schuko" Jung LS 990 10-16A/250V (material; 14/06/2019) | 1 | 8.84 | 8.84 |
| LS990-981WW | ud | Marco simple blanco alpino | 1 | 2.13 | 2.13 |
| U30JW900 | ud | p.p. cajas derivación, regletas y peq. material | 1 | 3.248 | 3.25 |
| AROZAS | m | Apertura de roza y sellado | 8 | 0.508 | 4.06 |
| %0400 | % | Pequeño material | 3 % | 29.31 | 0.88 |
| %CI | % | Costes indirectos..(s/total) | 3 % | 30.19 | 0.91 |
|  |  | Total |  |  | 31.1 |

| Medición | Uds. | Parcial |
|---|---|---|
| Planta baja ala sur | 6 | 6.000 |
| P. 1ª despachos ala este | 2 | 2.000 |
| Total |  | 8 |

**4ME-2R-2S-2RJ** ud CAJA MULTISERVICIOS EMPOTRADA CIMA 500 4 MÓDULOS, 2R+2SAI+2RJ45 (22/11/2012)
5 ud × 173.58 = 867.90
Caja multiservicio 4 módulos de empotrar sin tapa de SIMÓN serie CIMA 500, o equivalente, con la siguiente compartimentación: cajetín de empotrar 4 módulos CIMA dobles, marco 4 módulos CIMA dobles color blanco, 1 módulo placa CIMA, 1 módulo doble schuko CIMA con piloto luminoso acabado monocolor blanco, 1 módulo doble schuko CIMA con piloto luminoso acabado bicolor rojo, 2 placas CIMA 500 voz y datos plana con guardapolvo y con 2 conectores RJ-45 CAT 6 UTP en blanco. Incluso placa separadora, parte proporcional de cajas de derivación y pequeño material, apertura y sellado de rozas. Totalmente instalado según REBT.

| Código | Ud | Descripción | Rendimiento | Precio | Importe |
|---|---|---|---|---|---|
| U01FY630 | h | Oficial 1ª instalador eléctrico | 1.5 | 16.748 | 25.12 |
| U01FY635 | h | Peón ordinario instalador eléctrico | 1.5 | 13.906 | 20.86 |
| H07Z1X2.5U | m | Conductor CU H07Z1-K(AS) 750V 1x2,5 mm² AFUMEX | 24 | 0.29 | 6.96 |
| FORROP-20 | m | Tubo Forroplast Ø20 mm | 8 | 0.528 | 4.22 |
| 51020104-039 | ud | Cajetín de pared empotrar SIMON 500 CIMA de 4 módulos (material; 12/12/2021) | 1 | 12.71 | 12.71 |
| 51010104-030 | ud | Marco y bastidor sin tapa SIMON 500 CIMA de 4 módulos en blanco (material; 12/12/2021) | 1 | 15.07 | 15.07 |
| P-VDM | ud | Placa separadora (material; 12/12/2021) | 1 | 0.2 | 0.20 |
| 50010472-030 | ud | Base doble schuko SIMON CIMA 500 con Led, blanco (material; 12/12/2021) | 1 | 16.64 | 16.64 |
| 50010472-037 | ud | Base doble schuko SIMON CIMA 500 con Led, rojo (material; 12/12/2021) | 1 | 16.64 | 16.64 |
| 50001085-030 | ud | Placa CIMA 500 V&D plana con guardapolvo y 1conect. Cat. 6 en bl (material; 12/12/2021) | 2 | 18.94 | 37.88 |
| U30JW900 | ud | p.p. cajas derivación, regletas y peq. material | 1 | 3.248 | 3.25 |
| AROZAS | m | Apertura de roza y sellado | 8 | 0.508 | 4.06 |
| %0400 | % | Pequeño material | 3 % | 163.61 | 4.91 |
| %CI | % | Costes indirectos..(s/total) | 3 % | 168.52 | 5.06 |
|  |  | Total |  |  | 173.58 |

| Medición | Uds. | Parcial |
|---|---|---|
| Planta baja ala sur | 4 | 4.000 |
| P. 1ª despachos ala este | 1 | 1.000 |
| Total |  | 5 |

**4ME-2R-2S-4RJ** ud CAJA MULTISERVICIOS EMPOTRADA CIMA 500 4 MÓDULOS, 2R+2SAI+4RJ45 (22/11/2012)
9 ud × 213.77 = 1923.93
Caja multiservicio 4 módulos de empotrar sin tapa de SIMÓN serie CIMA 500, o equivalente, con la siguiente compartimentación: cajetín de empotrar 4 módulos CIMA dobles, marco 4 módulos CIMA dobles color blanco, 1 módulo doble schuko CIMA con piloto luminoso acabado monocolor blanco, 1 módulo doble schuko CIMA con piloto luminoso acabado bicolor rojo, 4 placas CIMA 500 voz y datos plana con guardapolvo y con 4 conectores RJ-45 CAT 6 UTP en blanco. Incluso placa separadora, parte proporcional de cajas de derivación y pequeño material, apertura y sellado de rozas. Totalmente instalado según REBT.

| Código | Ud | Descripción | Rendimiento | Precio | Importe |
|---|---|---|---|---|---|
| U01FY630 | h | Oficial 1ª instalador eléctrico | 1.5 | 16.748 | 25.122 |
| U01FY635 | h | Peón ordinario instalador eléctrico | 1.5 | 13.906 | 20.859 |
| H07Z1X2.5U | m | Conductor CU H07Z1-K(AS) 750V 1x2,5 mm² AFUMEX | 24 | 0.29 | 6.960 |
| FORROP-20 | m | Tubo Forroplast Ø20 mm | 8 | 0.528 | 4.224 |
| 51020104-039 | ud | Cajetín de pared empotrar SIMON 500 CIMA de 4 módulos | 1 | 12.71 | 12.710 |
| 51010104-030 | ud | Marco y bastidor sin tapa SIMON 500 CIMA de 4 módulos en blanco | 1 | 15.07 | 15.070 |
| P-VDM | ud | Placa separadora | 1 | 0.2 | 0.200 |
| 50010472-030 | ud | Base doble schuko SIMON CIMA 500 con Led, blanco | 1 | 16.64 | 16.640 |
| 50010472-037 | ud | Base doble schuko SIMON CIMA 500 con Led, rojo | 1 | 16.64 | 16.640 |
| 50001085-030 | ud | Placa CIMA 500 V&D plana con guardapolvo y 1conect. Cat. 6 en bl | 4 | 18.94 | 75.760 |
| U30JW900 | ud | p.p. cajas derivación, regletas y peq. material | 1 | 3.248 | 3.248 |
| AROZAS | m | Apertura de roza y sellado | 8 | 0.508 | 4.064 |
| %0400 | % | Pequeño material | 3 % | 201.497 | 6.045 |
| %CI | % | Costes indirectos..(s/total) | 3 % | 207.542 | 6.226 |
|  |  | Total |  |  | 213.77 |

| Medición | Uds. | Parcial |
|---|---|---|
| Planta baja ala sur | 6 | 6.000 |
| P. 1ª despachos ala este | 3 | 3.000 |
| Total |  | 9 |

**6M-2R-2S4RJSM** ud CAJA MULTISERVICIOS PARA SUELO CIMA 500 4 MÓDULOS, 2R+2SAI+4RJ45 (22/11/2012)
8 ud × 267.59 = 2140.72
Caja multiservicio 4 módulos para suelo técnico y pavimento con tapa de SIMON serie CIMA 500, o equivalente, con la siguiente compartimentación: caja personalizada para suelo técnico CIMA profundidad 90 mm, 4 módulos en gris, marco portamecanismos CIMA para caja personalizada 4 módulos en blanco, 1 módulo doble schuko CIMA con piloto luminoso acabado monocolor blanco, 1 módulo doble schuko CIMA con piloto luminoso acabado bicolor rojo, 2 placas dobles CIMA 500 voz y datos plana con guardapolvo y con 4 conector RJ-45 CAT 6 UTP en blanco. Incluso placa separadora, parte proporcional de cajas de derivación y pequeño material, apertura y sellado de rozas. Totalmente instalado según REBT.

| Código | Ud | Descripción | Rendimiento | Precio | Importe |
|---|---|---|---|---|---|
| U01FY630 | h | Oficial 1ª instalador eléctrico | 1.5 | 16.748 | 25.12 |
| U01FY635 | h | Peón ordinario instalador eléctrico | 1.5 | 13.906 | 20.86 |
| H07Z1X2.5U | m | Conductor CU H07Z1-K(AS) 750V 1x2,5 mm² AFUMEX | 24 | 0.29 | 6.96 |
| FORROP-20 | m | Tubo Forroplast Ø20 mm | 8 | 0.528 | 4.22 |
| 52050104-035 | ud | Caja para suelo SIMON 500 CIMA regulable 90 a 120 mm 4 módulos (material; 27/04/2017) | 1 | 64.76 | 64.76 |
| 52053104-035 | ud | Tapa embellecedora de enrasamiento 4 módulos dobles (material; 27/04/2017) | 1 | 8.2 | 8.20 |
| 52051804-030 | ud | Marco portamecanismos SIMON 500 CIMA de 4 módulos (material; 21/04/2016) | 1 | 11.2 | 11.20 |
| P-VDM | ud | Placa separadora | 1 | 0.2 | 0.20 |
| 50010472-030 | ud | Base doble schuko SIMON CIMA 500 con Led, blanco | 1 | 16.64 | 16.64 |
| 50010472-037 | ud | Base doble schuko SIMON CIMA 500 con Led, rojo | 1 | 16.64 | 16.64 |
| 50001089-030 | ud | Placa doble CIMA 500 V&D plana con guarda. y 2conect.Cat. 6a bl (material; 10/05/2020) | 2 | 35.06 | 70.12 |
| U30JW900 | ud | p.p. cajas derivación, regletas y peq. material | 1 | 3.248 | 3.25 |
| AROZAS | m | Apertura de roza y sellado | 8 | 0.508 | 4.06 |
| %0400 | % | Pequeño material | 3 % | 252.23 | 7.57 |
| %CI | % | Costes indirectos..(s/total) | 3 % | 259.80 | 7.79 |
|  |  | Total |  |  | 267.59 |

| Medición | Uds. | Parcial |
|---|---|---|
| Planta baja ala sur | 8 | 8.000 |
| Total |  | 8 |

**PSME-3X1.5-H** ud PUNTO DE LUZ SIN MECANISMO H07Z1-K(AS) 2(1x1,5)+T mm², FORRO Ø20 (02/09/2011)
51 ud × 22.3 = 1137.30
Punto de luz sin mecanismo, realizado por conductores unipolares de cobre, H07Z1-K(AS), 750V de 2(1x1,5)+T mm², instalado bajo tubo forroplast Ø20 mm, en sistema monofásico con toma de tierra (fase, neutro y tierra), accesorios de conexión y embornado, incluso parte proporcional de cajas de derivación y pequeño material, apertura y sellado de rozas. Totalmente instalado según REBT.

| Código | Ud | Descripción | Rendimiento | Precio | Importe |
|---|---|---|---|---|---|
| U01FY630 | h | Oficial 1ª instalador eléctrico | 0.2 | 16.748 | 3.35 |
| U01FY635 | h | Peón ordinario instalador eléctrico | 0.2 | 13.906 | 2.78 |
| H07Z1X1.5U | m | Conductor CU H07Z1-K(AS) 750V 1x1,5 mm² AFUMEX | 24 | 0.14 | 3.36 |
| FORROP-20 | m | Tubo Forroplast Ø20 mm | 8 | 0.528 | 4.22 |
| U30JW900 | ud | p.p. cajas derivación, regletas y peq. material | 1 | 3.248 | 3.25 |
| AROZAS | m | Apertura de roza y sellado | 8 | 0.508 | 4.06 |
| %0400 | % | Pequeño material | 3 % | 21.02 | 0.63 |
| %CI | % | Costes indirectos..(s/total) | 3 % | 21.65 | 0.65 |
|  |  | Total |  |  | 22.3 |

| Medición | Uds. | Parcial |
|---|---|---|
| Planta baja ala sur: |  |  |
| Luminarias | 23 | 23.000 |
| Emergencias | 5 | 5.000 |
| Regulador Dali | 5 | 5.000 |
| P. 1ª despachos ala este: |  |  |
| Luminarias | 15 | 15.000 |
| Emergencias | 3 | 3.000 |
| Total |  | 51 |

**PSME-2X1.5-H** ud PUNTO CONEXIÓN SIN MECANISMO H07Z1-K(AS) 2(1x1,5) mm², FORRO Ø20 (02/09/2011)
28 ud × 21.12 = 591.36
Punto de conexión sin mecanismo, realizado por conductores unipolares de cobre, H07Z1-K(AS), 750V de 2(1x1,5) mm², instalado bajo tubo forroplast Ø20 mm, accesorios de conexión y embornado, incluso parte proporcional de cajas de derivación y pequeño material, apertura y sellado de rozas. Totalmente instalado según REBT.

| Código | Ud | Descripción | Rendimiento | Precio | Importe |
|---|---|---|---|---|---|
| U01FY630 | h | Oficial 1ª instalador eléctrico | 0.2 | 16.748 | 3.35 |
| U01FY635 | h | Peón ordinario instalador eléctrico | 0.2 | 13.906 | 2.78 |
| H07Z1X1.5U | m | Conductor CU H07Z1-K(AS) 750V 1x1,5 mm² AFUMEX | 16 | 0.14 | 2.24 |
| FORROP-20 | m | Tubo Forroplast Ø20 mm | 8 | 0.528 | 4.22 |
| U30JW900 | ud | p.p. cajas derivación, regletas y peq. material | 1 | 3.248 | 3.25 |
| AROZAS | m | Apertura de roza y sellado | 8 | 0.508 | 4.06 |
| %0400 | % | Pequeño material | 3 % | 19.90 | 0.60 |
| %CI | % | Costes indirectos..(s/total) | 3 % | 20.50 | 0.62 |
|  |  | Total |  |  | 21.12 |

| Medición | Uds. | Parcial |
|---|---|---|
| Conexión control de iluminación, luminarias regulables Dali: |  |  |
| Planta baja ala sur | 28 | 28.000 |
| Total |  | 28 |

### C1.3 DOCUMENTACIÓN Y TRAMITACIÓN (13/06/2019)
Importe: 420

**TRA-BTOCA** ud TRAMITACIÓN INSTALACIÓN ELÉCTRICA, OCA y PLANOS AS BUILT (13/06/2019)
1 ud × 420 = 420.00
Tramitación de la instalación de eléctrica de baja tensión ante la Consellería de Economía, Empresa e Innovación, certificados de instalación, CIE, incluyendo tasas de la Consellería, inspección por Organismo de Control Autónomo Autorizado, OCA, realización de planos As Built, estado de las instalaciones, detalles, acabado de las mismas y documentación de los equipos.

| Código | Ud | Descripción | Rendimiento | Precio | Importe |
|---|---|---|---|---|---|
| TRABT | ud | Tramitación instalación eléctrica de baja tensión (13/06/2019) | 1 | 170 | 170.00 |
| PLASBUILT-BT | ud | Planos As Built instalación eléctrica de baja tensión (material; 13/06/2019) | 1 | 70 | 70.00 |
| OCA | ud | Inpección por OCA (13/06/2019) | 1 | 180 | 180.00 |
|  |  | Total |  |  | 420 |

## 08 INSTALACIÓN RED DATOS (07/09/2011)
Importe: 9723.25

**APCAAP** ud Ayuda albañilería DATOS
1 ud × 360.01 = 360.01
Ayuda por obra en el capítulo de instalación de red datos, incluyendo mano de obra en carga y descarga, materiales, apertura y tapado de rozas, paso de tabiques, recibidos, limpieza, remates y medios auxiliares.

| Código | Ud | Descripción | Rendimiento | Precio | Importe |
|---|---|---|---|---|---|
| MOOA.1d | h | Peón ordinario construcción | 10.255 | 16.007 | 164.15 |
| MOOA.1a | h | Oficial 1ª construcción | 10.309 | 17.022 | 175.48 |
| %C | % | Medios auxiliares | 6 % | 339.63 | 20.38 |
|  |  | Total |  |  | 360.01 |

| Medición | Uds. | Parcial |
|---|---|---|
| Ayuda red datos | 1 | 1.000 |
| Total |  | 1 |

**NSYVDA24U66E** ud ARMARIO RACK DE SUELO ACTASSI VDA-E 24U 1.200x600x600 mm (22/11/2012)
1 ud × 1633.14 = 1633.14
Armario Rack de suelo 24U-19", marca Schneider, modelo Actassi VDA-E 24U, o equivalente, para un máximo de U útiles de 24, envolvente de chapa de acero plegada y soldada, pintura en polvo, acabado texturizado, epoxi-poliéster color: gris RAL 7035 en los elementos de montaje del armario, gris RAL 7011 en los montantes de la estructura. Resistencia a los impactos mecánicos externos: IK 08. Índice de protección: IP 20. Uso interior. Carga estática admisible: 400 kg. Carga dinámica admisible: 250 kg. Marcos inferior y superior ensamblados mecánicamente mediante tornillos Torx a los montantes de estructura verticales, lo que garantiza la rigidez de la estructura. Base con tapa obturadora Techo troquelado, cerrado, con una tapa obturadora ciega. Puerta delantera reversible con cristal Securit® de 4 mm, apertura de 180°, cierre de 2 puntos mediante llave N° 333 y maneta. Bisagras a la derecha en el modelo estándar. Paneles laterales con ranuras, rápidos de montar y de desmontar, cierre mediante pestillos. Paso de cables laterales en la parte superior e inferior, en la superficie de la estructura. Zonas laterales superiores e inferiores semitroqueladas para el paso de cables, en armarios de 800 mm de anchura. Amplia abertura en la parte inferior y amplia zona semitroquelada en la parte trasera para el paso de cables. Pies de nivelación montados, 4 bastidores de 19", de acero tratado, montados a 100 mm con respecto al panel delantero, su profundidad puede regularse cada 25 mm. Kit de conexión a tierra montado, bandejas, peines de cables, tapas ciegas y accesorios necesarios. Dimensiones 1.200x600x600 mm (altoxanchoxfondo). Completamente instalado.

| Código | Ud | Descripción | Rendimiento | Precio | Importe |
|---|---|---|---|---|---|
| U01FY630 | h | Oficial 1ª instalador eléctrico | 3 | 16.748 | 50.24 |
| U01FY635 | h | Peón ordinario instalador eléctrico | 3 | 13.906 | 41.72 |
| S_NSYVDA24U66 | ud | Armario Rack de suelo Actassi VDA-E 24U (material; 13/04/2017) | 1 | 1338.43 | 1338.43 |
| VDIG188141 | ud | Panel de guiado de cables 1U con 4 anillas (material; 09/04/2017) | 1 | 25.3 | 25.30 |
| VDIM199111 | ud | Guías para gestión vertical para bastidor de 600x600 (material; 09/04/2017) | 1 | 12.3 | 12.30 |
| VDIG188011 | ud | Bandeja metálica profundidad 250 mm (material; 09/04/2017) | 2 | 35.7 | 71.40 |
| %0400 | % | Pequeño material | 3 % | 1539.39 | 46.18 |
| %CI | % | Costes indirectos..(s/total) | 3 % | 1585.57 | 47.57 |
|  |  | Total |  |  | 1633.14 |

| Medición | Uds. | Parcial |
|---|---|---|
| Rack planta baja ala sur | 1 | 1.000 |
| Total |  | 1 |

**VDIG112241BX0** ud PANEL DE DATOS EQUIPADO 1U-24 RJ cat6a STP (22/11/2012)
3 ud × 247.89 = 743.67
Panel de datos (Patch Panel) deslizante de cobre de 19” equipado (con conectores, sin montar), marca Schneider, modelo Actassi VDC, o equivalente, altura 1U, 24 puertos RJ45, 1 función Quick Fix en ambos lados para permitir una posición de fijación rápida y sencilla, así como la función de deslizamiento. Lámina metálica: 1,2 mm de grosor. Gris oscuro RAL 7016. Plástico PA66 GF20 o PA6. Conexión a tierra automática con embarrado incluido para las versiones FTP/STP. Preequipado con 24 conectores RJ45 (no montados) y 24 obturadores de color gris claro, 4 portaetiquetas, 1 organizador de cables en la parte trasera, incluso accesorios necesarios. Completamente instalado.

| Código | Ud | Descripción | Rendimiento | Precio | Importe |
|---|---|---|---|---|---|
| U01FY630 | h | Oficial 1ª instalador eléctrico | 1 | 16.748 | 16.75 |
| U01FY635 | h | Peón ordinario instalador eléctrico | 1 | 13.906 | 13.91 |
| S_VDIG112241B | ud | Panel de datos equipado 1 U-24 RJ cat6a STP (material) | 1 | 203 | 203.00 |
| %0400 | % | Pequeño material | 3 % | 233.66 | 7.01 |
| %CI | % | Costes indirectos..(s/total) | 3 % | 240.67 | 7.22 |
|  |  | Total |  |  | 247.89 |

| Medición | Uds. | Parcial |
|---|---|---|
| Rack planta baja ala sur | 3 | 3.000 |
| Total |  | 3 |

**NSYECVT3V440** ud PANEL DE VENTILACIÓN CON 3 VENTILADORES (22/11/2012)
1 ud × 231.74 = 231.74
Panel de ventilación, marca Schneider, modelo Actassi VDC, o equivalente, fijación en la cara interior de la base o del techo o en el panel 6 U semitroquelado de la puerta trasera reducida, equipado con 3 ventiladores, cada uno con un caudal libre de 170 m³/h, 220 V-50/60 Hz, montados y cableados con regleta de terminales, cable de alimentación de 3 m preinstalado. Chapa de acero tratado, tornillería necesaria para el montaje, nivel de ruido: 34 dB (A). Carátula 1 U con termostato, incluso accesorios necesarios. Completamente instalado.

| Código | Ud | Descripción | Rendimiento | Precio | Importe |
|---|---|---|---|---|---|
| U01FY630 | h | Oficial 1ª instalador eléctrico | 1 | 16.748 | 16.75 |
| U01FY635 | h | Peón ordinario instalador eléctrico | 1 | 13.906 | 13.91 |
| N_SYECVT3V440 | ud | Panel de 3 ventiladores (material) | 1 | 187.775 | 187.78 |
| %0400 | % | Pequeño material | 3 % | 218.44 | 6.55 |
| %CI | % | Costes indirectos..(s/total) | 3 % | 224.99 | 6.75 |
|  |  | Total |  |  | 231.74 |

| Medición | Uds. | Parcial |
|---|---|---|
| Rack planta baja ala sur | 1 | 1.000 |
| Total |  | 1 |

**HPE-JG381A** ud PANEL SWITCH HPE OfficeConnect 1920S JL381A 24G (22/11/2012)
2 ud × 382.5 = 765.00
Panel Switch de 19”, marca HPE, modelo OfficeConnect 1920S JL381A 24G, o equivalente, altura 1U, conmutador gigabit con gestión inteligente y avanzada de 24 puertos con 4 puertos SFP GbE, puertos: 24 10/100/1000 con negociación automática, 4 SFP de 1000 Mbps, memoria y procesador: MIPS a 500 MHz, Flash de 32MB, 128 MB de SDRAM, latencia de 100 Mb: < 5 µs, latencia de 1000 Mb: < 5 µs, velocidad: hasta 41.7 Mpps, dimensiones 440x173x44 mm (anchxprofxalt), peso: 2,25 kg, incluso accesorios necesarios. Completamente instalado.

| Código | Ud | Descripción | Rendimiento | Precio | Importe |
|---|---|---|---|---|---|
| U01FY630 | h | Oficial 1ª instalador eléctrico | 1 | 16.748 | 16.75 |
| U01FY635 | h | Peón ordinario instalador eléctrico | 1 | 13.906 | 13.91 |
| HPE_JG381A | ud | Switch HPE 1920S JL381A 24G (material) | 1 | 329.875 | 329.88 |
| %0400 | % | Pequeño material | 3 % | 360.54 | 10.82 |
| %CI | % | Costes indirectos..(s/total) | 3 % | 371.36 | 11.14 |
|  |  | Total |  |  | 382.5 |

| Medición | Uds. | Parcial |
|---|---|---|
| Rack planta baja ala sur | 2 | 2.000 |
| Total |  | 2 |

**HPE-JG384A** ud PANEL SWITCH HPE OfficeConnect 1920S JL384A 24G PoE (22/11/2012)
1 ud × 592.48 = 592.48
Panel Switch de 19”, marca HPE, modelo OfficeConnect 1920S JL384A 24G PoE, o equivalente, altura 1U, conmutador gigabit con gestión inteligente y avanzada de 24 puertos con 12 puertos PoE, 12 puertos 10/100/1000 con negociación automática, 4 SFP de 1.000 Mbps, memoria y procesador: MIPS a 500 MHz, Flash de 32MB, 128 MB de SDRAM, latencia de 100 Mb: < 5 µs, latencia de 1000 Mb: < 5 µs, velocidad: hasta 41.7 Mpps, dimensiones 440x173x44 mm (anchxprofxalt), peso: 2,25 kg, incluso accesorios necesarios. Completamente instalado.

| Código | Ud | Descripción | Rendimiento | Precio | Importe |
|---|---|---|---|---|---|
| U01FY630 | h | Oficial 1ª instalador eléctrico | 1 | 16.748 | 16.75 |
| U01FY635 | h | Peón ordinario instalador eléctrico | 1 | 13.906 | 13.91 |
| HPE_JL384A | ud | Switch HPE 1920S JL384A 24G PoE (material) | 1 | 527.8 | 527.80 |
| %0400 | % | Pequeño material | 3 % | 558.46 | 16.75 |
| %CI | % | Costes indirectos..(s/total) | 3 % | 575.21 | 17.26 |
|  |  | Total |  |  | 592.48 |

| Medición | Uds. | Parcial |
|---|---|---|
| Rack planta baja ala sur | 1 | 1.000 |
| Total |  | 1 |

**VDIG101XDR** ud PASAHILOS HORIZONTAL DE DOBLE FONDO (22/11/2012)
3 ud × 40.05 = 120.15
Pasahilos horizontal de doble fondo ranurado, marca Schneider, o equivalente, altura 1U, color gris oscuro RAL 7016, incluso accesorios necesarios. Completamente instalado.

| Código | Ud | Descripción | Rendimiento | Precio | Importe |
|---|---|---|---|---|---|
| U01FY630 | h | Oficial 1ª instalador eléctrico | 0.5 | 16.748 | 8.37 |
| U01FY635 | h | Peón ordinario instalador eléctrico | 0.5 | 13.906 | 6.95 |
| S_VDIG101XDR | ud | Pasahilos horizontal 1 U-24 (material) | 1 | 22.432 | 22.43 |
| %0400 | % | Pequeño material | 3 % | 37.75 | 1.13 |
| %CI | % | Costes indirectos..(s/total) | 3 % | 38.88 | 1.17 |
|  |  | Total |  |  | 40.05 |

| Medición | Uds. | Parcial |
|---|---|---|
| Rack planta baja ala sur | 3 | 3.000 |
| Total |  | 3 |

**UTP6A** m CABLE DE RED UTP CAT-6a (22/11/2012)
2122 m × 1.3 = 2758.60
Cable de red UTP CAT-6a, para instalación de telecomunicaciones, 4 pares, cimprado, medios y accesorios necesarios. Completamente instalado.

| Código | Ud | Descripción | Rendimiento | Precio | Importe |
|---|---|---|---|---|---|
| U01FY630 | h | Oficial 1ª instalador eléctrico | 0.01 | 16.748 | 0.17 |
| U01FY635 | h | Peón ordinario instalador eléctrico | 0.01 | 13.906 | 0.14 |
| UTP-CAT-6A | m | Cable de red UTP CAT-6a (material) | 1 | 0.914 | 0.91 |
| %0400 | % | Pequeño material | 3 % | 1.22 | 0.04 |
| %CI | % | Costes indirectos..(s/total) | 3 % | 1.26 | 0.04 |
|  |  | Total |  |  | 1.3 |

| Medición | Uds. | Largo | Parcial |
|---|---|---|---|
| Planta baja ala sur | 1 | 1212.000 | 1212.000 |
| P. 1ª despachos ala este | 1 | 910.000 | 910.000 |
| Total |  |  | 2122 |

**CT326** ud CAJA DE DERIVACIÓN IDE DOMOS CT326 IP33, 220x300x60 mm (22/11/2012)
5 ud × 17.18 = 85.90
Caja de derivación de empotrar, marca Ide, modelo Domos CT326, o equivalente, dimensiones 220x300x60 mm, dimensiones del hueco para empotrar 223x318x60 mm (altoxanchoxfondo), caja plástico libre de halógenos con tornillos metálicos, base negra y tapa blanca, pretroqueles de 25, 32 y 40 mm. Incluso regletas de conexión, elementos de fijación y con p.p. de medios auxiliares y accesorios necesarios. Instalada.

| Código | Ud | Descripción | Rendimiento | Precio | Importe |
|---|---|---|---|---|---|
| U01FY630 | h | Oficial 1ª instalador eléctrico | 0.2 | 16.748 | 3.35 |
| U01FY635 | h | Peón ordinario instalador eléctrico | 0.2 | 13.906 | 2.78 |
| I_CT326 | ud | Caja de derivación Ide Domos CT326 IP33 220x300x60 mm (material) | 1 | 10.059 | 10.06 |
| %0400 | % | Pequeño material | 3 % | 16.19 | 0.49 |
| %CI | % | Costes indirectos..(s/total) | 3 % | 16.68 | 0.50 |
|  |  | Total |  |  | 17.18 |

| Medición | Uds. | Parcial |
|---|---|---|
| Planta baja ala sur | 4 | 4.000 |
| P. 1ª despachos ala este | 1 | 1.000 |
| Total |  | 5 |

**CR50** m TUBO FORROPLAST CR50 Ø50 mm NEGRO (22/11/2012)
161 m × 2.68 = 431.48
Tubo de PVC doble capa, forroplast, marca Aiscan, modelo CR50, o equivalente, Øext 50 mm, Øint 39,6 mm, norma: UNE EN 61386-22, aislante, no propagador de la llama, resistencia al impacto >2 J a -5 ºC, resistencia a la compresión >320 N, IP54, incluso abrazaderas de fijación, accesorios necesarios. Completamente instalado.

| Código | Ud | Descripción | Rendimiento | Precio | Importe |
|---|---|---|---|---|---|
| U01FY635 | h | Peón ordinario instalador eléctrico | 0.02 | 13.906 | 0.28 |
| A_CR50 | m | Tubo Forroplast Ø50 mm (material) | 1 | 2.243 | 2.24 |
| %0400 | % | Pequeño material | 3 % | 2.52 | 0.08 |
| %CI | % | Costes indirectos..(s/total) | 3 % | 2.60 | 0.08 |
|  |  | Total |  |  | 2.68 |

| Medición | Uds. | Largo | Parcial |
|---|---|---|---|
| Planta baja ala sur: |  |  |  |
|  | 4 | 13.000 | 52.000 |
|  | 3 | 11.000 | 33.000 |
|  | 2 | 6.000 | 12.000 |
| P. 1ª despachos ala este |  |  |  |
|  | 4 | 13.000 | 52.000 |
|  | 2 | 6.000 | 12.000 |
| Total |  |  | 161 |

**TEICB-25** m TUBO FORROPLAST Ø25 mm BLANCO (22/11/2012)
316 m × 1.48 = 467.68
Tubo de PVC corrugado, forroplast, marca Aiscan, modelo TEICB25, o equivalente, Øext 25 mm, Øint 18,5 mm, color blanco, norma: UNE EN 61386-22, aislante, no propagador de la llama, resistencia al impacto >2 J a -5 ºC, resistencia a la compresión >720 N, IP54, incluso abrazaderas de fijación, accesorios de conexión y embornado. Completamente instalado.

| Código | Ud | Descripción | Rendimiento | Precio | Importe |
|---|---|---|---|---|---|
| U01FY635 | h | Peón ordinario instalador eléctrico | 0.02 | 13.906 | 0.28 |
| TEICB_25 | m | Tubo Forroplast Ø25 mm blanco (material) | 1 | 1.117 | 1.12 |
| %0400 | % | Pequeño material | 3 % | 1.40 | 0.04 |
| %CI | % | Costes indirectos..(s/total) | 3 % | 1.44 | 0.04 |
|  |  | Total |  |  | 1.48 |

| Medición | Uds. | Largo | Parcial |
|---|---|---|---|
| Cajas multiservicio: |  |  |  |
|  | 1 | 316.000 | 316.000 |
| Total |  |  | 316 |

**LAT-UTP6A-1** ud LATIGUILLO DE RED UTP CAT-6a 1 m (22/11/2012)
100 ud × 3.63 = 363.00
Latiguillo de red UTP CAT-6a de 1 metro, para instalación de telecomunicaciones. Incluso accesorios necesarios para su instalación. Completamente instalado.

| Código | Ud | Descripción | Rendimiento | Precio | Importe |
|---|---|---|---|---|---|
| U01FY635 | h | Peón ordinario instalador eléctrico | 0.1 | 13.906 | 1.39 |
| LAT_UTP6A-1 | ud | Latiguillo de red UTP CAT-6a 1 m (material) | 1 | 2.03 | 2.03 |
| %0400 | % | Pequeño material | 3 % | 3.42 | 0.10 |
| %CI | % | Costes indirectos..(s/total) | 3 % | 3.52 | 0.11 |
|  |  | Total |  |  | 3.63 |

| Medición | Uds. | Parcial |
|---|---|---|
| Rack planta baja ala sur | 86 | 86.000 |
| Rack P. 1ª despachos ala este | 14 | 14.000 |
| Total |  | 100 |

**ETQ-TO-PA** ud ETIQUETADO EN TOMA y PANEL DE PUNTO DE RED (22/11/2012)
100 ud × 0.66 = 66.00
Etiqueta de vinilo para toma y panel de punto de red. Incluso accesorios necesarios para su instalación. Completamente instalado.

| Código | Ud | Descripción | Rendimiento | Precio | Importe |
|---|---|---|---|---|---|
| U01FY635 | h | Peón ordinario instalador eléctrico | 0.03 | 13.906 | 0.42 |
| ETQ_TO-PA | ud | Etiqueta (material) | 2 | 0.102 | 0.20 |
| %0400 | % | Pequeño material | 3 % | 0.62 | 0.02 |
| %CI | % | Costes indirectos..(s/total) | 3 % | 0.64 | 0.02 |
|  |  | Total |  |  | 0.66 |

| Medición | Uds. | Parcial |
|---|---|---|
| Rack planta baja ala sur | 86 | 86.000 |
| Rack P. 1ª despachos ala este | 14 | 14.000 |
| Total |  | 100 |

**CERTF-RD** ud CERTIFICADO PUNTO DE RED CABLE UTP (22/11/2012)
100 ud × 3.42 = 342.00
Certificado punto de red cable UTP, realización de protocolo de pruebas, emisión de certificado, medios auxiliares necesarios y accesorios necesarios. Completamente realizado.

| Código | Ud | Descripción | Rendimiento | Precio | Importe |
|---|---|---|---|---|---|
| U01FY630 | h | Oficial 1ª instalador eléctrico | 0.1 | 16.748 | 1.675 |
| U01FY635 | h | Peón ordinario instalador eléctrico | 0.1 | 13.906 | 1.391 |
| %0200 | % | Medios auxiliares | 5 % | 3.066 | 0.153 |
| %0400 | % | Pequeño material | 3 % | 3.219 | 0.097 |
| %CI | % | Costes indirectos..(s/total) | 3 % | 3.316 | 0.099 |
|  |  | Total |  |  | 3.42 |

| Medición | Uds. | Parcial |
|---|---|---|
| Rack planta baja ala sur | 86 | 86.000 |
| Rack P. 1ª despachos ala este | 14 | 14.000 |
| Total |  | 100 |

**U-BP60X400T** m BANDEJA PERFORADA CON TAPA PVC-M1 60x400 mm (07/09/2011)
10 m × 76.24 = 762.40
Bandeja perforada con tapa, UNEX, o equivalente, de PVC-M1, dimensiones 60x400 mm, instalación en superficie según REBT, i/piezas de sujeción y continuidad. Instalado.

| Código | Ud | Descripción | Rendimiento | Precio | Importe |
|---|---|---|---|---|---|
| U01FY630 | h | Oficial 1ª instalador eléctrico | 0.35 | 16.748 | 5.86 |
| U01FY635 | h | Peón ordinario instalador eléctrico | 0.35 | 13.906 | 4.87 |
| 66400 | ud | Bandeja perforada 60x400 PVC-M1 (material; 07/09/2011) | 1 | 29.16 | 29.16 |
| 66402 | ud | Tapa gris 400 PVC-M1 (material; 14/12/2011) | 1 | 19.27 | 19.27 |
| 66824 | ud | Unión entre tramos (material; 14/12/2011) | 0.3 | 2.52 | 0.76 |
| 66403 | ud | Soporte horizontal 400 (material; 07/09/2011) | 0.5 | 17.03 | 8.52 |
| %0400 | % | Pequeño material | 3 % | 68.44 | 2.05 |
| %0200 | % | Medios auxiliares | 5 % | 70.49 | 3.52 |
| %CI | % | Costes indirectos..(s/total) | 3 % | 74.01 | 2.22 |
|  |  | Total |  |  | 76.24 |

| Medición | Uds. | Largo | Parcial |
|---|---|---|---|
| Rack planta baja ala sur | 1 | 10.000 | 10.000 |
| Total |  |  | 10 |

## 09 INSTALACIÓN DE CLIMATIZACIÓN (08/02/2006)
Importe: 39841.63

### C3.1 INSTALACIÓN CLIMATIZACIÓN OFICINAS (22/11/2012)
Importe: 29391

**DESMO-CLM** PA DESMONTAJE Y DESCONEXIÓN DE EQUIPOS DE CLIMATIZACIÓN (22/11/2012)
1 PA × 262.29 = 262.29
Desmontaje de equipos de climatización, retirada del gas refrigerante, unidades exteriores e interiores, conductos, difusión, retirada a punto de reciclaje, medios y accesorios necesarios. Realizado.

| Código | Ud | Descripción | Rendimiento | Precio | Importe |
|---|---|---|---|---|---|
| U01FY105 | h | Oficial 1ª instalador (mano de obra) | 8 | 16.098 | 128.78 |
| U01FY110 | h | Peón ordinario instalador (mano de obra) | 8 | 13.906 | 111.25 |
| %020000000300 | % | Medios auxiliares (16/03/2023) | 3 % | 240.03 | 7.20 |
| %0400 | % | Pequeño material | 3 % | 247.23 | 7.42 |
| %CI | % | Costes indirectos..(s/total) | 3 % | 254.65 | 7.64 |
|  |  | Total |  |  | 262.29 |

| Medición | Uds. | Parcial |
|---|---|---|
| Planta 1ª | 1 | 1.000 |
| Total |  | 1 |

**EST-CLI** ud ESTRUCTURA PARA SOPORTACIÓN DE UNIDADES EXTERIORES CLIMATIZACIÓN (22/11/2012)
1 ud × 420.49 = 420.49
Estructura para soportación, con vigas de acero doble U, anclaje y soportación, medios y accesorios necesarios. Realizado.

| Código | Ud | Descripción | Rendimiento | Precio | Importe |
|---|---|---|---|---|---|
| U01FY105 | h | Oficial 1ª instalador | 2 | 16.098 | 32.20 |
| U01FY110 | h | Peón ordinario instalador | 2 | 13.906 | 27.81 |
| EST-CLI-P | ud | Estructura para soportación (material) | 1 | 324.8 | 324.80 |
| %020000000300 | % | Medios auxiliares | 3 % | 384.81 | 11.54 |
| %0400 | % | Pequeño material | 3 % | 396.35 | 11.89 |
| %CI | % | Costes indirectos..(s/total) | 3 % | 408.24 | 12.25 |
|  |  | Total |  |  | 420.49 |

| Medición | Uds. | Parcial |
|---|---|---|
| Para unidades exteriores climatización | 1 | 1.000 |
| Total |  | 1 |

**RXYSCQ5TV1** ud UNIDAD EXTERIOR DAIKIN VRV-IV COMPACT BOMBA DE CALOR, RXYSCQ5TV1 (22/11/2012)
1 ud × 7325.28 = 7325.28
Unidad exterior de sistema Mini VRV-IV Compact (Volumen de Refrigerante Variable) bomba de calor, marca Daikin, modelo RXYSCQ5TV1, o equivalente, compatible con unidades interiores de Doméstico, con diseño plano y compacto (mínimo volumen ocupado), de expansión directa, condensada por aire, control mediante microprocesador, con 1 compresor scroll herméticamente sellado con control Inverter de capacidad mediante regulación de frecuencia. Control de capacidad en múltiples etapas, desde el 24 al 100% en 31 etapas. Capacidad frigorífica / calorífica nominal: 14,0/16,0 kW, SEER = 7,7, SCOP = 4,7, consumo refrigeración / calefacción nominal: 4.260 / 3.430 W, y nivel sonoro nominal en refrigeración 52 dBA. Conectabilidad de hasta 10 uds interiores de VRV, con un porcentaje de capacidad interior mínimo / máximo 50% / 130%. Dimensiones (AlxAnxPr) 823x940x460 mm, peso 89 kg, alimentación monofásica 1x220V + T. Incorpora bloque de terminales F1-F2 para cable de 2 hilos de transmisión y control (bus D-III Net) entre unidad exterior y unidades interiores / cajas distribución BPMKS, y entre unidades exteriores. Conexiones tubería frigorífica Liq.3/8” y Gas 5/8”. Caudal de aire refrigeración nominal 91 m³/min, con dirección de descarga horizontal. Tratamiento anticorrosivo especial del intercambiador de calor, con función de recuperación de refrigerante, carga automática de refrigerante adicional, prueba automática de funcionamiento y ajuste de limitación de consumo de energía (función I-Demand). Rango de funcionamiento nominal Frío desde -5 a 46ºC de temperatura exterior bulbo seco, y Calor desde -20 a 15,5ºC de temperatura exterior de bulbo húmedo. Programa de funcionamiento nocturno con reducción de ruido de -9dB(A). Longitud total máxima de tubería frigorífica de 300 m, longitud máxima entre unidad exterior y unidad interior más alejada de 70 m reales / 90 metros equivalentes, diferencia máxima de altura de instalación de 50 m si la unidad se encuentra por encima de las unidades interiores y 40 m si se encuentra por debajo, y longitud máxima entre primer kit de ramificación (unión refnet) de tubería refrigerante y unidad interior más alejada 40 m. Refrigerante R410A, 3,7 kg. Silemblocks, conexión eléctrica, i/p.p. de accesorios necesarios. Instalada y probada.

| Código | Ud | Descripción | Rendimiento | Precio | Importe |
|---|---|---|---|---|---|
| U01FY105 | h | Oficial 1ª instalador | 6 | 16.098 | 96.59 |
| U01FY110 | h | Peón ordinario instalador | 4 | 13.906 | 55.62 |
| UD_RXYSCQ5TV1 | ud | Bomba de calor Daikin Mini VRV IV Compact RXYSCQ5TV1 (material; 19/12/2022) | 1 | 6379 | 6379.00 |
| CON1-5 | ud | Conexión eléctrica (material) | 1 | 4.943 | 4.94 |
| M-150-DB | ud | Amortiguador de muelle metálico M-150-DB carga máx. 150 kg (material; 05/09/2022) | 4 | 28.72 | 114.88 |
| PM-DAIKIN | ud | Puesta en marcha por SAT (material) | 1 | 253.75 | 253.75 |
| %0400 | % | Pequeño material | 3 % | 6904.78 | 207.14 |
| %CI | % | Costes indirectos..(s/total) | 3 % | 7111.92 | 213.36 |
|  |  | Total |  |  | 7325.28 |

| Medición | Uds. | Parcial |
|---|---|---|
| Planta baja ala sur | 1 | 1.000 |
| Total |  | 1 |

**UDAIFXFQ25B** ud UNIDAD INTERIOR DAIKIN CASSETTE ROUND FLOW, FXFQ25B (22/11/2012)
2 ud × 1720.91 = 3441.82
Unidad interior de cassette Round Flow (flujo radial 360º) de expansión directa marca Daikin, modelo FXFQ25B, o equivalente, capacidad frigorífica/calorífica nominal 2.800 / 3.200 W, válida para montaje múltiple en sistemas VRV (Volumen de Refrigerante Variable), DC Inverter, con válvula de expansión electrónica incorporada, de dimensiones (AlxAnxPr) 204x840x840 mm, peso 20,0 kg, adaptable a altura de falso techo reducida. Alimentación monofásica 220V independiente, consumo nominal refrigeración / calefacción 38/38 W, caudal 13,0/9,0 m³/min, (alto/bajo). Incorpora bloque de terminales F1-F2 para cable de 2 hilos de transmisión y control (bus D-III Net de Daikin) a unidad exterior. Conexiones tubería frigorífica Liq.1/4” y Gas 1/2”. Conexión tubería drenaje 26 mm. Control por microprocesador, con orientación vertical automática (distribución radial uniforme de 360º del aire, prevención de corrientes de aire y suciedad en el techo), control ON/OFF remoto opcional, señal de limpieza de filtro y filtro de aire de succión. Incorpora función de ahorro de energía modo ventilador (sin enfriar o calentar). Incluye bomba de drenaje de serie. Posibilidad de selección automática de modo de funcionamiento (frío / calor / ventilación) y 2 etapas de velocidad del ventilador, nivel sonoro 31/28 dBA (alto/bajo). Refrigerante R410A. Panel decorativo, modelo BYCQ140E, dimensiones (AlxAnxPr) 50x950x950 mm, color blanco, con filtro de aire de succión montado en la parrilla del panel decorativo. Silemblocks, conexión eléctrica, i/p.p. de accesorios necesarios. Instalada y probada.

| Código | Ud | Descripción | Rendimiento | Precio | Importe |
|---|---|---|---|---|---|
| U01FY105 | h | Oficial 1ª instalador | 4 | 16.098 | 64.39 |
| U01FY110 | h | Peón ordinario instalador | 4 | 13.906 | 55.62 |
| UDAI_FXFQ25B | ud | Unidad interior Cassette Round Flow FXFQ25B (material) | 1 | 1058.36 | 1058.36 |
| BYCQ140E | ud | Panel decorativo unidad cassette Round Flow BYCQ140E (material) | 1 | 426.3 | 426.30 |
| M25 BASE | ud | Amortiguador de muelle M25 carga máxima 25 kg (material) | 4 | 4.365 | 17.46 |
| %0400 | % | Pequeño material | 3 % | 1622.13 | 48.66 |
| %CI | % | Costes indirectos..(s/total) | 3 % | 1670.79 | 50.12 |
|  |  | Total |  |  | 1720.91 |

| Medición | Uds. | Parcial |
|---|---|---|
| Despacho 03 | 1 | 1.000 |
| P. 1ª despachos ala este | 1 | 1.000 |
| Total |  | 2 |

**UDAIFXFQ32B** ud UNIDAD INTERIOR DAIKIN CASSETTE ROUND FLOW, FXFQ32B (22/11/2012)
2 ud × 1767.26 = 3534.52
Unidad interior de cassette Round Flow (flujo radial 360º) de expansión directa marca Daikin, modelo FXFQ32B, o equivalente, capacidad frigorífica/calorífica nominal 3.600 / 4.000 W, válida para montaje múltiple en sistemas VRV (Volumen de Refrigerante Variable), DC Inverter, con válvula de expansión electrónica incorporada, de dimensiones (AlxAnxPr) 204x840x840 mm, peso 20,0 kg, adaptable a altura de falso techo reducida. Alimentación monofásica 220V independiente, consumo nominal refrigeración / calefacción 38/38 W, caudal 12,5/9,0 m³/min, (alto/bajo). Incorpora bloque de terminales F1-F2 para cable de 2 hilos de transmisión y control (bus D-III Net de Daikin) a unidad exterior. Conexiones tubería frigorífica Liq.1/4” y Gas 1/2”. Conexión tubería drenaje 26 mm. Control por microprocesador, con orientación vertical automática (distribución radial uniforme de 360º del aire, prevención de corrientes de aire y suciedad en el techo), control ON/OFF remoto opcional, señal de limpieza de filtro y filtro de aire de succión. Incorpora función de ahorro de energía modo ventilador (sin enfriar o calentar). Incluye bomba de drenaje de serie. Posibilidad de selección automática de modo de funcionamiento (frío / calor / ventilación) y 2 etapas de velocidad del ventilador, nivel sonoro 31/28 dBA (alto/bajo). Refrigerante R410A. Panel decorativo, modelo BYCQ140E, dimensiones (AlxAnxPr) 50x950x950 mm, color blanco, con filtro de aire de succión montado en la parrilla del panel decorativo. Silemblocks, conexión eléctrica, i/p.p. de accesorios necesarios. Instalada y probada.

| Código | Ud | Descripción | Rendimiento | Precio | Importe |
|---|---|---|---|---|---|
| U01FY105 | h | Oficial 1ª instalador | 4 | 16.098 | 64.39 |
| U01FY110 | h | Peón ordinario instalador | 4 | 13.906 | 55.62 |
| UDAI_FXFQ32B | ud | Unidad interior Cassette Round Flow FXFQ32B (material) | 1 | 1102.05 | 1102.05 |
| BYCQ140E | ud | Panel decorativo unidad cassette Round Flow BYCQ140E | 1 | 426.3 | 426.30 |
| M25 BASE | ud | Amortiguador de muelle M25 carga máxima 25 kg | 4 | 4.365 | 17.46 |
| %0400 | % | Pequeño material | 3 % | 1665.82 | 49.97 |
| %CI | % | Costes indirectos..(s/total) | 3 % | 1715.79 | 51.47 |
|  |  | Total |  |  | 1767.26 |

| Medición | Uds. | Parcial |
|---|---|---|
| Despacho 01 | 1 | 1.000 |
| Despacho 05 | 1 | 1.000 |
| Total |  | 2 |

**UDAIFXFQ40B** ud UNIDAD INTERIOR DAIKIN CASSETTE ROUND FLOW, FXFQ40B (22/11/2012)
1 ud × 2153.36 = 2153.36
Unidad interior de cassette Round Flow (flujo radial 360º) de expansión directa marca Daikin, modelo FXFQ40B, o equivalente, capacidad frigorífica/calorífica nominal 4.500 / 5.000 W, válida para montaje múltiple en sistemas VRV (Volumen de Refrigerante Variable), DC Inverter, con válvula de expansión electrónica incorporada, de dimensiones (AlxAnxPr) 204x840x840 mm, peso 20,0 kg, adaptable a altura de falso techo reducida. Alimentación monofásica 220V independiente, consumo nominal refrigeración / calefacción 38/38 W, caudal 14,0/9,0 m³/min, (alto/bajo). Incorpora bloque de terminales F1-F2 para cable de 2 hilos de transmisión y control (bus D-III Net de Daikin) a unidad exterior. Conexiones tubería frigorífica Liq.1/4” y Gas 1/2”. Conexión tubería drenaje 26 mm. Control por microprocesador, con orientación vertical automática (distribución radial uniforme de 360º del aire, prevención de corrientes de aire y suciedad en el techo), control ON/OFF remoto opcional, señal de limpieza de filtro y filtro de aire de succión. Incorpora función de ahorro de energía modo ventilador (sin enfriar o calentar). Incluye bomba de drenaje de serie. Posibilidad de selección automática de modo de funcionamiento (frío / calor / ventilación) y 2 etapas de velocidad del ventilador, nivel sonoro 31/28 dBA (alto/bajo). Refrigerante R410A. Panel decorativo, modelo BYCQ140E, dimensiones (AlxAnxPr) 50x950x950 mm, color blanco, con filtro de aire de succión montado en la parrilla del panel decorativo. Silemblocks, conexión eléctrica, i/p.p. de accesorios necesarios. Instalada y probada.

| Código | Ud | Descripción | Rendimiento | Precio | Importe |
|---|---|---|---|---|---|
| U01FY105 | h | Oficial 1ª instalador | 4 | 16.098 | 64.39 |
| U01FY110 | h | Peón ordinario instalador | 4 | 13.906 | 55.62 |
| UDAI_FXFQ40B | ud | Unidad interior Cassette Round Flow FXFQ40B (material; 19/12/2022) | 1 | 1439 | 1439.00 |
| BYCQ140E | ud | Panel decorativo unidad cassette Round Flow BYCQ140E | 1 | 426.3 | 426.30 |
| TM-25 | ud | Amortiguador de muelle metálico para techo TM-25 carga máx. 25kg (material; 05/09/2022) | 4 | 11.11 | 44.44 |
| %0400 | % | Pequeño material | 3 % | 2029.75 | 60.89 |
| %CI | % | Costes indirectos..(s/total) | 3 % | 2090.64 | 62.72 |
|  |  | Total |  |  | 2153.36 |

| Medición | Uds. | Parcial |
|---|---|---|
| Despacho 04 | 1 | 1.000 |
| Total |  | 1 |

**BRC1H52W** ud MANDO A DISTANCIA POR CABLE BRC1H52W BLUETOOTH (22/11/2012)
5 ud × 190.87 = 954.35
Mando a distancia por cable, Marca Daikin, modelo Madoka BRC1H52W, o equivalente, función bluetooh, color blanco, para las unidades interiores de la gama Sky Air y VRV. Incorpora las funciones Marcha/Paro, cambio de modo de funcionamiento, ajuste punto de consigna, velocidad del ventilador, señal y reseteo de filtro sucio y orientación de lamas y programación semanal (hasta 5 acciones/día). Montaje superficial, conexión eléctrica con conductor multipolar de cobre, RZ1-K(AS), 0,6/1 kV de 2x1,0 mm², instalado bajo tubo forroplast de Ø 20 mm, accesorios necesarios. Instalado y probado.

| Código | Ud | Descripción | Rendimiento | Precio | Importe |
|---|---|---|---|---|---|
| U01FY105 | h | Oficial 1ª instalador | 0.5 | 16.098 | 8.05 |
| U01FY110 | h | Peón ordinario instalador | 0.5 | 13.906 | 6.95 |
| D_BRC1H52W | ud | Mando a distancia por cable BRC1H52W (material) | 1 | 158.25 | 158.25 |
| RZ1-2X1M | m | Conductor CU RZ1-K(AS) 0,6/1kV 2x1 mm² AFUMEX (material) | 8 | 0.305 | 2.44 |
| FORROP-20 | m | Tubo Forroplast Ø20 mm | 8 | 0.528 | 4.22 |
| %0400 | % | Pequeño material | 3 % | 179.91 | 5.40 |
| %CI | % | Costes indirectos..(s/total) | 3 % | 185.31 | 5.56 |
|  |  | Total |  |  | 190.87 |

| Medición | Uds. | Parcial |
|---|---|---|
| Planta baja ala sur | 4 | 4.000 |
| Planta 1ª Secretaría Presidencia | 1 | 1.000 |
| Total |  | 5 |

**UDAIDCM601A52** ud AMPLIACIÓN CONTROL CENTRALIZADO DAIKIN DCM601A52 (22/11/2012)
1 ud × 1782.34 = 1782.34
Adaptador para Ampliación de Intelligent Touch Manager, iTM, DCM601A52, marca Daikin, para añadir un segundo grupo adicional de hasta 64 unidades interiores y hasta 10 módulos unidades exteriores de sistema VRV, lo que nos permite gestionar con un solo I-Touch Controller hasta 128 unidades interiores y hasta 20 módulos de unidades exteriores de sistema VRV. Conexión eléctrica, configuración i/p.p. de accesorios necesarios. Instalada y probada.

| Código | Ud | Descripción | Rendimiento | Precio | Importe |
|---|---|---|---|---|---|
| U01FY105 | h | Oficial 1ª instalador | 6 | 16.098 | 96.59 |
| U01FY110 | h | Peón ordinario instalador | 6 | 13.906 | 83.44 |
| UDA_DCM601A52 | ud | Ampliación Control centralizado iTM DCM601A52 (material; 20/12/2022) | 1 | 1500 | 1500.00 |
| %0400 | % | Pequeño material | 3 % | 1680.03 | 50.40 |
| %CI | % | Costes indirectos..(s/total) | 3 % | 1730.43 | 51.91 |
|  |  | Total |  |  | 1782.34 |

**PROG-CC** ud PROGRAMACIÓN CONTROL CENTRALIZADO (22/11/2012)
2 ud × 190.99 = 381.98
Programación del sistema Centralizado de Gestión Intelligent Touch Controller (IC-64N), de Daikin, configuración i/p.p. de accesorios necesarios. Realizado y probado.

| Código | Ud | Descripción | Rendimiento | Precio | Importe |
|---|---|---|---|---|---|
| U01FY105 | h | Oficial 1ª instalador | 6 | 16.098 | 96.59 |
| U01FY110 | h | Peón ordinario instalador | 6 | 13.906 | 83.44 |
| %0400 | % | Pequeño material | 3 % | 180.03 | 5.40 |
| %CI | % | Costes indirectos..(s/total) | 3 % | 185.43 | 5.56 |
|  |  | Total |  |  | 190.99 |

| Medición | Uds. | Parcial |
|---|---|---|
| Planta baja ala sur | 1 | 1.000 |
| P. 1ª despachos ala este | 1 | 1.000 |
| Total |  | 2 |

**UDAIKHRQ22M20** ud KIT DERIVACIÓN JUNTA REFNET 2 TUBOS KHRQ22M20T (22/11/2012)
4 ud × 150.3 = 601.20
Kit de derivación de refrigerante Refnet, en sistemas VRV de recuperación de calor, marca Daikin, modelo KHRQ22M20T, o equivalente, formado por 2 juntas (líquido, descarga y gas), utilizando refrigerante R-410A, i/p.p. de soldadura fuerte, soportes, aislamientos y accesorios necesarios. Instalada y probada.

| Código | Ud | Descripción | Rendimiento | Precio | Importe |
|---|---|---|---|---|---|
| U01FY105 | h | Oficial 1ª instalador | 0.5 | 16.098 | 8.05 |
| U01FY110 | h | Peón ordinario instalador | 0.5 | 13.906 | 6.95 |
| KHRQ22M20T | ud | Kit de derivación de refrigerante KHRQ22M20T (material) | 1 | 126.672 | 126.67 |
| %0400 | % | Pequeño material | 3 % | 141.67 | 4.25 |
| %CI | % | Costes indirectos..(s/total) | 3 % | 145.92 | 4.38 |
|  |  | Total |  |  | 150.3 |

| Medición | Uds. | Parcial |
|---|---|---|
| Planta baja ala sur | 3 | 3.000 |
| P. 1ª despachos ala este | 1 | 1.000 |
| Total |  | 4 |

**R-410A** kg REFRIGERANTE R-410A (22/11/2012)
15.95 kg × 67.8 = 1081.41
Suministro y llenado de gas refrigerante R-410A, para circuito frigorífico, comprobación de estanqueidad, equipos y accesorios necesarios. Impuesto sobre gases fluorados. Totalmente realizado.

| Código | Ud | Descripción | Rendimiento | Precio | Importe |
|---|---|---|---|---|---|
| U01FY105 | h | Oficial 1ª instalador | 0.1 | 16.098 | 1.61 |
| U01FY110 | h | Peón ordinario instalador | 0.1 | 13.906 | 1.39 |
| R_410A | kg | Refrigerante R-410A (material) | 1 | 45.675 | 45.68 |
| IM-R-410A | kg | Impuesto por kg de refrigerante (material) | 1 | 15.225 | 15.23 |
| %0400 | % | Pequeño material | 3 % | 63.91 | 1.92 |
| %CI | % | Costes indirectos..(s/total) | 3 % | 65.83 | 1.97 |
|  |  | Total |  |  | 67.8 |

| Medición | Uds. | Parcial |
|---|---|---|
| Planta baja ala sur | 15.95 | 15.950 |
| Total |  | 15.95 |

**TUBCUF 1-4** m TUBERÍA COBRE FRIGORÍFICO 1/4" (22/11/2012)
27 m × 8.72 = 235.44
Tubería cobre frigorífico 1/4", según norma UNE 12735, incluso puesta a punto de soldadura, codos, tes, manguitos y demás accesorios y pequeño material, medida la unidad ejecutada, totalmente montada, probada y funcionando.

| Código | Ud | Descripción | Rendimiento | Precio | Importe |
|---|---|---|---|---|---|
| U01FY105 | h | Oficial 1ª instalador | 0.2 | 16.098 | 3.22 |
| TCUF 1-4 | m | Tubería cobre frigorífico 1/4" (material) | 1 | 1.177 | 1.18 |
| TF02041 | ud | Codo 90º HH cobre frigorífico 1/4" (material) | 0.3 | 0.863 | 0.26 |
| TF06051 | ud | Manguito cobre frigorífico 1/4" (material) | 1 | 3.147 | 3.15 |
| FAS | ud | Abrazadera elástica y tirafondo (material) | 1 | 0.396 | 0.40 |
| %0400 | % | Pequeño material | 3 % | 8.21 | 0.25 |
| %CI | % | Costes indirectos..(s/total) | 3 % | 8.46 | 0.25 |
|  |  | Total |  |  | 8.72 |

| Medición | Uds. | Largo | Parcial |
|---|---|---|---|
| Planta baja ala sur | 1 | 12.000 | 12.000 |
| P. 1ª despachos ala este | 1 | 15.000 | 15.000 |
| Total |  |  | 27 |

**TUBCUF 3-8** m TUBERÍA COBRE FRIGORÍFICO 3/8" (22/11/2012)
62.5 m × 10.85 = 678.13
Tubería cobre frigorífico 3/8", según norma UNE 12735, incluso puesta a punto de soldadura, codos, tes, manguitos y demás accesorios y pequeño material, medida la unidad ejecutada, totalmente montada, probada y funcionando.

| Código | Ud | Descripción | Rendimiento | Precio | Importe |
|---|---|---|---|---|---|
| U01FY105 | h | Oficial 1ª instalador | 0.2 | 16.098 | 3.22 |
| TCUF 3-8 | m | Tubería cobre frigorífico 3/8" (material) | 1 | 2.314 | 2.31 |
| TF02042 | ud | Codo 90º HH cobre frigorífico 3/8" (material) | 0.3 | 1.005 | 0.30 |
| TF06053 | ud | Manguito cobre frigorífico 3/8" (material) | 1 | 3.989 | 3.99 |
| FAS | ud | Abrazadera elástica y tirafondo | 1 | 0.396 | 0.40 |
| %0400 | % | Pequeño material | 3 % | 10.22 | 0.31 |
| %CI | % | Costes indirectos..(s/total) | 3 % | 10.53 | 0.32 |
|  |  | Total |  |  | 10.85 |

| Medición | Uds. | Largo | Parcial |
|---|---|---|---|
| Planta baja ala sur | 1 | 62.500 | 62.500 |
| Total |  |  | 62.5 |

**TUBCUF 1-2** m TUBERÍA COBRE FRIGORÍFICO 1/2" (22/11/2012)
27 m × 12.72 = 343.44
Tubería cobre frigorífico 1/2", según norma UNE 12735, incluso puesta a punto de soldadura, codos, tes, manguitos y demás accesorios y pequeño material, medida la unidad ejecutada, totalmente montada, probada y funcionando.

| Código | Ud | Descripción | Rendimiento | Precio | Importe |
|---|---|---|---|---|---|
| U01FY105 | h | Oficial 1ª instalador | 0.2 | 16.098 | 3.22 |
| TCUF 1-2 | m | Tubería cobre frigorífico 1/2" (material) | 1 | 2.456 | 2.46 |
| TF02043 | ud | Codo 90º HH cobre frigorífico 1/2" (material) | 0.3 | 0.792 | 0.24 |
| TF06054 | ud | Manguito cobre frigorífico 1/2" (material) | 1 | 5.674 | 5.67 |
| FAS | ud | Abrazadera elástica y tirafondo | 1 | 0.396 | 0.40 |
| %0400 | % | Pequeño material | 3 % | 11.99 | 0.36 |
| %CI | % | Costes indirectos..(s/total) | 3 % | 12.35 | 0.37 |
|  |  | Total |  |  | 12.72 |

| Medición | Uds. | Largo | Parcial |
|---|---|---|---|
| Planta baja ala sur | 1 | 12.000 | 12.000 |
| P. 1ª despachos ala este | 1 | 15.000 | 15.000 |
| Total |  |  | 27 |

**TUBCUF 5-8** m TUBERÍA COBRE FRIGORÍFICO 5/8" (22/11/2012)
62.5 m × 10.22 = 638.75
Tubería cobre frigorífico 5/8", según norma UNE 12735, incluso puesta a punto de soldadura, codos, tes, manguitos y demás accesorios y pequeño material, medida la unidad ejecutada, totalmente montada, probada y funcionando.

| Código | Ud | Descripción | Rendimiento | Precio | Importe |
|---|---|---|---|---|---|
| U01FY105 | h | Oficial 1ª instalador | 0.2 | 16.098 | 3.22 |
| TCUF 5-8 | m | Tubería cobre frigorífico 5/8" (material) | 1 | 3.116 | 3.12 |
| TF02044 | ud | Codo 90º HH cobre frigorífico 5/8" (material) | 0.3 | 0.365 | 0.11 |
| TF06055 | ud | Manguito cobre frigorífico 5/8" (material) | 1 | 2.781 | 2.78 |
| FAS | ud | Abrazadera elástica y tirafondo | 1 | 0.396 | 0.40 |
| %0400 | % | Pequeño material | 3 % | 9.63 | 0.29 |
| %CI | % | Costes indirectos..(s/total) | 3 % | 9.92 | 0.30 |
|  |  | Total |  |  | 10.22 |

| Medición | Uds. | Largo | Parcial |
|---|---|---|---|
| Planta baja ala sur | 1 | 62.500 | 62.500 |
| Total |  |  | 62.5 |

**A-XG-09X006** m COQUILLA Armaflex XG-09X006 (22/11/2012)
27 m × 2.86 = 77.22
Aislamiento térmico flexible para tuberías, con coquilla flexible de células cerradas, Armaflex XG-09x006, o equivalente, de espesor nominal 9,0 mm para tubería de diámetro exterior máximo 6 mm-1/4", longitud de 2 m, temperatura max/min de trabajo +110/-50 ºC, conductividad térmica 0,035 W/(mK), reacción al fuego BL-s3, d0, cinta de unión, accesorios y piezas necesarias. Instalada.

| Código | Ud | Descripción | Rendimiento | Precio | Importe |
|---|---|---|---|---|---|
| U01FY105 | h | Oficial 1ª instalador | 0.1 | 16.098 | 1.61 |
| XG-09X006 | m | Coquilla XG-09X006 (material; 15/05/2022) | 1 | 1.01 | 1.01 |
| XG-TAPE | m | Cinta adhesiva coquilla (material; 15/05/2022) | 0.04 | 2.02 | 0.08 |
| %0400 | % | Pequeño material | 3 % | 2.70 | 0.08 |
| %CI | % | Costes indirectos..(s/total) | 3 % | 2.78 | 0.08 |
|  |  | Total |  |  | 2.86 |

| Medición | Uds. | Largo | Parcial |
|---|---|---|---|
| Tubería 1/4" |  |  |  |
| Planta baja ala sur | 1 | 12.000 | 12.000 |
| P. 1ª despachos ala este | 1 | 15.000 | 15.000 |
| Total |  |  | 27 |

**A-XG-09X010** m COQUILLA Armaflex XG-09X010 (22/11/2012)
62.5 m × 2.96 = 185.00
Aislamiento térmico flexible para tuberías, con coquilla flexible de células cerradas, Armaflex XG-09x010, o equivalente, de espesor nominal 9,0 mm para tubería de diámetro exterior máximo 10 mm-3/8", longitud de 2 m, temperatura max/min de trabajo +110/-50 ºC, conductividad térmica 0,035 W/(mK), reacción al fuego BL-s3, d0, cinta de unión, accesorios y piezas necesarias. Instalada.

| Código | Ud | Descripción | Rendimiento | Precio | Importe |
|---|---|---|---|---|---|
| U01FY105 | h | Oficial 1ª instalador | 0.1 | 16.098 | 1.61 |
| XG-09X010 | m | Coquilla XG-09X010 (material; 15/05/2022) | 1 | 1.1 | 1.10 |
| XG-TAPE | m | Cinta adhesiva coquilla | 0.04 | 2.02 | 0.08 |
| %0400 | % | Pequeño material | 3 % | 2.79 | 0.08 |
| %CI | % | Costes indirectos..(s/total) | 3 % | 2.87 | 0.09 |
|  |  | Total |  |  | 2.96 |

| Medición | Uds. | Largo | Parcial |
|---|---|---|---|
| Tubería 3/8" |  |  |  |
| Planta baja ala sur | 1 | 62.500 | 62.500 |
| Total |  |  | 62.5 |

**A-XG-09X012** m COQUILLA Armaflex XG-09X012 (22/11/2012)
27 m × 3.01 = 81.27
Aislamiento térmico flexible para tuberías, con coquilla flexible de células cerradas, Armaflex XG-09x012, o equivalente, de espesor nominal 9,0 mm para tubería de diámetro exterior máximo 12 mm-1/2", longitud de 2 m, temperatura max/min de trabajo +110/-50 ºC, conductividad térmica 0,035 W/(mK), reacción al fuego BL-s3, d0, cinta de unión, accesorios y piezas necesarias. Instalada.

| Código | Ud | Descripción | Rendimiento | Precio | Importe |
|---|---|---|---|---|---|
| U01FY105 | h | Oficial 1ª instalador | 0.1 | 16.098 | 1.610 |
| XG-09X012 | m | Coquilla XG-09X012 (material; 15/05/2022) | 1 | 1.15 | 1.150 |
| XG-TAPE | m | Cinta adhesiva coquilla | 0.04 | 2.02 | 0.081 |
| %0400 | % | Pequeño material | 3 % | 2.841 | 0.085 |
| %CI | % | Costes indirectos..(s/total) | 3 % | 2.926 | 0.088 |
|  |  | Total |  |  | 3.01 |

| Medición | Uds. | Largo | Parcial |
|---|---|---|---|
| Tubería 1/2" |  |  |  |
| Planta baja ala sur | 1 | 12.000 | 12.000 |
| P. 1ª despachos ala este | 1 | 15.000 | 15.000 |
| Total |  |  | 27 |

**A-XG-13X015** m COQUILLA Armaflex XG-13X015 (22/11/2012)
62.5 m × 4.03 = 251.88
Aislamiento térmico flexible para tuberías, con coquilla flexible de espuma elastomérica de células cerradas, Armaflex XG-13X015, o equivalente, de espesor nominal 13 mm para tubería de diámetro exterior máximo 13 mm-5/8", longitud de 2 m, temperatura max/min de trabajo +110/-50 ºC, conductividad térmica 0,035 W/(mK), reacción al fuego BL-s3, d0, cinta de unión, accesorios y piezas necesarias. Instalada.

| Código | Ud | Descripción | Rendimiento | Precio | Importe |
|---|---|---|---|---|---|
| U01FY105 | h | Oficial 1ª instalador | 0.1 | 16.098 | 1.61 |
| XG-13X015 | m | Coquilla XG-13X015 (material; 15/05/2022) | 1 | 2.11 | 2.11 |
| XG-TAPE | m | Cinta adhesiva coquilla | 0.04 | 2.02 | 0.08 |
| %0400 | % | Pequeño material | 3 % | 3.80 | 0.11 |
| %CI | % | Costes indirectos..(s/total) | 3 % | 3.91 | 0.12 |
|  |  | Total |  |  | 4.03 |

| Medición | Uds. | Largo | Parcial |
|---|---|---|---|
| Tubería 5/8" |  |  |  |
| Planta baja ala sur | 1 | 62.500 | 62.500 |
| Total |  |  | 62.5 |

**RJ_60212300** m BANDEJA DE REJILLA REJIBAND 60x300 mm EZ C3 (22/11/2012)
75 m × 45.71 = 3428.25
Bandeja de rejilla Rejiband, PEMSA, Rejiband 60x300 EZ C3, o equivalente, dimensiones 60x300 mm (altoxancho), varillas de diámetro 4 mm electrosoldadas de acero al carbono, acabado anticorrosión Electrozincado, longitud 3 m, borde de seguridad redondeado, resistencia a la corrosión Clase 3, certificado de ensayo de resistencia al fuego E90, instalación en superficie según REBT, i/piezas de sujeción y continuidad, accesorios necesarios. Instalada.

| Código | Ud | Descripción | Rendimiento | Precio | Importe |
|---|---|---|---|---|---|
| U01FY630 | h | Oficial 1ª instalador eléctrico | 0.35 | 16.748 | 5.86 |
| U01FY635 | h | Peón ordinario instalador eléctrico | 0.35 | 13.906 | 4.87 |
| 60212300 | m | Bandeja de rejilla Rejiband 60x300 mm EZ C3 (material) | 1 | 29.668 | 29.67 |
| 64010060 | ud | Fijación EZ (material) | 1.33 | 1.086 | 1.44 |
| %0400 | % | Pequeño material | 3 % | 41.84 | 1.26 |
| %020000000300 | % | Medios auxiliares | 3 % | 43.10 | 1.29 |
| %CI | % | Costes indirectos..(s/total) | 3 % | 44.39 | 1.33 |
|  |  | Total |  |  | 45.71 |

| Medición | Uds. | Largo | Parcial |
|---|---|---|---|
| Planta baja ala sur | 1 | 75.000 | 75.000 |
| Total |  |  | 75 |

**CRZ1K2X1MT** m CONDUCTOR CU RZ1-K(AS) 2x1 mm², TUBO FORROPLAST Ø20 mm (22/11/2012)
117 m × 3.37 = 394.29
Conductor de cobre multipolar RZ1-K(AS) 0,6/1 kV 2x1,0 mm², PRYSMIAN, AFUMEX 1000V (AS), o equivalente, libre de halógenos, bajo tubo forroplast de Ø 20 mm, incluso parte proporcional de cajas de derivación y pequeño material, accesorios de conexión y embornado, apertura y sellado de rozas. Totalmente instalado.

| Código | Ud | Descripción | Rendimiento | Precio | Importe |
|---|---|---|---|---|---|
| U01FY105 | h | Oficial 1ª instalador | 0.05 | 16.098 | 0.80 |
| U01FY110 | h | Peón ordinario instalador | 0.05 | 13.906 | 0.70 |
| RZ1-2X1M | m | Conductor CU RZ1-K(AS) 0,6/1kV 2x1 mm² AFUMEX | 1 | 0.305 | 0.31 |
| FORROP-20 | m | Tubo Forroplast Ø20 mm | 1 | 0.528 | 0.53 |
| U30JW900 | ud | p.p. cajas derivación, regletas y peq. material | 0.1 | 3.248 | 0.32 |
| AROZAS | m | Apertura de roza y sellado | 1 | 0.508 | 0.51 |
| %0400 | % | Pequeño material | 3 % | 3.17 | 0.10 |
| %CI | % | Costes indirectos..(s/total) | 3 % | 3.27 | 0.10 |
|  |  | Total |  |  | 3.37 |

| Medición | Uds. | Largo | Parcial |
|---|---|---|---|
| Interconexión ud exterior control central | 2 | 15.000 | 30.000 |
| Interconexión máquinas Planta baja ala sur | 1 | 72.000 | 72.000 |
| Interconexión máquinas P. 1ª despachos ala este | 1 | 15.000 | 15.000 |
| Total |  |  | 117 |

**SA-PVC-32** m TUBERÍA EVACUACIÓN PVC 32 mm SERIE B (22/11/2012)
57 m × 5.63 = 320.91
Tubería de evacuación de PVC, Adequa, o equivalente, fabricada según norma UNE EN1453, serie B, diámetro exterior 32x3,0 mm de espesor, con sistema de unión mediante junta pegada, tubo de 5 m, abrazadera isofónica, con material aislante en el paso por forjado, incluso con p.p. de piezas especiales del mismo material. Totalmente instalado, según CTE-HS5.

| Código | Ud | Descripción | Rendimiento | Precio | Importe |
|---|---|---|---|---|---|
| U01FY105 | h | Oficial 1ª instalador | 0.15 | 16.098 | 2.41 |
| U25AA-32 | m | Tubo PVC 32 mm (material) | 1 | 0.914 | 0.91 |
| U25CA-32 | ud | Codo 87º M-H PVC 32 mm (material) | 0.3 | 0.711 | 0.21 |
| U25XP001 | kg | Adhesivo para PVC Tangit (material) | 0.02 | 17.458 | 0.35 |
| 115035 | ud | Abrazadera isofónica M8/10 Ø 35 mm (material) | 1 | 1.421 | 1.42 |
| %0400 | % | Pequeño material | 3 % | 5.30 | 0.16 |
| %CI | % | Costes indirectos..(s/total) | 3 % | 5.46 | 0.16 |
|  |  | Total |  |  | 5.63 |

| Medición | Uds. | Largo | Parcial |
|---|---|---|---|
| Condensados: |  |  |  |
| Planta baja ala sur | 1 | 42.000 | 42.000 |
| P. 1ª despachos ala este | 1 | 15.000 | 15.000 |
| Total |  |  | 57 |

**CON-SAN-E** ud CONEXIÓN A SANEAMIENTO EXISTENTE (22/11/2012)
2 ud × 98.36 = 196.72
Conexión a saneamiento existente, apertura de huecos, conexiones y sellado, medios materiales y accesorios necesarios. Realizado.

| Código | Ud | Descripción | Rendimiento | Precio | Importe |
|---|---|---|---|---|---|
| U01FY105 | h | Oficial 1ª instalador | 3 | 16.098 | 48.294 |
| U01FY110 | h | Peón ordinario instalador | 3 | 13.906 | 41.718 |
| %020000000300 | % | Medios auxiliares | 3 % | 90.012 | 2.700 |
| %0400 | % | Pequeño material | 3 % | 92.712 | 2.781 |
| %CI | % | Costes indirectos..(s/total) | 3 % | 95.493 | 2.865 |
|  |  | Total |  |  | 98.36 |

| Medición | Uds. | Parcial |
|---|---|---|
| Red de condensados: |  |  |
| Planta baja ala sur | 2 | 2.000 |
| Total |  | 2 |

**DESCON-CLM** PA DESCONEXIÓN y CONEXIÓN DE EQUIPOS DE CLIMATIZACIÓN (22/11/2012)
1 PA × 200.54 = 200.54
Desconexión de equipos de climatización, retirada del gas refrigerante de las unidades interiores, conexión de nuevas unidades, pruebas y carga de gas, medios y accesorios necesarios. Realizado.

| Código | Ud | Descripción | Rendimiento | Precio | Importe |
|---|---|---|---|---|---|
| U01FY105 | h | Oficial 1ª instalador | 6 | 16.098 | 96.59 |
| U01FY110 | h | Peón ordinario instalador | 6 | 13.906 | 83.44 |
| %0200 | % | Medios auxiliares | 5 % | 180.03 | 9.00 |
| %0400 | % | Pequeño material | 3 % | 189.03 | 5.67 |
| %CI | % | Costes indirectos..(s/total) | 3 % | 194.70 | 5.84 |
|  |  | Total |  |  | 200.54 |

| Medición | Uds. | Parcial |
|---|---|---|
| Interconexión máquinas Planta 1ª Secretaría Presidencia | 1 | 1.000 |
| Total |  | 1 |

**AP1001** ud Ayuda albañilería CLIMA
1 ud × 420.12 = 420.12
Ayuda por obra en el capítulo de instalación de climatización, incluyendo mano de obra en carga y descarga, materiales, apertura y tapado de rozas, apertura de pases en tabiques, fachadas y forjados, recibidos de rejillas, limpieza, remates y medios auxiliares.

| Código | Ud | Descripción | Rendimiento | Precio | Importe |
|---|---|---|---|---|---|
| MOOA.1d | h | Peón ordinario construcción | 12 | 16.007 | 192.08 |
| MOOA.1a | h | Oficial 1ª construcción | 12 | 17.022 | 204.26 |
| %C | % | Medios auxiliares | 6 % | 396.34 | 23.78 |
|  |  | Total |  |  | 420.12 |

Claves: ordinario, carga, material, escombro, superficie, levantar, accesorio, moho, carpinteria, hoja

| Medición | Uds. | Parcial |
|---|---|---|
| Ayuda | 1 | 1.000 |
| Total |  | 1 |

### C3.2 INSTALACIÓN DE AIRE PRIMARIO OFICINAS (22/11/2012)
Importe: 5359.85

**CNETO** m² PANEL CLIMAVER NETO (22/11/2012)
143.1 m² × 27.52 = 3938.11
Panel de lana de vidrio de alta densidad para realización de conductos marca Isover, Climaver NETO, o equivalente, revestido por aluminio (exterior: aluminio visto + malla de fibra de vidrio + kraft velo) y tejido de vidrio negro (tejido Neto), canto macho rebordeado, espesor 25 mm, en planchas de 3 m de largo y 1,19 m de ancho, conductividad térmica 0,032 W/mK, reacción al fuego B-s1, d0, estanqueidad clase C, resistencia a la presión 800 Pa. i p.p. de codos, tes, sujeción a forjado y accesorios necesarios. Instalado.

| Código | Ud | Descripción | Rendimiento | Precio | Importe |
|---|---|---|---|---|---|
| U01FY105 | h | Oficial 1ª instalador | 0.2 | 16.098 | 3.22 |
| U01FY110 | h | Peón ordinario instalador | 0.2 | 13.906 | 2.78 |
| CLI-NETO | m² | Climaver NETO (material) | 1 | 18.473 | 18.47 |
| CINTA-NETO | m | Cinta de NETO (material) | 1 | 0.345 | 0.35 |
| SUJCLIVER | ud | Sujeción (material) | 1 | 1.117 | 1.12 |
| %0400 | % | Pequeño material | 3 % | 25.94 | 0.78 |
| %CI | % | Costes indirectos..(s/total) | 3 % | 26.72 | 0.80 |
|  |  | Total |  |  | 27.52 |

| Medición | Uds. | Parcial |
|---|---|---|
| Planta baja ala sur: |  |  |
| Impulsión aire primario | 55.4 | 55.400 |
| Extracción aire primario | 56.5 | 56.500 |
| P. 1ª despachos ala este: |  |  |
| Impulsión y extracción aire primario | 31.2 | 31.200 |
| Total |  | 143.1 |

**E-HOR-20X15B** ud REJILLA EUROCLIMA E-HOR 200x150 SIMPLE DEFLEXIÓN CON REGULACIÓN (22/11/2012)
13 ud × 35.41 = 460.33
Rejilla de 200x150 mm, marca EUROCLIMA, modelo E-HOR, o equivalente, de aluminio anodizado de lamas móviles horizontales de simple deflexión, superficie efectiva 0,020 m², compuerta de regulación, marco de montaje, color RAL 9010, accesorios necesarios. Instalada.

| Código | Ud | Descripción | Rendimiento | Precio | Importe |
|---|---|---|---|---|---|
| U01FY105 | h | Oficial 1ª instalador | 0.2 | 16.098 | 3.22 |
| U01FY110 | h | Peón ordinario instalador | 0.2 | 13.906 | 2.78 |
| RE-HOR-20X15 | ud | Rejilla Euroclima E-HOR 200x150 mm (material) | 1 | 27.375 | 27.38 |
| %0400 | % | Pequeño material | 3 % | 33.38 | 1.00 |
| %CI | % | Costes indirectos..(s/total) | 3 % | 34.38 | 1.03 |
|  |  | Total |  |  | 35.41 |

| Medición | Uds. | Parcial |
|---|---|---|
| Planta baja ala sur: |  |  |
| Impulsión | 6 | 6.000 |
| Extracción | 5 | 5.000 |
| P. 1ª despachos ala este: |  |  |
| Impulsión | 1 | 1.000 |
| Extracción | 1 | 1.000 |
| Total |  | 13 |

**CFFLEXI-D-152** m CONDUCTO FLEXIBLE ISOVER FLEXIVER D Ø 152 mm (22/11/2012)
11.6 m × 4.77 = 55.33
Conducto flexible Isover, Flexiver D, diámetro 152 mm, o equivalente, compuesto de tres capas aluminio, poliéster, aluminio, reacción al fuego M1, presión máxima de uso 2500 Pa, velocidad del aire 20-30 m/seg., temperatura de utilización mínima -20º C y máxima 250º C, i p.p. de sujeción a forjado y accesorios necesarios. Instalado.

| Código | Ud | Descripción | Rendimiento | Precio | Importe |
|---|---|---|---|---|---|
| U01FY105 | h | Oficial 1ª instalador | 0.2 | 16.098 | 3.22 |
| FLEXI-D-152 | m | Conducto flexible Flexiver D Ø152 Isover (material) | 1 | 1.269 | 1.27 |
| %0400 | % | Pequeño material | 3 % | 4.49 | 0.13 |
| %CI | % | Costes indirectos..(s/total) | 3 % | 4.62 | 0.14 |
|  |  | Total |  |  | 4.77 |

| Medición | Uds. | Largo | Parcial |
|---|---|---|---|
| Planta baja ala sur: |  |  |  |
| Impulsión | 6 | 1.000 | 6.000 |
| Extracción | 5 | 1.000 | 5.000 |
| P. 1ª despachos ala este: |  |  |  |
| Impulsión | 1 | 0.300 | 0.300 |
| Extracción | 1 | 0.300 | 0.300 |
| Total |  |  | 11.6 |

**I-MC-152** ud MANGUITO CORONA ISOVER Ø 152 (22/11/2012)
13 ud × 3.93 = 51.09
Manguito corona Isover, diámetro 152 mm, o equivalente, realizado en chapa galvanizada, i p.p. de accesorios necesarios. Instalado.

| Código | Ud | Descripción | Rendimiento | Precio | Importe |
|---|---|---|---|---|---|
| U01FY105 | h | Oficial 1ª instalador | 0.01 | 16.098 | 0.16 |
| I_MC_152 | ud | Manguito corona Ø152 (material) | 1 | 3.553 | 3.55 |
| %0400 | % | Pequeño material | 3 % | 3.71 | 0.11 |
| %CI | % | Costes indirectos..(s/total) | 3 % | 3.82 | 0.11 |
|  |  | Total |  |  | 3.93 |

| Medición | Uds. | Parcial |
|---|---|---|
| Planta baja ala sur: |  |  |
| Impulsión | 6 | 6.000 |
| Extracción | 5 | 5.000 |
| P. 1ª despachos ala este: |  |  |
| Impulsión | 1 | 1.000 |
| Extracción | 1 | 1.000 |
| Total |  | 13 |

**RD-180X80 G** ud TAPA DE INSPECCIÓN 180x80 mm (07/04/2017)
4 ud × 13.18 = 52.72
Tapa de inspección para conducto rectangular, Metu-System iberíca, modelo RD 18 galv., o equivalente, para un corte de 180x80 mm, galvanizada, con 2 pomos de poliamida, junta de polietileno, accesorios necesarios. Instalada.

| Código | Ud | Descripción | Rendimiento | Precio | Importe |
|---|---|---|---|---|---|
| U01FY110 | h | Peón ordinario instalador | 0.4 | 13.906 | 5.56 |
| RD180X80G | ud | Tapa de inspección 180x80 mm (material) | 1 | 7.237 | 7.24 |
| %CI | % | Costes indirectos..(s/total) | 3 % | 12.80 | 0.38 |
|  |  | Total |  |  | 13.18 |

| Medición | Uds. | Parcial |
|---|---|---|
| Planta baja ala sur: |  |  |
| Impulsión | 2 | 2.000 |
| Extracción | 2 | 2.000 |
| Total |  | 4 |

**AFSI-25MM-EA** m² AISLAMIENTO ARMA-CHEK SILVER 25 mm, PLANCHA AUTOADHESIVA (22/11/2012)
5 m² × 88.66 = 443.30
Aislamiento térmico en planchas autoadhesivas en rollo pre-recubiertas, con una lámina de aluminio, forrado con una proteccion UV especial y una base de PVC, Armaflex, modelo Arma-Chek Silver, o equivalente, espesor 25 mm, ancho 1,0 m, longitud 3 m, resitencia al fuego C-s3,d0, cinta de unión, accesorios y piezas necesarias. Instalado.

| Código | Ud | Descripción | Rendimiento | Precio | Importe |
|---|---|---|---|---|---|
| U01FY105 | h | Oficial 1ª instalador | 0.15 | 16.098 | 2.41 |
| U01FY110 | h | Peón ordinario instalador | 0.15 | 13.906 | 2.09 |
| AFSI_25MM-EA | m² | Plancha Arma-Chek Silver 25 mm (material) | 1 | 78.25 | 78.25 |
| ACHPSATAPES50 | m | Cinta autoadhesiva ancho 50 mm (material) | 0.5 | 1.644 | 0.82 |
| %0400 | % | Pequeño material | 3 % | 83.57 | 2.51 |
| %CI | % | Costes indirectos..(s/total) | 3 % | 86.08 | 2.58 |
|  |  | Total |  |  | 88.66 |

| Medición | Uds. | Parcial |
|---|---|---|
| Tramo exterior por patio | 5 | 5.000 |
| Total |  | 5 |

**AP070707** ud Ayuda albañilería AIRE
1 ud × 358.97 = 358.97
Ayuda por obra en el capítulo de instalación de aire primario, incluyendo mano de obra en carga y descarga, materiales, apertura y tapado de rozas, paso de tabiques, recibidos, limpieza, remates y medios auxiliares.

| Código | Ud | Descripción | Rendimiento | Precio | Importe |
|---|---|---|---|---|---|
| MOOA.1d | h | Peón ordinario construcción | 10.253 | 16.007 | 164.12 |
| MOOA.1a | h | Oficial 1ª construcción | 10.253 | 17.022 | 174.53 |
| %C | % | Medios auxiliares | 6 % | 338.65 | 20.32 |
|  |  | Total |  |  | 358.97 |

Claves: ordinario, carga, material, escombro, superficie, levantar, accesorio, moho, carpinteria, hoja

| Medición | Uds. | Parcial |
|---|---|---|
| Ayuda | 1 | 1.000 |
| Total |  | 1 |

### C3.3 REFORMA INSTALACIÓN DE CALEFACCIÓN POR RADIADORES (08/02/2006)
Importe: 3302.87

**AP0701** ud Ayuda albañilería CALEF
1 ud × 396.01 = 396.01
Ayuda por obra en el capítulo de instalación de calefacción, incluyendo mano de obra en carga y descarga, materiales, apertura y tapado de rozas, paso de tabiques, recibidos, limpieza, remates y medios auxiliares.

| Código | Ud | Descripción | Rendimiento | Precio | Importe |
|---|---|---|---|---|---|
| MOOA.1d | h | Peón ordinario construcción | 11.31 | 16.007 | 181.04 |
| MOOA.1a | h | Oficial 1ª construcción | 11.312 | 17.022 | 192.55 |
| %C | % | Medios auxiliares | 6 % | 373.59 | 22.42 |
|  |  | Total |  |  | 396.01 |

Claves: ordinario, carga, material, escombro, superficie, levantar, accesorio, moho, carpinteria, hoja

| Medición | Uds. | Parcial |
|---|---|---|
| Ayuda | 1 | 1.000 |
| Total |  | 1 |

**VAC-CLIM** ud VACIADO y PREPARACIÓN DE INSTALACIÓN DE CLIMATIZACIÓN (22/11/2012)
1 ud × 65.57 = 65.57
Vaciado y preparación de tuberías para entronque de las instalaciones a realizar, medios auxiliares y accesorios necesarios. Realizada.

| Código | Ud | Descripción | Rendimiento | Precio | Importe |
|---|---|---|---|---|---|
| U01FY105 | h | Oficial 1ª instalador | 2 | 16.098 | 32.20 |
| U01FY110 | h | Peón ordinario instalador | 2 | 13.906 | 27.81 |
| %020000000300 | % | Medios auxiliares | 3 % | 60.01 | 1.80 |
| %0400 | % | Pequeño material | 3 % | 61.81 | 1.85 |
| %CI | % | Costes indirectos..(s/total) | 3 % | 63.66 | 1.91 |
|  |  | Total |  |  | 65.57 |

**LLEN-CLI** ud LLENADO y PREPARACIÓN DE INSTALACIÓN DE CLIMATIZACIÓN (22/11/2012)
1 ud × 236.19 = 236.19
Llenado, purgado, pruebas hidráulicas de resistencia mecánica y estanqueidad de las tuberías, equipos de prueba, medios auxiliares y accesorios necesarios. Realizada.

| Código | Ud | Descripción | Rendimiento | Precio | Importe |
|---|---|---|---|---|---|
| U01FY105 | h | Oficial 1ª instalador | 7 | 16.098 | 112.69 |
| U01FY110 | h | Peón ordinario instalador | 7 | 13.906 | 97.34 |
| %020000000300 | % | Medios auxiliares | 3 % | 210.03 | 6.30 |
| %0400 | % | Pequeño material | 3 % | 216.33 | 6.49 |
| %C | % | Medios auxiliares | 6 % | 222.82 | 13.37 |
|  |  | Total |  |  | 236.19 |

**DES-RAD** PA DESMONTAJE DE INSTALACIÓN EXISTENTE CALEFACCIÓN RADIADORES (22/11/2012)
1 PA × 327.86 = 327.86
Desmontaje de instalación existente, radiadores, válvulas, tubería de acero y soportes, retirada a punto de reciclaje, medios y accesorios necesarios. Realizado.
Planta 1ª, ala norte: 13 ud

| Código | Ud | Descripción | Rendimiento | Precio | Importe |
|---|---|---|---|---|---|
| U01FY105 | h | Oficial 1ª instalador | 10 | 16.098 | 160.98 |
| U01FY110 | h | Peón ordinario instalador | 10 | 13.906 | 139.06 |
| %020000000300 | % | Medios auxiliares | 3 % | 300.04 | 9.00 |
| %0400 | % | Pequeño material | 3 % | 309.04 | 9.27 |
| %CI | % | Costes indirectos..(s/total) | 3 % | 318.31 | 9.55 |
|  |  | Total |  |  | 327.86 |

**04310000328** ud RACOR UNIÓN GEBO PARA TUBERÍA CU R/M 1"x28 mm (22/11/2012)
4 ud × 33.8 = 135.20
Racor de unión de cobre, GEBO, o equivalente, de 1"-28 mm, R/M, para conexión de tubería de cobre/plastico, anillo de compresión y arandela, junta de goma de NBR, rosca según DIN EN 10226/1, accesorios necesarios. Instalado y probado.

| Código | Ud | Descripción | Rendimiento | Precio | Importe |
|---|---|---|---|---|---|
| U01FY110 | h | Peón ordinario instalador | 0.3 | 13.906 | 4.17 |
| G_04310000328 | ud | Racor unión Gebo R/M 1"x28 mm (material) | 1 | 27.689 | 27.69 |
| %0400 | % | Pequeño material | 3 % | 31.86 | 0.96 |
| %CI | % | Costes indirectos..(s/total) | 3 % | 32.82 | 0.98 |
|  |  | Total |  |  | 33.8 |

| Medición | Uds. | Parcial |
|---|---|---|
| Planta baja ala sur | 2 | 2.000 |
| P. 1ª despachos ala este | 2 | 2.000 |
| Total |  | 4 |

**D25LL030** ud VÁLVULA DE ESFERA 1" H-H (22/11/2012)
2 ud × 11.54 = 23.08
Válvula de esfera de 1", Genebre, o equivalente, PN-25, paso total, latón UNE-EN 12165 cromado, asientos PTFE, extremos rosca H-H, temperatura máxima 180 ºC, mando manual por palanca de acero y accesorios necesarios. Instalada.

| Código | Ud | Descripción | Rendimiento | Precio | Importe |
|---|---|---|---|---|---|
| U01FY105 | h | Oficial 1ª instalador | 0.15 | 16.098 | 2.41 |
| GE302906-1 | ud | Válvula de esfera 1" (material) | 1 | 8.455 | 8.46 |
| %0400 | % | Pequeño material | 3 % | 10.87 | 0.33 |
| %CI | % | Costes indirectos..(s/total) | 3 % | 11.20 | 0.34 |
|  |  | Total |  |  | 11.54 |

| Medición | Uds. | Parcial |
|---|---|---|
| Planta baja ala sur | 2 | 2.000 |
| Total |  | 2 |

**C6704040** ud TRAMPILLA REGISTRO METÁLICA LACADA 400x400 mm CLIC (22/11/2012)
1 ud × 62.3 = 62.30
Trampilla de registro metálica, Desa, o equivalente, dimensiones 400x400 mm, de chapa de acero galvanizado lacada en blanco, sistema de cierre CLIC mediante muelle para apertura y cierre de la puerta aplicando una pequeña presión hacia su interior, varilla interior que evita la caída de la puerta en el momento de la apertura total, sistema de fijación rápido mediante 4 patas, apertura de hueco, medios y accesorios necesarios. Instalada.

| Código | Ud | Descripción | Rendimiento | Precio | Importe |
|---|---|---|---|---|---|
| U01FY105 | h | Oficial 1ª instalador | 0.5 | 16.098 | 8.05 |
| C_6704040 | ud | Trampilla registro metálica lacada 400x400 mm, Clic (material) | 1 | 50.669 | 50.67 |
| %0400 | % | Pequeño material | 3 % | 58.72 | 1.76 |
| %CI | % | Costes indirectos..(s/total) | 3 % | 60.48 | 1.81 |
|  |  | Total |  |  | 62.3 |

| Medición | Uds. | Parcial |
|---|---|---|
| Planta baja ala sur | 1 | 1.000 |
| Total |  | 1 |

**1062887** m TUBERÍA UPONOR COMFORT PIPE PLUS PEX-a 25x2,3 mm (08/02/2006)
34 m × 9.23 = 313.82
Tubería Uponor PEX-a, Comfort Pipe Plus, o equivalente, diámetro 25x2,3 mm, de polietileno reticulado con barrera externa antidifusión de oxígeno (EVOH), presión operativa 6 bar, clasificación al fuego E acorde a EN 13501-1, i/p.p. manguitos, codos, tes, sujeción y accesorios necesarios. Instalada.

| Código | Ud | Descripción | Rendimiento | Precio | Importe |
|---|---|---|---|---|---|
| U01FY105 | h | Oficial 1ª instalador | 0.06 | 16.098 | 0.97 |
| U01FY110 | h | Peón ordinario instalador | 0.06 | 13.906 | 0.83 |
| U_1062887 | m | Tubería PEX-a Comfort Pipe Plus Ø25x2,3 mm (material; 12/08/2022) | 1 | 5.06 | 5.06 |
| U24WM215 | ud | Pp accesorios Uponor Quick & Easy Ø25x2,3 mm (material; 08/02/2006) | 1 | 1.84 | 1.84 |
| %0400 | % | Pequeño material | 3 % | 8.70 | 0.26 |
| %CI | % | Costes indirectos..(s/total) | 3 % | 8.96 | 0.27 |
|  |  | Total |  |  | 9.23 |

| Medición | Uds. | Largo | Parcial |
|---|---|---|---|
| Planta baja ala sur | 2 | 17.000 | 34.000 |
| Total |  |  | 34 |

**1062045** m TUBERÍA UPONOR COMFORT PIPE PLUS PEX-a 16x2,0 mm (22/11/2012)
84 m × 6.46 = 542.64
Tubería Uponor PEX-a, Comfort Pipe Plus, o equivalente, diámetro 16x2,0 mm, de polietileno reticulado con barrera externa antidifusión de oxígeno (EVOH), presión operativa 6 bar, clasificación al fuego E acorde a EN 13501-1, i/p.p. manguitos, codos, tes, sujeción y accesorios necesarios. Instalada.

| Código | Ud | Descripción | Rendimiento | Precio | Importe |
|---|---|---|---|---|---|
| U01FY105 | h | Oficial 1ª instalador | 0.06 | 16.098 | 0.97 |
| U01FY110 | h | Peón ordinario instalador | 0.06 | 13.906 | 0.83 |
| U_1062045 | m | Tubería PEX-a Comfort Pipe Plus Ø16x2,0 mm (material; 12/08/2022) | 1 | 3.09 | 3.09 |
| U24WM205 | ud | Pp accesorios Uponor Quick & Easy Ø16x2,0 mm (material; 12/08/2022) | 1 | 1.2 | 1.20 |
| %0400 | % | Pequeño material | 3 % | 6.09 | 0.18 |
| %CI | % | Costes indirectos..(s/total) | 3 % | 6.27 | 0.19 |
|  |  | Total |  |  | 6.46 |

| Medición | Uds. | Largo | Parcial |
|---|---|---|---|
| Planta baja ala sur | 2 | 14.000 | 28.000 |
| Alimentación a radiadores: | 9 | 1.500 | 13.500 |
| Radiador pasillo | 2 | 5.000 | 10.000 |
| Radiador pasillo | 2 | 5.000 | 10.000 |
| P. 1ª despachos ala este | 2 | 9.000 | 18.000 |
| Alimentación a radiadores: | 3 | 1.500 | 4.500 |
| Total |  |  | 84 |

**A-XG-13X025** m COQUILLA Armaflex XG-13X025 (22/11/2012)
34 m × 5.63 = 191.42
Aislamiento térmico flexible para tuberías, con coquilla flexible de células cerradas, Armaflex XG-13X025, o equivalente, de espesor nominal 13 mm para tubería de diámetro exterior máximo 25 mm- 1", longitud de 2 m, temperatura max/min de trabajo +110/-50 ºC, conductividad térmica 0,035 W/(mK), reacción al fuego BL-s3, d0, cinta de unión, accesorios y piezas necesarias. Instalada.

| Código | Ud | Descripción | Rendimiento | Precio | Importe |
|---|---|---|---|---|---|
| U01FY105 | h | Oficial 1ª instalador | 0.1 | 16.098 | 1.61 |
| XG-13X025 | m | Coquilla XG-13X025 (material; 07/11/2022) | 1 | 3.61 | 3.61 |
| XG-TAPE | m | Cinta adhesiva coquilla | 0.04 | 2.02 | 0.08 |
| %0400 | % | Pequeño material | 3 % | 5.30 | 0.16 |
| %CI | % | Costes indirectos..(s/total) | 3 % | 5.46 | 0.16 |
|  |  | Total |  |  | 5.63 |

| Medición | Uds. | Largo | Parcial |
|---|---|---|---|
| Planta baja ala sur | 2 | 17.000 | 34.000 |
| Total |  |  | 34 |

**A-XG-13X018** m COQUILLA Armaflex XG-13X018 (22/11/2012)
84 m × 4.67 = 392.28
Aislamiento térmico flexible para tuberías, con coquilla flexible de células cerradas, Armaflex XG-13X018, o equivalente, de espesor nominal 13 mm para tubería de diámetro exterior máximo 18 mm-3/4", longitud de 2 m, temperatura max/min de trabajo +110/-50 ºC, conductividad térmica 0,035 W/(mK), reacción al fuego BL-s3, d0, cinta de unión, accesorios y piezas necesarias. Instalada.

| Código | Ud | Descripción | Rendimiento | Precio | Importe |
|---|---|---|---|---|---|
| U01FY105 | h | Oficial 1ª instalador | 0.1 | 16.098 | 1.61 |
| XG-13X018 | m | Coquilla XG-13X018 (material; 07/11/2022) | 1 | 2.71 | 2.71 |
| XG-TAPE | m | Cinta adhesiva coquilla | 0.04 | 2.02 | 0.08 |
| %0400 | % | Pequeño material | 3 % | 4.40 | 0.13 |
| %CI | % | Costes indirectos..(s/total) | 3 % | 4.53 | 0.14 |
|  |  | Total |  |  | 4.67 |

| Medición | Uds. | Largo | Parcial |
|---|---|---|---|
| Planta baja ala sur | 2 | 14.000 | 28.000 |
| Alimentación a radiadores: | 9 | 1.500 | 13.500 |
| Radiador pasillo | 2 | 5.000 | 10.000 |
| Radiador pasillo | 2 | 5.000 | 10.000 |
| P. 1ª despachos ala este | 2 | 9.000 | 18.000 |
| Alimentación a radiadores: | 3 | 1.500 | 4.500 |
| Total |  |  | 84 |

**RA-5-XIAN800** ud RADIADOR DE ALUMINIO FERROLI XIAN 800 N-5 ELEMENTOS (31/08/2011)
1 ud × 103.39 = 103.39
Radiador de aluminio marca Ferroli, modelo Xian 800 N, o equivalente, potencia de 160,2W por elemento (Ät= 50 ºC), formado por 5 elementos, 801,0W, purgador de aire automático, p.p. tapones y soportes. Dimensiones elemento 781x80x100 mm (altoxanchoxfondo), altura entre ejes 700 mm. Instalado.

| Código | Ud | Descripción | Rendimiento | Precio | Importe |
|---|---|---|---|---|---|
| U01FY105 | h | Oficial 1ª instalador | 0.3 | 16.098 | 4.829 |
| U01FY110 | h | Peón ordinario instalador | 0.3 | 13.906 | 4.172 |
| XIAN800 | ud | Elemento de aluminio XIAN-800 N (material; 16/12/2022) | 5 | 15.4 | 77.000 |
| 7220149 | ud | Tapón 1" blanco (material; 05/04/2020) | 2 | 0.85 | 1.700 |
| 195210001 | ud | Purgador automático PAS5-1" (material; 05/04/2020) | 1 | 6.15 | 6.150 |
| 194001037 | ud | Reducción 1"-1/2" (material; 31/08/2011) | 1 | 0.5 | 0.500 |
| 7674689 | ud | Soporte de acero para alicatar de radiador (material; 05/04/2020) | 2 | 1.55 | 3.100 |
| %0400 | % | Pequeño material | 3 % | 97.451 | 2.924 |
| %CI | % | Costes indirectos..(s/total) | 3 % | 100.375 | 3.011 |
|  |  | Total |  |  | 103.39 |

| Medición | Uds. | Parcial |
|---|---|---|
| Despacho 02 | 1 | 1.000 |
| Total |  | 1 |

**193009030** ud LLAVE BITUBO NT 1/2" ESCUADRA M16 TERMOSTATIZABLE (22/11/2012)
1 ud × 12.17 = 12.17
Llave bitubo marca BAXI, modelo NT 1/2" M16 termostatizable, o equivalente, escuadra, de latón, rosca macho con enlaces de compresión, temperatura máxima de trabajo 110º C y presión máxima 10 bar, accesorios necesarios. Instalada.

| Código | Ud | Descripción | Rendimiento | Precio | Importe |
|---|---|---|---|---|---|
| U01FY105 | h | Oficial 1ª instalador | 0.2 | 16.098 | 3.220 |
| B_193009030 | ud | Llave monogrifo NT 1/2" escuadra M16 termostatizable (material; 04/03/2013) | 1 | 8.25 | 8.250 |
| %0400 | % | Pequeño material | 3 % | 11.470 | 0.344 |
| %CI | % | Costes indirectos..(s/total) | 3 % | 11.814 | 0.354 |
|  |  | Total |  |  | 12.17 |

| Medición | Uds. | Parcial |
|---|---|---|
| Despacho 02 | 1 | 1.000 |
| Total |  | 1 |

**193005022** ud DETENTOR 1/2" ESCUADRA ROSCA HEMBRA (22/11/2012)
1 ud × 9.14 = 9.14
Enlace detentor escuadra BAXI, o equivalente, diámetro 1/2", accesorios necesarios. Instalado.

| Código | Ud | Descripción | Rendimiento | Precio | Importe |
|---|---|---|---|---|---|
| U01FY105 | h | Oficial 1ª instalador | 0.1 | 16.098 | 1.61 |
| B_193005022 | ud | Detentor 1/2" (material; 04/03/2013) | 1 | 7 | 7.00 |
| %0400 | % | Pequeño material | 3 % | 8.61 | 0.26 |
| %CI | % | Costes indirectos..(s/total) | 3 % | 8.87 | 0.27 |
|  |  | Total |  |  | 9.14 |

| Medición | Uds. | Parcial |
|---|---|---|
| Despacho 02 | 1 | 1.000 |
| Total |  | 1 |

**MON-RAD** PA MONTAJE DE INSTALACIÓN EXISTENTE CALEFACCIÓN RADIADORES (22/11/2012)
1 PA × 491.8 = 491.80
Montaje de instalación existente, radiadores, válvulas y soportes, medios y accesorios necesarios. Realizado.
Planta 1ª, ala norte: 13 ud

| Código | Ud | Descripción | Rendimiento | Precio | Importe |
|---|---|---|---|---|---|
| U01FY105 | h | Oficial 1ª instalador | 15 | 16.098 | 241.47 |
| U01FY110 | h | Peón ordinario instalador | 15 | 13.906 | 208.59 |
| %020000000300 | % | Medios auxiliares | 3 % | 450.06 | 13.50 |
| %0400 | % | Pequeño material | 3 % | 463.56 | 13.91 |
| %CI | % | Costes indirectos..(s/total) | 3 % | 477.47 | 14.32 |
|  |  | Total |  |  | 491.8 |

### C3.4 INSTALACIÓN CLIMATIZACIÓN VESTÍBULOS PLANTA BAJA y 1ª (22/11/2012)
Importe: 621.26

**DESMO-CLM** PA DESMONTAJE Y DESCONEXIÓN DE EQUIPOS DE CLIMATIZACIÓN
1 PA × 262.29 = 262.29

| Medición | Uds. | Parcial |
|---|---|---|
| Planta 2ª cubierta transitable y vestíbulos | 1 | 1.000 |
| Total |  | 1 |

**AP072323** ud Ayuda albañilería AIRE zonas comunes
1 ud × 358.97 = 358.97
Ayuda por obra en el capítulo de instalación de aire primario, incluyendo mano de obra en carga y descarga, materiales, apertura y tapado de rozas, paso de tabiques, recibidos, limpieza, remates y medios auxiliares.

| Código | Ud | Descripción | Rendimiento | Precio | Importe |
|---|---|---|---|---|---|
| MOOA.1d | h | Peón ordinario construcción | 10.253 | 16.007 | 164.12 |
| MOOA.1a | h | Oficial 1ª construcción | 10.253 | 17.022 | 174.53 |
| %C | % | Medios auxiliares | 6 % | 338.65 | 20.32 |
|  |  | Total |  |  | 358.97 |

Claves: ordinario, carga, material, escombro, superficie, levantar, accesorio, moho, carpinteria, hoja

| Medición | Uds. | Parcial |
|---|---|---|
| Ayuda | 1 | 1.000 |
| Total |  | 1 |

### C3.5 PRUEBAS, DOCUMENTACIÓN Y TRAMITACIÓN
Importe: 1166.65

**PRU-EFIC** ud PRUEBAS EFICIENCIA ENÉRGETICA
1 ud × 602.97 = 602.97
Realización y documentación de pruebas de eficiencia energética de la instalación, contemplando los siguientes apartados:
1. Comprobación del funcionamiento de la instalación en las condiciones de régimen.
2. Comprobación de la eficiencia energética de los equipos de generación de calor y frío en las condiciones de trabajo. El rendimiento del generador de calor no debe ser inferior en más de 5 unidades del límite inferior del rango marcado para la categoría indicada en el etiquetado energético del equipo de acuerdo con la normativa vigente.
3. Comprobación de los intercambiadores de calor, climatizadores y demás equipos en los que se efectúe una transferencia de energía térmica.
4. Comprobación de la eficiencia y la aportación energética de la producción de los sistemas de generación de energía de origen renovable.
5. Comprobación del funcionamiento de los elementos de regulación y control.
6. Comprobación de las temperaturas y los saltos térmicos de todos los circuitos de generación, distribución y las unidades terminales en las condiciones de régimen.
7. Comprobación que los consumos energéticos se hallan dentro de los márgenes previstos en el proyecto.
8. Comprobación del funcionamiento y de la potencia absorbida por los motores eléctricos en las condiciones reales de trabajo.
9. Comprobación de las pérdidas térmicas de distribución de la instalación hidráulica.

| Código | Ud | Descripción | Rendimiento | Precio | Importe |
|---|---|---|---|---|---|
| U01FY105 | h | Oficial 1ª instalador | 8 | 16.098 | 128.78 |
| U01FY110 | h | Peón ordinario instalador | 8 | 13.906 | 111.25 |
| PREFC | ud | Pruebas eficiencia energética (material) | 1 | 328.809 | 328.81 |
| %C | % | Medios auxiliares | 6 % | 568.84 | 34.13 |
|  |  | Total |  |  | 602.97 |

**MANUALUSO** ud INSTRUCCIONES Y MANUAL DE USO
1 ud × 156.57 = 156.57
Instrucciones y manual de uso compuesto por:
- Instrucciones de seguridad, con la siguiente documentación:
- Parada de los equipos antes de una intervención
- Desconexión de la alimentación eléctrica antes de intervenir en un equipo
- Colocación de advertencias antes de intervenir en un equipo
- Indicaciones de seguridad para distintas presiones, temperaturas, intensidades eléctricas, etc.
- Cierre de válvulas antes de abrir un circuito hidráulico.
- Instrucciones de manejo y maniobra, con la siguiente documentación:
- Secuencia de arranque de bombas de circulación.
- Limitación de puntas de potencia eléctrica, evitando poner en marcha simultáneamente varios motores a plena carga.
- Utilización del sistema de enfriamiento gratuito en régimen de verano y de invierno.
- Instrucciones de funcionamiento, con la siguiente documentación:
- Horario de puesta en marcha y parada de la instalación.
- Orden de puesta en marcha y parada de los equipos.
- Programa de modificación del régimen de funcionamiento.
- Programa de paradas intermedias del conjunto o de parte de equipos.
- Programa y régimen especial para los fines de semana y para condiciones especiales de uso del edificio o de condiciones exteriores excepcionales.

| Código | Ud | Descripción | Rendimiento | Precio | Importe |
|---|---|---|---|---|---|
| INT-MANU | ud | Instrucciones y manual se uso | 1 | 156.574 | 156.57 |
|  |  | Total |  |  | 156.57 |

**TRA-CLIMA** ud TRAMITACIÓN Y ALTA INSTALACIÓN CLIMATIZACIÓN y PLANOS AS BUILT
1 ud × 407.11 = 407.11
Tramitación de la instalación de climatización ante la Consellería de Economía, Empresa e Innovación, certificados de instalación, incluyendo tasas de la Consellería, realización de planos As Built, estado de las instalaciones, detalles y acabado de las mismas.

| Código | Ud | Descripción | Rendimiento | Precio | Importe |
|---|---|---|---|---|---|
| TRACLIM | ud | Tramitación instalación de climatización | 1 | 234.871 | 234.87 |
| PLASBUILT-CLI | ud | Planos As Built instalación de climatización (material) | 1 | 172.235 | 172.24 |
|  |  | Total |  |  | 407.11 |

## 10 INSTALACIÓN DE CONTRA INCENCIOS (02/06/2009)
Importe: 2114.2

**AP1201** ud Ayuda albañilería INCENDIOS
1 ud × 213.74 = 213.74
Ayuda por obra en el capítulo de instalación de protección contra incendios, incluyendo mano de obra en carga y descarga, materiales, apertura y tapado de rozas, pases en tabiques, recibidos, limpieza, remates y medios auxiliares.

| Código | Ud | Descripción | Rendimiento | Precio | Importe |
|---|---|---|---|---|---|
| MOOA.1d | h | Peón ordinario construcción | 6.105 | 16.007 | 97.72 |
| MOOA.1a | h | Oficial 1ª construcción | 6.105 | 17.022 | 103.92 |
| %C | % | Medios auxiliares | 6 % | 201.64 | 12.10 |
|  |  | Total |  |  | 213.74 |

Claves: ordinario, carga, material, escombro, superficie, levantar, accesorio, moho, carpinteria, hoja

| Medición | Uds. | Parcial |
|---|---|---|
| Ayuda | 1 | 1.000 |
| Total |  | 1 |

**DES-PCI** PA DESMONTAJE DE INSTALACIÓN EXISTENTE CONTRA INCENDIOS (29/02/2012)
1 PA × 105.45 = 105.45
Desmontaje de instalación existente, equipos de contraincendios, detectores, pulsadores y cableado, localización de lazos existentes, tubos, bandejas y soportes, retirada a punto de reciclaje, medios y accesorios necesarios. Realizado.

| Código | Ud | Descripción | Rendimiento | Precio | Importe |
|---|---|---|---|---|---|
| U01FY730 | h | Oficial 1ª instalador contra incendios (mano de obra; 29/02/2012) | 3 | 16.5 | 49.50 |
| U01FY735 | h | Peón ordinario instalador contra incendios (mano de obra) | 3 | 15.052 | 45.16 |
| %0200 | % | Medios auxiliares | 5 % | 94.66 | 4.73 |
| %0400 | % | Pequeño material | 3 % | 99.39 | 2.98 |
| %CI | % | Costes indirectos..(s/total) | 3 % | 102.37 | 3.07 |
|  |  | Total |  |  | 105.45 |

**C6703030** ud TRAMPILLA REGISTRO METÁLICA LACADA 300x300 mm CLIC (22/11/2012)
4 ud × 49.23 = 196.92
Trampilla de registro metálica, Desa, o equivalente, dimensiones 300x300 mm, de chapa de acero galvanizado lacada en blanco, sistema de cierre CLIC mediante muelle para apertura y cierre de la puerta aplicando una pequeña presión hacia su interior, varilla interior que evita la caída de la puerta en el momento de la apertura total, sistema de fijación rápido mediante 4 patas, apertura de hueco, medios y accesorios necesarios. Instalada.

| Código | Ud | Descripción | Rendimiento | Precio | Importe |
|---|---|---|---|---|---|
| U01FY105 | h | Oficial 1ª instalador | 0.5 | 16.098 | 8.05 |
| C_6703030 | ud | Trampilla registro metálica lacada 300x300 mm, Clic (material) | 1 | 38.357 | 38.36 |
| %0400 | % | Pequeño material | 3 % | 46.41 | 1.39 |
| %CI | % | Costes indirectos..(s/total) | 3 % | 47.80 | 1.43 |
|  |  | Total |  |  | 49.23 |

| Medición | Uds. | Parcial |
|---|---|---|
| Planta baja: | 4 | 4.000 |
| Total |  | 4 |

**LHR2X1.5-C** m INSTALACIÓN LAZO LHR 2x1,5 mm² BAJO TUBO CORRUGADO Ø 20 mm VIOLE (06/08/2009)
96 m × 4.14 = 397.44
Cable manguera para lazo, formado por un par de hilos trenzados y apantallados, de sección 1,5 mm², marca HONEYWELL LIFE SAFETY, modelo 2x1,5-LHR, o equivalente, trenzado de 20 vueltas por metro cobre pulido flexible, pantalla de aluminio con hilo de drenaje, resistente al fuego según UNE 50200, color rojo y libre de halógenos, aislamiento de silicona, instalado bajo tubo corrugado de Ø 20 mm, color violeta, incluso p.p. de cajas de derivación, regletas, soportes y pequeño material. Totalmente instalado, conexionado y probado.

| Código | Ud | Descripción | Rendimiento | Precio | Importe |
|---|---|---|---|---|---|
| U01FY730 | h | Oficial 1ª instalador contra incendios | 0.05 | 16.5 | 0.83 |
| U01FY735 | h | Peón ordinario instalador contra incendios | 0.05 | 15.052 | 0.75 |
| 2X1.5LHR | m | Cable par trenzado apantallado 2x1,5-LHR (material; 06/08/2009) | 1 | 1.49 | 1.49 |
| TEICL_20 | m | Tubo Forroplast Ø20 mm violeta (material; 14/12/2021) | 1 | 0.67 | 0.67 |
| U30JW900 | ud | p.p. cajas derivación, regletas y peq. material | 0.05 | 3.248 | 0.16 |
| %0400 | % | Pequeño material | 3 % | 3.90 | 0.12 |
| %CI | % | Costes indirectos..(s/total) | 3 % | 4.02 | 0.12 |
|  |  | Total |  |  | 4.14 |

| Medición | Uds. | Largo | Parcial |
|---|---|---|---|
| Planta baja ala sur | 1 | 56.000 | 56.000 |
| P. 1ª despachos ala este | 1 | 40.000 | 40.000 |
| Total |  |  | 96 |

**CERT-PCI** ud CERTIFICADO CONTRA INCENDIOS y PLANOS AS BUILT (10/11/2017)
1 ud × 140 = 140.00
Certificado de instalación, realización de planos As Built, estado de las instalaciones, detalles, acabado de las mismas y documentación de los equipos.

| Código | Ud | Descripción | Rendimiento | Precio | Importe |
|---|---|---|---|---|---|
| CERT_PCI | ud | Certificado instalación protección contra incedios (10/11/2017) | 1 | 60 | 60.00 |
| PLASBUILT-PCI | ud | Planos As Built instalación protección contra incedios (material; 02/07/2019) | 1 | 80 | 80.00 |
|  |  | Total |  |  | 140 |

**1620060** ud DETECTOR ANALÓGICO ÓPTICO-TÉRMICO NOTIFIER NFXI-SMT2 (02/06/2009)
9 ud × 117.85 = 1060.65
Detector óptico-térmico analógico con aislador, marca NOTIFIER, modelo NFXI-SMT2, o equivalente, incorpora microprocesador para el análisis de las señales óptica-térmica y resultante. Compensación por suciedad y ajuste automático a las condiciones ambientales. Posibilidad de operar con tecnología dual o térmica a ciertas horas del día. Direccionamiento sencillo mediante dos roto-swich decádicos (01-159). Funciones lógicas programables desde la central de incendios. Fabricado en ABS pirorretardante. Equipado con doble led que permite ver el estado del detector desde cualquier posición y micro interruptor activable mediante imán para realizar un test de funcionamiento local. Incorpora funciones de test manual y automático Fácilmente desmontable para su limpieza. De color blanco, incluye base B501AP intercambiable con el resto de detectores analógicos y zócalo de entrada de tubo SMK400AP de hasta 22mm. Compatible con protocolos OPAL 159+159 y CLIP 99+9 Conforme al Reglamento (UE) nº 305/2011 del Parlamento Europeo relativo a los productos de la construcción. Aprobado según los requisitos de EN54-7, EN54-5 y EN54-17, con certificado CPD: 0786-CPD-20639. Totalmente instalado, programado y funcionando.

| Código | Ud | Descripción | Rendimiento | Precio | Importe |
|---|---|---|---|---|---|
| U01FY730 | h | Oficial 1ª instalador contra incendios | 0.3 | 16.5 | 4.95 |
| U01FY740 | h | Programador oficial especialista (mano de obra; 02/06/2009) | 0.05 | 55 | 2.75 |
| NFXI-SMT2 | ud | Detector analógico óptico-térmico NFXI-SMT2 con aislador (material; 24/11/2022) | 1 | 90.14 | 90.14 |
| B501AP | ud | Base detector analógico B501AP (material; 24/11/2022) | 1 | 6.62 | 6.62 |
| SMK400AP | ud | Zócalo SMK400AP para entrada de tubo hasta 22mm (material; 24/11/2022) | 1 | 6.13 | 6.13 |
| WW00300 | ud | Material complementario o piezas especiales (material; 16/03/2023) | 1 | 0.5 | 0.50 |
| %0400 | % | Pequeño material | 3 % | 111.09 | 3.33 |
| %CI | % | Costes indirectos..(s/total) | 3 % | 114.42 | 3.43 |
|  |  | Total |  |  | 117.85 |

| Medición | Uds. | Parcial |
|---|---|---|
| Planta baja ala sur | 6 | 6.000 |
| P. 1ª despachos ala este | 3 | 3.000 |
| Total |  | 9 |

## 11 INSTALACIÓN EVACUACIÓN DE AGUAS (20/11/1997)
Importe: 836.25

**AP111111** ud Ayuda albañilería SANEAM
1 ud × 358.97 = 358.97
Ayuda por obra en el capítulo de instalación de saneamiento, incluyendo mano de obra en carga y descarga, materiales, apertura y tapado de rozas, paso de tabiques, recibidos, limpieza, remates y medios auxiliares.

| Código | Ud | Descripción | Rendimiento | Precio | Importe |
|---|---|---|---|---|---|
| MOOA.1d | h | Peón ordinario construcción | 10.253 | 16.007 | 164.12 |
| MOOA.1a | h | Oficial 1ª construcción | 10.253 | 17.022 | 174.53 |
| %C | % | Medios auxiliares | 6 % | 338.65 | 20.32 |
|  |  | Total |  |  | 358.97 |

Claves: ordinario, carga, material, escombro, superficie, levantar, accesorio, moho, carpinteria, hoja

| Medición | Uds. | Parcial |
|---|---|---|
| Ayuda | 1 | 1.000 |
| Total |  | 1 |

**RET-AMI** m RETIRADA Y DESESCOMBRO DE BAJANTE DE AMIANTO (22/11/2012)
4 m × 54.92 = 219.68
Retirada y desescombro de bajante de uralita de fibrocemento con amianto, aplicando sobre las mismas liquido encapsulante de amianto durante su manipulación. Posteriormente, se patentizará herméticamente en el lugar de la actuación y a continuación de proceder a su retirada en contenedores adecuados. Utilización de esclusa de descontaminacion, equitación y protecciones individuales necesarias para la realización de los trabajos, tales como buzos, mascarillas, gafas, etc., tal como se expone en el registro de empresas con riesgo de amianto, en el artículo 12 del RD 396/2006.
Finalmente transporte y entrega al gestor de residuos autorizado de mezcla sin clasificar de residuos inertes o elementos de fibrocemento con amianto producidos en demolición. Incluido coste de vertido. Incluye plan general de retirada de amianto y tasa de tramitación y retirada de amianto, medios y accesorios necesarios. Realizado.

| Código | Ud | Descripción | Rendimiento | Precio | Importe |
|---|---|---|---|---|---|
| U01FY105 | h | Oficial 1ª instalador | 0.5 | 16.098 | 8.05 |
| U01FY110 | h | Peón ordinario instalador | 0.5 | 13.906 | 6.95 |
| RET_AMI | m | Desmontaje bajante amianto (material; 10/12/2021) | 1 | 14.3 | 14.30 |
| TAS-GES | ud | Tasa de gestión de retirada de amianto (10/12/2021) | 0.05 | 250 | 12.50 |
| PL-TRA-RET | ud | Plan general de trabajo de retirada (material; 10/12/2021) | 0.02 | 375 | 7.50 |
| %0200 | % | Medios auxiliares | 5 % | 49.30 | 2.47 |
| %0400 | % | Pequeño material | 3 % | 51.77 | 1.55 |
| %CI | % | Costes indirectos..(s/total) | 3 % | 53.32 | 1.60 |
|  |  | Total |  |  | 54.92 |

**SA-PVC-125** m TUBERÍA EVACUACIÓN PVC 125 mm SERIE B (08/02/2006)
4 m × 14.16 = 56.64
Tubería de evacuación de PVC, Adequa, o equivalente, fabricada según norma UNE EN1453, serie B, diámetro exterior 125x3,2 mm de espesor, con sistema de unión mediante junta pegada, tubo de 5 m, abrazadera isofónica cada 1,5 m, con material aislante en el paso por forjado, incluso con p.p. de piezas especiales del mismo material. Totalmente instalado, según CTE-HS5.

| Código | Ud | Descripción | Rendimiento | Precio | Importe |
|---|---|---|---|---|---|
| U01FY105 | h | Oficial 1ª instalador | 0.15 | 16.098 | 2.41 |
| U25AA-125 | m | Tubo PVC 125 mm (material; 10/10/2011) | 1 | 5.42 | 5.42 |
| U25DA-125 | ud | Codo 87º M-H PVC 125 mm (material; 08/02/2006) | 0.3 | 5.44 | 1.63 |
| U25XP001 | kg | Adhesivo para PVC Tangit | 0.03 | 17.458 | 0.52 |
| 115125 | ud | Abrazadera isofónica M8/10 Ø 125 mm (material; 28/10/2011) | 1 | 3.37 | 3.37 |
| %0400 | % | Pequeño material | 3 % | 13.35 | 0.40 |
| %CI | % | Costes indirectos..(s/total) | 3 % | 13.75 | 0.41 |
|  |  | Total |  |  | 14.16 |

**HO-RE-50X50** ud ARQUETA REGISTRO DE HORMIGÓN 50x50x65 cm CON TAPA B-125 (20/11/1997)
1 ud × 100.69 = 100.69
Arqueta de registro de 50x50x65 cm (largoxanchoxalto) de medidas interiores, construida de hormigón en masa, ancho aproximado 12 cm, con refuerzo de zuncho perimetral en la parte superior, colocado sobre solera de hormigón en masa HM-20/P/40/I ligeramente armada con mallazo ancho aproximado 5 cm y con p.p. de medios auxiliares, excavación, relleno perimetral posterior y accesorios necesarios. Tapa hidráulica de registro, marca Benito, modelo TH50, o equivalente, de fundición dúctil revestida con pintura negra, superficie antideslizante, marco hidráulico con lengüetas, clase B-125 según norma EN124, dimensiones del marco 520x520x30 mm (largoxanchoxalto), dimensiones tapa 480x480 mm, paso libre 435x435 mm. Instalada.

| Código | Ud | Descripción | Rendimiento | Precio | Importe |
|---|---|---|---|---|---|
| U01FY105 | h | Oficial 1ª instalador | 1 | 16.098 | 16.10 |
| U01FY110 | h | Peón ordinario instalador | 1 | 13.906 | 13.91 |
| M05EN020 | h | Excav.hidráulica neumáticos 84 CV (maquinaria; 09/09/2006) | 0.25 | 45 | 11.25 |
| P01HM020 | m³ | Hormigón HM-20/P/40/I central (material; 09/08/2012) | 0.206 | 68.5 | 14.11 |
| P03AM070 | m² | Malla 15x30x5 -1,424 kg/m² (material; 20/11/1997) | 0.57 | 0.95 | 0.54 |
| B_TH50 | ud | Tapa hidráulica TH-50 480x480 B-125 (material; 10/04/2012) | 1 | 39 | 39.00 |
| %0400 | % | Pequeño material | 3 % | 94.91 | 2.85 |
| %CI | % | Costes indirectos..(s/total) | 3 % | 97.76 | 2.93 |
|  |  | Total |  |  | 100.69 |

Claves: arqueta, registro, construccion, fabrica, ladrillo, perforacion, tosco, mortero, cemento, solera, ligero, interior, pie, colocacion, bruñido, perimetro, prefabricado, enfoscado, armadura, tapa, terminacion, medio, auxiliar, excavacion, relleno, hormigon, masa, mallazo

**PHININT-HS5** ud PRUEBAS HIDRÁULICAS INSTALACIONES INTERIORES EVACUACIÓN DE AGUAS (22/11/2012)
1 ud × 100.27 = 100.27
Pruebas hidráulicas de estanqueidad y de agua de las tuberías, elementos y accesorios de la instalación de evacuación de aguas, equipos de prueba, medios auxiliares y accesorios necesarios. Realizada según CTE-HS5.

| Código | Ud | Descripción | Rendimiento | Precio | Importe |
|---|---|---|---|---|---|
| U01FY105 | h | Oficial 1ª instalador | 3 | 16.098 | 48.29 |
| U01FY110 | h | Peón ordinario instalador | 3 | 13.906 | 41.72 |
| %0200 | % | Medios auxiliares | 5 % | 90.01 | 4.50 |
| %0400 | % | Pequeño material | 3 % | 94.51 | 2.84 |
| %CI | % | Costes indirectos..(s/total) | 3 % | 97.35 | 2.92 |
|  |  | Total |  |  | 100.27 |

## 12 MOBILIARIO Y EQUIPAMIENTO (21/12/2021)
Importe: 35804.68

**AP10021** ud Mesa trabajo 1600x800 (21/12/2021)
8 ud × 540.6 = 4324.80
Mesa de trabajo de dimensiones 160x80cm nodelo ref. de Dismac. DM.ST160 o equivalente, con estructura metálica en forma de "O" y encimera de melamina de 25mm de espesor con sistema integrado corredera.
Incluye bandeja de electrificación metálica para alojamiento de cableado. Tapa rectangular abatible de acceso a cableado.

| Código | Ud | Descripción | Rendimiento | Precio | Importe |
|---|---|---|---|---|---|
| 73731 | ud | Mesa 1600x800 (material; 21/12/2021) | 1 | 510 | 510.00 |
| %CI | % | Costes indirectos..(s/total) | 6 % | 510.00 | 30.60 |
|  |  | Total |  |  | 540.6 |

Claves: obra, banco, amortizacion, comedor, madero, persona, colocacion

| Medición | Uds. | Parcial |
|---|---|---|
| ME01 | 8 | 8.000 |
| Total |  | 8 |

**AP10026** ud Mesa trabajo 2000x1000 (21/12/2021)
2 ud × 662.5 = 1325.00
Mesa de trabajo de dimensiones 200x100cm modelo ref. Dismac. DM.ST200 o equivalene, con estructura metálica e forma de "O" y encimera de melamina de 25mm de espesor con sistema integrado corredera.
Incluye bandeja de electrificación metálica para alojamiento de cableado. Tapa rectangular abatible de acceso a cableado.

| Código | Ud | Descripción | Rendimiento | Precio | Importe |
|---|---|---|---|---|---|
| ap100266 | ud | Mesa trabajo 200x1000 (material; 21/12/2021) | 1 | 625 | 625.00 |
| %CI | % | Costes indirectos..(s/total) | 6 % | 625.00 | 37.50 |
|  |  | Total |  |  | 662.5 |

Claves: obra, banco, amortizacion, comedor, madero, persona, colocacion

| Medición | Uds. | Parcial |
|---|---|---|
| ME02 | 2 | 2.000 |
| Total |  | 2 |

**AP10023** ud Ala mesa trabajo 100/80x60 (21/12/2021)
10 ud × 286.2 = 2862.00
Ala para mesa de trabajo de dimensiones 100/80x60cm ref. Dismac. DM.STA80 o equivalente con estructura metálica e forma de "O" y encimera de melamina de 25mm de espesor con sistema integrado corredera.

| Código | Ud | Descripción | Rendimiento | Precio | Importe |
|---|---|---|---|---|---|
| ap100233 | ud | Ala mesa trabajo 100x60 (material; 21/12/2021) | 1 | 270 | 270.00 |
| %CI | % | Costes indirectos..(s/total) | 6 % | 270.00 | 16.20 |
|  |  | Total |  |  | 286.2 |

Claves: obra, banco, amortizacion, comedor, madero, persona, colocacion

| Medición | Uds. | Parcial |
|---|---|---|
| ME01 | 8 | 8.000 |
| ME02 | 2 | 2.000 |
| Total |  | 10 |

**AP1002188** ud Mesa trabajo 1800x800 lat panel
1 ud × 445.2 = 445.20
Mesa de dimensiones 180x80cm con sobre en melamina de grosor 40 mm, con canto de 2 mm de ABS en todo el perímetro, modelo ref. de Dismac. DM.ST180AL o equivalente. Acabado blanco. Laterales de grosor 40 mm, con canto de 2 mm de ABS en los laterales y de 0,8 mm. Estos laterales llevan premontados los distanciadores y las conteras para los reguladores, estas piezas están fabricadas en plástico ABS en acabado cromo.Faldones fabricados en melamina de 19 mm y con canto de 0,8 mm. Incluye bandeja de electrificación metálica para alojamiento de cableado. Tapa rectangular abatible de acceso a cableado.

| Código | Ud | Descripción | Rendimiento | Precio | Importe |
|---|---|---|---|---|---|
| 7373188 | ud | Mesa trabajo 1800x800 lat panel (material; 21/12/2021) | 1 | 420 | 420.00 |
| %CI | % | Costes indirectos..(s/total) | 6 % | 420.00 | 25.20 |
|  |  | Total |  |  | 445.2 |

Claves: obra, banco, amortizacion, comedor, madero, persona, colocacion

| Medición | Uds. | Parcial |
|---|---|---|
| ME04 | 1 | 1.000 |
| Total |  | 1 |

**AP1002688** ud Mesa trabajo 1600x800 lat panel
2 ud × 413.4 = 826.80
Mesa de dimensiones 160x80cm con sobre en melamina de grosor 40 mm, con canto de 2 mm de ABS en todo el perímetro, modelo ref. de Dismac. DM.ST180AL o equivalente. Acabado blanco. Laterales de grosor 40 mm, con canto de 2 mm de ABS en los laterales y de 0,8 mm. Estos laterales llevan premontados los distanciadores y las conteras para los reguladores, estas piezas están fabricadas en plástico ABS en acabado cromo.Faldones fabricados en melamina de 19 mm y con canto de 0,8 mm. Incluye bandeja de electrificación metálica para alojamiento de cableado. Tapa rectangular abatible de acceso a cableado.

| Código | Ud | Descripción | Rendimiento | Precio | Importe |
|---|---|---|---|---|---|
| ap10026688 | ud | Mesa trabajo 1600x800 lat panel (material; 21/12/2021) | 1 | 390 | 390.00 |
| %CI | % | Costes indirectos..(s/total) | 6 % | 390.00 | 23.40 |
|  |  | Total |  |  | 413.4 |

Claves: obra, banco, amortizacion, comedor, madero, persona, colocacion

| Medición | Uds. | Parcial |
|---|---|---|
| ME05 | 1 | 1.000 |
| ME06 | 1 | 1.000 |
| Total |  | 2 |

**AP1002388** ud Ala mesa trabajo 140/110/100x60 lat panel
3 ud × 298.92 = 896.76
Ala para mesa de trabajo de dimensiones 140/110/100x60cm ref. Dismac. DM.STA80L o equivalente, con sobre en melamina de grosor 40 mm, con canto de 2 mm de ABS en todo
el perímetro. Acabado blanco. Lateral de grosor 40 mm, con canto de 2 mm de ABS en los laterales y de 0,8 mm. Estos laterales llevan pre montados los distanciadores y las conteras para los reguladores, estas piezas están fabricadas en plástico ABS en acabado cromo. Faldones fabricados en melamina de 19 mm y con canto de 0,8 mm.

| Código | Ud | Descripción | Rendimiento | Precio | Importe |
|---|---|---|---|---|---|
| ap10023388 | ud | Ala mesa trabajo 140/110/100x60 lat panel (material; 21/12/2021) | 1 | 282 | 282.00 |
| %CI | % | Costes indirectos..(s/total) | 6 % | 282.00 | 16.92 |
|  |  | Total |  |  | 298.92 |

Claves: obra, banco, amortizacion, comedor, madero, persona, colocacion

| Medición | Uds. | Parcial |
|---|---|---|
| ME04 | 1 | 1.000 |
| ME05 | 1 | 1.000 |
| ME06 | 1 | 1.000 |
| Total |  | 3 |

**AP10022** ud Cajonera (21/12/2021)
14 ud × 185.5 = 2597.00
Cajonera rodante modelo ref. CJ420/430 de DISMAC o equivalente, de tres cajones o cajón + archivo [D5] con guías de rodamiento y cerradura con cierre en todos los cajones.

| Código | Ud | Descripción | Rendimiento | Precio | Importe |
|---|---|---|---|---|---|
| 74742 | ud | Cajonera rodante modelo ref. CJ420/430 de DISMAC o equivalente, de tres cajones o cajón + archivo con guías de rodamiento y cerradura con cierre en todos los cajones. (material; 21/12/2021) | 1 | 175 | 175.00 |
| %CI | % | Costes indirectos..(s/total) | 6 % | 175.00 | 10.50 |
|  |  | Total |  |  | 185.5 |

Claves: obra, banco, amortizacion, comedor, madero, persona, colocacion

| Medición | Uds. | Parcial |
|---|---|---|
| ME01 | 8 | 8.000 |
| ME02 | 2 | 2.000 |
| ME04 | 2 | 2.000 |
| ME05 | 1 | 1.000 |
| ME06 | 1 | 1.000 |
| Total |  | 14 |

**AP10028** ud Mesa reuniones redonda (21/12/2021)
2 ud × 313.76 = 627.52
Mesa de juntas ref. DM.ST0115 de Dismac o equivalente, de 100cm de diametro, con estructura metálica de peana y encimera de melanina de 25mm de espesor.

| Código | Ud | Descripción | Rendimiento | Precio | Importe |
|---|---|---|---|---|---|
| AP100288 | ud | Mesa reuniones redonda (material; 21/12/2021) | 1 | 296 | 296.00 |
| %CI | % | Costes indirectos..(s/total) | 6 % | 296.00 | 17.76 |
|  |  | Total |  |  | 313.76 |

Claves: obra, banco, amortizacion, comedor, madero, persona, colocacion

| Medición | Uds. | Parcial |
|---|---|---|
| ME03 | 2 | 2.000 |
| Total |  | 2 |

**AP10024** ud Silla oficina (21/12/2021)
11 ud × 439.9 = 4838.90
Silla de oficina modelo ref Dismac A.T58.0010 o equivalente, regulación de tensión e inclinación de respaldo sincron con recorrido de 21º, tapizado en tejido transpirable flexible, apoyo lumbar y regulación del respaldo en altura de 70mm. Asiento con sistema de cámaras de aire para mejor ventilación. Regulación de asiento en altura de 53 a 43cm con mecanismo de regulación de profundidad 8 posiciones. Brazos regulables en altura 7 posiciones y en ancho. Ruedas huecas blandas para suelos de madera. Carcasa blanca y tapizado tela M gris.

| Código | Ud | Descripción | Rendimiento | Precio | Importe |
|---|---|---|---|---|---|
| 757524 | ud | Silla oficina (material; 21/12/2021) | 1 | 415 | 415.00 |
| %CI | % | Costes indirectos..(s/total) | 6 % | 415.00 | 24.90 |
|  |  | Total |  |  | 439.9 |

Claves: obra, banco, amortizacion, comedor, madero, persona, colocacion

| Medición | Uds. | Parcial |
|---|---|---|
| S01 | 11 | 11.000 |
| Total |  | 11 |

**AP10025** ud Silla confidente (21/12/2021)
22 ud × 243.8 = 5363.60
Silla de confidente modelo Dismac A.U4P3000 o equivalente, respaldo con marco de polipropileno tapizado en tejido transpirable flexible, asiento tapizado a juego con el respaldo M64GRIS. Brazos en polipropineno, estructura metálica en tubo patín acabado blanco.

| Código | Ud | Descripción | Rendimiento | Precio | Importe |
|---|---|---|---|---|---|
| 77775 | ud | Silla confidente (material; 21/12/2021) | 1 | 230 | 230.00 |
| %CI | % | Costes indirectos..(s/total) | 6 % | 230.00 | 13.80 |
|  |  | Total |  |  | 243.8 |

Claves: obra, banco, amortizacion, comedor, madero, persona, colocacion

| Medición | Uds. | Parcial |
|---|---|---|
| S02 | 22 | 22.000 |
| Total |  | 22 |

**AP10029** ud Sillon despachos (21/12/2021)
2 ud × 636 = 1272.00
Sillón moelo Dismac A.CA58.771 o equivalente con respaldo alto sistema de regulación de tensión autopesante e inclinación de respaldo sincron y espuma de 80kg, Asiento con sistema de cámaras de aire para mejor ventilación, regulable en altura y en profundidad con recorrido de 6cm. Brazos fijos negros y base de aluminio negro de 5 radios con ruedas blandas, Tapizado tela M64 gris.

| Código | Ud | Descripción | Rendimiento | Precio | Importe |
|---|---|---|---|---|---|
| ap100299 | ud | Silla despacho (material; 21/12/2021) | 1 | 600 | 600.00 |
| %CI | % | Costes indirectos..(s/total) | 6 % | 600.00 | 36.00 |
|  |  | Total |  |  | 636 |

Claves: obra, banco, amortizacion, comedor, madero, persona, colocacion

| Medición | Uds. | Parcial |
|---|---|---|
| S03 | 2 | 2.000 |
| Total |  | 2 |

**AP122301** ud Mesa impresora (04/01/2023)
3 ud × 185.5 = 556.50

| Código | Ud | Descripción | Rendimiento | Precio | Importe |
|---|---|---|---|---|---|
| AP10230101 | ud | Mesa de impresora modelo DIS1223 de Dismac o equivalente, realizada en melamina de dimensiones 60x50xh60cm con dos puertas abatibles con estante interior y hueco superior abierto. (material; 04/01/2023) | 1 | 175 | 175.00 |
| %CI | % | Costes indirectos..(s/total) | 6 % | 175.00 | 10.50 |
|  |  | Total |  |  | 185.5 |

| Medición | Uds. | Parcial |
|---|---|---|
| M01 | 3 | 3.000 |
| Total |  | 3 |

**AP102302** ud Armario modular de puerta entera de 100x42x115h cm. (04/01/2023)
1 ud × 307.4 = 307.40
Armario modular modelo DIS20231 de Dismac o equivalente, de puerta entera de 100x42x115h cm fabricado con tablero de partículas de madera de formación en tres capas, aglomerado con resinas sintéticas sin formaldehido mediante prensado plano a alta temperatura y lijado. Densidad 630 Kg/m3 Recubierto con papel decorativo impregnado de melamina. Tapa de melamina de 25mm
de espesor. Laterales de melamina de 19mm de espesor y densidad 650kg/m3. Trasera vista de 16mm. Estructura desmontable. 2 Uds de estantes de melamina de 25mm de espesor y densidad 630kg/m³. Posicionamiento de estantes fáciles de ajustar, marcadores de altura cada 32mm. Tiradores ergonómicos, modelos de superficie fabricados en inyección de Zamak acabado aluminizado. Cerraduras con amaestramiento. 4 niveladores de fácil acceso interior con recorrido util de +20mm.

| Código | Ud | Descripción | Rendimiento | Precio | Importe |
|---|---|---|---|---|---|
| AP10230202 | ud | Armario modular de puerta entera de 100x42x115h cm. (material; 04/01/2023) | 1 | 290 | 290.00 |
| %CI | % | Costes indirectos..(s/total) | 6 % | 290.00 | 17.40 |
|  |  | Total |  |  | 307.4 |

| Medición | Uds. | Parcial |
|---|---|---|
| M02 | 1 | 1.000 |
| Total |  | 1 |

**AP102303** ud Armario modular de puerta entera de 80x42x222h cm. (04/01/2023)
2 ud × 418.7 = 837.40
Armario modular modelo DIS5252 de Dismac o equivalente, de puerta entera de 80x42x222h cm fabricado con tablero de partículas de madera de formación en tres capas, aglomerado con resinas sintéticas sin formaldehido mediante prensado plano a alta temperatura y lijado. Densidad 630 Kg/m3 Recubierto con papel decorativo impregnado de melamina. Tapa de melamina de 25mm
de espesor. Laterales de melamina de 19mm de espesor y densidad 650kg/m3. Trasera vista de 16mm. Estructura desmontable. 5 Uds de estantes de melamina de 25mm de espesor y densidad 630kg/m³. Posicionamiento de estantes fáciles de ajustar, marcadores de altura cada 32mm. Tiradores ergonómicos, modelos de superficie
fabricados en inyección de Zamak acabado aluminizado. Cerraduras con amaestramiento. 4 niveladores de fácil acceso interior con recorrido util de +20mm.

| Código | Ud | Descripción | Rendimiento | Precio | Importe |
|---|---|---|---|---|---|
| AP10230303 | ud | Armario modular de puerta entera de 80x42x222h cm. (material; 04/01/2023) | 1 | 395 | 395.00 |
| %CI | % | Costes indirectos..(s/total) | 6 % | 395.00 | 23.70 |
|  |  | Total |  |  | 418.7 |

| Medición | Uds. | Parcial |
|---|---|---|
| M03 | 2 | 2.000 |
| Total |  | 2 |

**AP102305** ud Armario modular con 2 cajones para carpetas colgantes 80x42x78h (04/01/2023)
1 ud × 349.8 = 349.80
Armario modular modelo DIS4898 de Dismac o equivalente, con 2 cajones para carpetas colgantes 80x42x78h cm fabricado con tablero de partículas de madera de formación en tres capas, aglomerado con resinas sintéticas sin formaldehido mediante prensado plano a
alta temperatura y lijado. Densidad 630 Kg/m3 Recubierto con papel decorativo impregnado de melamina. Tapa de melamina de 25mm de espesor. Laterales de melamina de 19mm de espesor y densidad 650kg/m3. Trasera vista de 16mm. Estructura desmontable. Tiradores ergonómicos, modelos de superficie fabricados en inyección de Zamak acabado aluminizado. Cerraduras con amaestramiento. 4 niveladores de fácil acceso interior con recorrido util de +20mm. Cajones con sistema antivuelco.

| Código | Ud | Descripción | Rendimiento | Precio | Importe |
|---|---|---|---|---|---|
| AP10230505 | ud | Armario modular con 2 cajones para carpetas colgantes 80x42x78h (material; 04/01/2023) | 1 | 330 | 330.00 |
| %CI | % | Costes indirectos..(s/total) | 6 % | 330.00 | 19.80 |
|  |  | Total |  |  | 349.8 |

| Medición | Uds. | Parcial |
|---|---|---|
| M05 | 1 | 1.000 |
| Total |  | 1 |

**AP102306** ud Armario modular con 4 cajones para carpetas colgantes 100x45x158 (04/01/2023)
7 ud × 715.5 = 5008.50
Armario modular modelo DIS8963 de Dismac o equivalente, con 4 cajones para carpetas colgantes 100x45x158h cm fabricado con tablero de partículas de madera de formación en tres capas, aglomerado con resinas sintéticas sin formaldehido mediante prensado plano a alta temperatura y lijado. Densidad 630 Kg/m3 Recubierto con papel decorativo impregnado de melamina. Tapa de melamina de 25mm de espesor. Laterales de melamina de 19mm de espesor y densidad 650kg/m3. Trasera vista de 16mm. Estructura desmontable. Tiradores ergonómicos, modelos de superficie fabricados en inyección de Zamak acabado aluminizado. Cerraduras con amaestramiento. 4 niveladores de fácil acceso interior con recorrido util de +20mm. Cajones con sistema antivuelco

| Código | Ud | Descripción | Rendimiento | Precio | Importe |
|---|---|---|---|---|---|
| AP10230606 | ud | Armario modular con 4 cajones para carpetas colgantes 100x45x158 (material; 04/01/2023) | 1 | 675 | 675.00 |
| %CI | % | Costes indirectos..(s/total) | 6 % | 675.00 | 40.50 |
|  |  | Total |  |  | 715.5 |

| Medición | Uds. | Parcial |
|---|---|---|
| M06 | 7 | 7.000 |
| Total |  | 7 |

**AP102306.2** ud Armario modular de puerta entera de 100x45x158h cm. (04/01/2023)
1 ud × 286.2 = 286.20
Armario modular modelo DIS8963.2 de Dismac o equivalente, con puerta entera de dimensiones 50x45x158h cm fabricado con tablero de partículas de madera de formación en tres capas, aglomerado con resinas sintéticas sin formaldehido mediante prensado plano a alta temperatura y lijado. Densidad 630 Kg/m3 Recubierto con papel decorativo impregnado de melamina. Tapa de melamina de 25mm de espesor. Laterales de melamina de 19mm de espesor y densidad 650kg/m3. Trasera vista de 16mm. Estructura desmontable. Incluye un estante y trasera ventilada para alojar impresora y rack.

| Código | Ud | Descripción | Rendimiento | Precio | Importe |
|---|---|---|---|---|---|
| AP606.2 | ud | Armario modular puerta entera 100x45x158h cm. (material; 04/01/2023) | 1 | 270 | 270.00 |
| %CI | % | Costes indirectos..(s/total) | 6 % | 270.00 | 16.20 |
|  |  | Total |  |  | 286.2 |

| Medición | Uds. | Parcial |
|---|---|---|
| M07 | 1 | 1.000 |
| Total |  | 1 |

**AP1211213** ud Armario modular de puerta entera de 80x42x73h cm. (04/01/2023)
2 ud × 227.9 = 455.80
Armario modular modelo DIS202385 de Dismac o equivalentede puerta entera de 80x42x73h cm fabricado con tablero de partículas de madera de formación en tres capas, aglomerado con resinas sintéticas sin formaldehido mediante prensado plano a alta temperatura y lijado.
Densidad 630 Kg/m3 Recubierto con papel decorativo impregnado de melamina. Tapa de melamina de 25mm de espesor. Laterales de melamina de 19mm de espesor y densidad 650kg/m3. Estructura desmontable. 1 Ud de estante de melamina de 25mm de espesor y densidad 630kg/m³. Posicionamiento de estantes fáciles de ajustar, marcadores
de altura cada 32mm. Tiradores ergonómicos, modelos de superficie fabricados en inyección de Zamak acabado aluminizado. Cerraduras con amaestramiento. 4 niveladores de fácil acceso interior con recorrido util de +20mm.

| Código | Ud | Descripción | Rendimiento | Precio | Importe |
|---|---|---|---|---|---|
| 898989 | ud | Armario modular de puerta entera de 80x42x73h cm. (material; 04/01/2023) | 1 | 215 | 215.00 |
| %CI | % | Costes indirectos..(s/total) | 6 % | 215.00 | 12.90 |
|  |  | Total |  |  | 227.9 |

| Medición | Uds. | Parcial |
|---|---|---|
| M08 | 2 | 2.000 |
| Total |  | 2 |

**AP7836210** ud Armario modular de puerta entera de 80x42x222h cm. (04/01/2023)
3 ud × 339.2 = 1017.60
Armario modular modelo DIS525274 de Dismac o equivalente, de puerta entera de 80x42xh140 cm fabricado con tablero de partículas de madera de formación en
tres capas, aglomerado con resinas sintéticas sin formaldehido mediante prensado plano a alta temperatura y lijado.
Densidad 630 Kg/m3 Recubierto con papel decorativo impregnado de melamina. Tapa de melamina de 25mm de espesor. Laterales de melamina de 19mm de espesor y densidad 650kg/m3. Estructura desmontable. 2Ud de estante de melamina de 25mm de espesor y densidad 630kg/m³. Posicionamiento de estantes fáciles de ajustar, marcadores de altura cada 32mm. Tiradores ergonómicos, modelos de superficie fabricados en inyección de Zamak acabado aluminizado. Cerraduras con amaestramiento. 4 niveladores de fácil acceso interior con recorrido util de +20mm.

| Código | Ud | Descripción | Rendimiento | Precio | Importe |
|---|---|---|---|---|---|
| 858585858 | ud | Armario modular de puerta entera de 80X42X140h cm. (material; 04/01/2023) | 1 | 320 | 320.00 |
| %CI | % | Costes indirectos..(s/total) | 6 % | 320.00 | 19.20 |
|  |  | Total |  |  | 339.2 |

| Medición | Uds. | Parcial |
|---|---|---|
| M09 | 3 | 3.000 |
| Total |  | 3 |

**AP869568** ud Armario modular puerta entera 80x42x81h cm (04/01/2023)
2 ud × 238.5 = 477.00
Armario modular modelo DIS489841 de Dismac o equivalente, de puerta entera de 80x42x81h cm fabricado con tablero de partículas de madera de formación en tres capas, aglomerado con resinas sintéticas sin formaldehido mediante prensado plano a alta temperatura y lijado.
Densidad 630 Kg/m3 Recubierto con papel decorativo impregnado de melamina. Tapa de melamina de 25mm de espesor. Laterales de melamina de 19mm de espesor y densidad 650kg/m3. Estructura desmontable. 1 Ud de estante de melamina de 25mm de espesor y densidad 630kg/m³. Posicionamiento de estantes fáciles de ajustar, marcadores
de altura cada 32mm. Tiradores ergonómicos, modelos de superficie fabricados en inyección de Zamak acabado aluminizado. Cerraduras con amaestramiento. 4 niveladores de fácil acceso interior con recorrido util de +20mm.

| Código | Ud | Descripción | Rendimiento | Precio | Importe |
|---|---|---|---|---|---|
| 74747474 | ud | Armario modular puerta entera 80x42x81h cm (material; 04/01/2023) | 1 | 225 | 225.00 |
| %CI | % | Costes indirectos..(s/total) | 6 % | 225.00 | 13.50 |
|  |  | Total |  |  | 238.5 |

| Medición | Uds. | Parcial |
|---|---|---|
| M10 | 2 | 2.000 |
| Total |  | 2 |

**AP698565** ud Armario modular puerta entera 80x42x197h cm. (04/01/2023)
3 ud × 376.3 = 1128.90
Armario modular modelo DIS89889 de Dismac o equivalente, de puerta entera de 80x42xh197 cm fabricado con tablero de partículas de madera de formación en tres capas, aglomerado con resinas sintéticas sin formaldehido mediante prensado plano a alta temperatura y lijado.
Densidad 630 Kg/m3 Recubierto con papel decorativo impregnado de melamina. Tapa de melamina de 25mm de espesor. Laterales de melamina de 19mm de espesor y densidad 650kg/m3. Estructura desmontable. 4UdS de estante de melamina de 25mm de espesor y densidad 630kg/m³. Posicionamiento de estantes fáciles de ajustar, marcadores
de altura cada 32mm. Tiradores ergonómicos, modelos de superficie fabricados en inyección de Zamak acabado aluminizado. Cerraduras con amaestramiento. 4 niveladores de fácil acceso interior con recorrido util de +20mm.

| Código | Ud | Descripción | Rendimiento | Precio | Importe |
|---|---|---|---|---|---|
| 4141414 | ud | Armario modular puerta entera 80x42x197h cm. (material; 04/01/2023) | 1 | 355 | 355.00 |
| %CI | % | Costes indirectos..(s/total) | 6 % | 355.00 | 21.30 |
|  |  | Total |  |  | 376.3 |

| Medición | Uds. | Parcial |
|---|---|---|
| M11 | 3 | 3.000 |
| Total |  | 3 |

## 13 ARMARIOS (21/12/2021)
Importe: 25228
MOBILIARIO FIJO

**AP963369** ud Mueble 1x104x200h + 2x104x90h cm tapa roble (04/01/2023)
1 ud × 2544 = 2544.00
Mueble modelo DIS112898 de Dismac o equivalente, fondo 60 cm, formado por módulo alto de 104x200h cm, y dos módulos bajos 104x90h, con puertas abatibles lacadas, con tirador gola integrado, encimera en rechapado roble barnizado. Incluye frigorifíco estandar bajo encimera no panelable de 84 x 50 cm. Inluye perforacines en la trasera para ventilación y barra de colgar.

| Código | Ud | Descripción | Rendimiento | Precio | Importe |
|---|---|---|---|---|---|
| AP852456 | ud | Mueble 1x104x200h + 2x104x90h cm tapa roble (material; 04/01/2023) | 1 | 2400 | 2400.00 |
| %CI | % | Costes indirectos..(s/total) | 6 % | 2400.00 | 144.00 |
|  |  | Total |  |  | 2544 |

| Medición | Uds. | Parcial |
|---|---|---|
| A03 | 1 | 1.000 |
| Total |  | 1 |

**AP102304** ud Muenle de 90h x 240 x 60 cm tapa roble. (04/01/2023)
1 ud × 4134 = 4134.00
Mueble bajo modelo DIS1122 de Dismac o equivalente, Modulo de 90 x 240 x 60 de fondo, con puertas abatibles lacadas, con tirador gola integrado, encimera en rechapado roble barnizado. Incluye frigorifíco estandar bajo encimera no panelable de 84 x 50 cm. Inluye perforacines en la trasera para ventilación.

| Código | Ud | Descripción | Rendimiento | Precio | Importe |
|---|---|---|---|---|---|
| AP10230404 | ud | Armario de 90h x 240 x 60 cm tapa roble. (material; 04/01/2023) | 1 | 3900 | 3900.00 |
| %CI | % | Costes indirectos..(s/total) | 6 % | 3900.00 | 234.00 |
|  |  | Total |  |  | 4134 |

| Medición | Uds. | Parcial |
|---|---|---|
| M04 | 1 | 1.000 |
| Total |  | 1 |

**AP51010** ud Armario Despacho 03
1 ud × 6890 = 6890.00
Suministro e instalación de Armario biblioteca modelo Dismac Ref.DGAT0268 o equivalente, de 220H x 453 cm.
rrente de 8 puertas abatibles a 220 cm de alto cn tirador fresado, interior en melamina hidrofuga blanco soft con cantos en pvc, Estantes interiores metálicos para AZ o carpeta colgante A4 visor lateral o tablero melamin reforzado. Modelo idéntico a armarios de obra en ala norte planta 1º.

| Código | Ud | Descripción | Rendimiento | Precio | Importe |
|---|---|---|---|---|---|
| AP783201 | ud | Armario Despacho 03 (material; 21/12/2021) | 1 | 6500 | 6500.00 |
| %CI | % | Costes indirectos..(s/total) | 6 % | 6500.00 | 390.00 |
|  |  | Total |  |  | 6890 |

Claves: obra, banco, amortizacion, comedor, madero, persona, colocacion

| Medición | Uds. | Parcial |
|---|---|---|
| Despacho 03 | 1 | 1.000 |
| Total |  | 1 |

**AP100212** ud Armario Despacho 04 (21/12/2021)
1 ud × 11660 = 11660.00
Suministro e instalación de Armario biblioteca modelo Dismac Ref.DGAT0223 o equivalente, de 387 x 453 cm.
Frente de 8 puertas correderas dm tablero DM hidrofugo lacadas en blanco con capa protectora anti scratchcon, guías serie 90 de Adinor o equivalente, a dos alturas, de suelo a techo.
Frente de 4 puertas abatible con bisagra oculta tipo cazoleta en los laterales, en el mimso material y acabado.
Interior en melamina blanco soft con cantos en pvc provisto de baldas metálicas para carpetas colgantes o AZ y Barra para perchas.
Incluye 1 uds de escalera dos posiciones con gancho adosadas en todo el perímetro de la biblioteca, escalera modelo adosada C1 con ganchos.
Incluye estantes interiores metálicos para AZ o carpeta colgante A4 visor lateral.
Incluye estantes metálicos, estantes en tablero melamina, 1 barra para perchas, 8 uds de puertas correderas, 4 uds de puertas abatibles, y 1 ud de escaleras.
Según esquema de proyecto.
Modelo idéntico a armarios de obra en ala norte planta 1º.

| Código | Ud | Descripción | Rendimiento | Precio | Importe |
|---|---|---|---|---|---|
| ap10021212 | ud | Armario Despacho 04 (material; 21/12/2021) | 1 | 11000 | 11000.00 |
| %C | % | Medios auxiliares | 6 % | 11000.00 | 660.00 |
|  |  | Total |  |  | 11660 |

Claves: obra, banco, amortizacion, comedor, madero, persona, colocacion

| Medición | Uds. | Parcial |
|---|---|---|
| Despacho 04 | 1 | 1.000 |
| Total |  | 1 |

## 14 VARIOS
Importe: 15488.24

**AP1304** ud Coloación Estor existente (23/07/2019)
11 ud × 18.04 = 198.44
Colocación de estor enrollable existente, anteriormente retirado.

| Código | Ud | Descripción | Rendimiento | Precio | Importe |
|---|---|---|---|---|---|
| MOOA.1a | h | Oficial 1ª construcción | 1 | 17.022 | 17.02 |
| %CI | % | Costes indirectos..(s/total) | 6 % | 17.02 | 1.02 |
|  |  | Total |  |  | 18.04 |

Claves: moho, mando, especial, madero, alto, lateral, bloquear, cordon, plegable, cadena, enrollable, tejido, bastidor, estor

| Medición | Uds. | Parcial |
|---|---|---|
| Estores existentes | 11 | 11.000 |
| Total |  | 11 |

**AP1305** ud Estor enrll latrl 205x250 lnta
7 ud × 694.68 = 4862.76
Estor en tejido de loneta enrollable con mando lateral por cadena o cordón de 205x250 cm, modelo tipo Bandlux o equivalente en color blanco igual a existentes, con bastidor superior y sistema de accionamiento, i/colocación.

| Código | Ud | Descripción | Rendimiento | Precio | Importe |
|---|---|---|---|---|---|
| PFDP23ggab | ud | Estor enrll latrl 205x250 lnta (material) | 1 | 650 | 650.00 |
| MOOA.1a | h | Oficial 1ª construcción | 0.315 | 17.022 | 5.36 |
| %C | % | Medios auxiliares | 6 % | 655.36 | 39.32 |
|  |  | Total |  |  | 694.68 |

Claves: moho, mando, especial, madero, alto, lateral, bloquear, cordon, plegable, cadena, enrollable, tejido, bastidor, estor

| Medición | Uds. | Parcial |
|---|---|---|
| P baja | 7 | 7.000 |
| Total |  | 7 |

**AP142323** ud Señalización con placas nominativas en acceso de despachos
8 ud × 53.38 = 427.04
Placa de para señalización de despachos, de 25x15, rotulados según diseño de APV. Incluye: Replanteo. Fijación en paramento mediante elementos de anclaje adhesivos o equivalente.

| Código | Ud | Descripción | Rendimiento | Precio | Importe |
|---|---|---|---|---|---|
| fsdsdfsd | ud | Placa 25x15 diseño APV (material) | 1 | 45 | 45.00 |
| MOOA.1a | h | Oficial 1ª construcción | 0.315 | 17.022 | 5.36 |
| %C | % | Medios auxiliares | 6 % | 50.36 | 3.02 |
|  |  | Total |  |  | 53.38 |

Claves: moho, mando, especial, madero, alto, lateral, bloquear, cordon, plegable, cadena, enrollable, tejido, bastidor, estor

| Medición | Uds. | Parcial |
|---|---|---|
| Depachos | 8 | 8.000 |
| Total |  | 8 |

**AP1307PA** Pa Partida Alzada imprevistos (material)
1 Pa × 10000 = 10000.00
Partida alzada de imprevistos no contemplados a justificar en obra. Partida de mano de obra y medios materiales para cubrir necesidades propias del tipo de obra y de circunstancias especiales en el transcurso de los trabajos, que deberá ser justificada en obra y aprobada por la DF y promotor.

| Medición | Uds. | Parcial |
|---|---|---|
| Partida alzada imprevistos | 1 | 1.000 |
| Total |  | 1 |

## 15 SEGURIDAD Y SALUD
Importe: 4250

**P.A.** Pa P.A. Seg y sald obra (material)
1 Pa × 4250 = 4250.00
Partida alzada de las medidas de limpieza, seguridad y salud necesarias para el cumplimiento de la normativa vigente.

| Medición | Uds. | Parcial |
|---|---|---|
| PA Seg y Salud | 1 | 1.000 |
| Total |  | 1 |

## 16 GESTIÓN DE RESIDUOS
Importe: 2600

**AP1501PA** Pa P.A. Gestion Residuos (material)
1 Pa × 2600 = 2600.00
Partida alzada de medidas de protección medioambiental y gestión de residuos, incluyendo retirada, limpieza,
carga sobre camión, barrido, almacenamiento en contenedores de recogida de residuos, en su caso, y transporte
a vertedero y/o gestor autorizado de todos los escombros y/o materiales sobrantes, gastos y canon incluidos.

| Medición | Uds. | Parcial |
|---|---|---|
| Residuos | 1 | 1.000 |
| Total |  | 1 |

## 17 CONTROL DE CALIDAD
Importe: 300

**AP1601PA** Pa P. A. Control Calidad (material)
1 Pa × 300 = 300.00
Control de calidad. Documentación de obra, incluido libro del edificio.

| Medición | Uds. | Parcial |
|---|---|---|
| Control Calidad | 1 | 1.000 |
| Total |  | 1 |

## Precios auxiliares

**PBPM.1eaab** m3 Mortero cto/are M-5 0-3 maq
Precio: 73.68
Mortero M-5 de cemento y arena, confeccionado a máquina en obra con cemento tipo Portland CEM II/B-V 32,5 R UNE-EN 197-1:2000, suministrado a granel, y arena triturada de granulometría 0-3 mm lavada.

| Código | Ud | Descripción | Rendimiento | Precio | Importe |
|---|---|---|---|---|---|
| PBAC.3eaAP | t | Cemento CEM II/B-V 32,5 R UNE-EN 197-1:2000 granel (material) | 0.25 | 170 | 42.50 |
| PBRA.1aaaa | t | Arena silícea 0-3mm trit lvd (material) | 1.76 | 9.318 | 16.40 |
| PBAA.1a | m3 | Agua | 0.255 | 0.305 | 0.08 |
| MMMH.1aaba | h | Hormigonera el 1.5 kw 160/200 l (maquinaria) | 0.4 | 0.782 | 0.31 |
| MOOA.1c | h | Peón especializado construcción | 0.337 | 16.24 | 5.47 |
| MOOA.1d | h | Peón ordinario construcción | 0.297 | 16.007 | 4.75 |
| %CI | % | Costes indirectos..(s/total) | 6 % | 69.51 | 4.17 |
|  |  | Total |  |  | 73.68 |

**PBPM.1caab** m3 Mortero cto/are M-10 0-3 maq
Precio: 91.06
Mortero M-10 de cemento y arena, confeccionado a máquina en obra con cemento tipo Portland CEM II/B-V 32,5 R UNE-EN 197-1:2000, suministrado a granel, y arena triturada de granulometría 0-3 mm lavada.

| Código | Ud | Descripción | Rendimiento | Precio | Importe |
|---|---|---|---|---|---|
| PBAC.3eaAP | t | Cemento CEM II/B-V 32,5 R UNE-EN 197-1:2000 granel | 0.35 | 170 | 59.50 |
| PBRA.1aaaa | t | Arena silícea 0-3mm trit lvd | 1.648 | 9.318 | 15.36 |
| PBAA.1a | m3 | Agua | 0.26 | 0.305 | 0.08 |
| MMMH.1aaba | h | Hormigonera el 1.5 kw 160/200 l | 0.4 | 0.782 | 0.31 |
| MOOA.1c | h | Peón especializado construcción | 0.336 | 16.24 | 5.46 |
| MOOA.1d | h | Peón ordinario construcción | 0.325 | 16.007 | 5.20 |
| %CI | % | Costes indirectos..(s/total) | 6 % | 85.91 | 5.15 |
|  |  | Total |  |  | 91.06 |

Claves: confeccionar, maquina, hormigon, moho, ordinario, mano, especial, cemento, rio, lavadero, mortero, obra, agua, suministro, triturado, granulometria, dosificacion, granel, areno

**AP2424** m3 Mortero cto/are CEM II/B-v 32,5R
Precio: 55.47
Mortero CEM II/B-v 32,5R de cemento y arena, confeccionado a máquina en obra con cemento tipo Portland CEM II/B-V 32,5 R UNE-EN 197-1:2000, suministrado a granel, y arena triturada de granulometría 3-5 mm lavada.

| Código | Ud | Descripción | Rendimiento | Precio | Importe |
|---|---|---|---|---|---|
| PBAC.3eaAP | t | Cemento CEM II/B-V 32,5 R UNE-EN 197-1:2000 granel | 0.19 | 170 | 32.30 |
| PBRA.1acaa | t | Arena silícea 3-5mm trit lvd (material) | 1.824 | 3.624 | 6.61 |
| PBAA.1a | m3 | Agua | 0.25 | 0.305 | 0.08 |
| MMMH.1aaba | h | Hormigonera el 1.5 kw 160/200 l | 0.4 | 0.782 | 0.31 |
| MOOA.1c | h | Peón especializado construcción | 0.404 | 16.24 | 6.56 |
| MOOA.1d | h | Peón ordinario construcción | 0.404 | 16.007 | 6.47 |
| %CI | % | Costes indirectos..(s/total) | 6 % | 52.33 | 3.14 |
|  |  | Total |  |  | 55.47 |

**PBPL.6a** m3 Pasta yeso fino (05/05/1995)
Precio: 84.55
Pasta de yeso fino confeccionada a mano en obra, suministrado en sacos de 20 kg, según NTE-RPG/7.

| Código | Ud | Descripción | Rendimiento | Precio | Importe |
|---|---|---|---|---|---|
| PBAY.1cab | t | Yeso tipo YF-manual envasado (material) | 0.85 | 36.808 | 31.29 |
| PBAA.1a | m3 | Agua | 0.6 | 0.305 | 0.18 |
| MOOA.1d | h | Peón ordinario construcción | 3.017 | 16.007 | 48.29 |
| %CI | % | Costes indirectos..(s/total) | 6 % | 79.76 | 4.79 |
|  |  | Total |  |  | 84.55 |

Claves: obra, yeso, mano, fino, suministro, confeccionar, pasta

**ERSW11bab** m2 Rev bnzPU 3man pav mad lij
Precio: 7.09
Revestimiento de suelos de madera con barniz a base de resina de poliuretano, con lijado del barniz existente en pavimento antiguo y tres manos de acabado incoloro.

| Código | Ud | Descripción | Rendimiento | Precio | Importe |
|---|---|---|---|---|---|
| PRPP68d23 | l | Barniz PU pav mad/crch 20 l | 0.5 | 8.434 | 4.22 |
| MMMW.2ab | h | Pulidora mad el monof banda | 0.05 | 0.747 | 0.04 |
| MMMW.2ca | h | Pulidora-orilladora mad el monof (maquinaria) | 0.015 | 0.818 | 0.01 |
| MOOA.1a | h | Oficial 1ª construcción | 0.142 | 17.022 | 2.42 |
| %CI | % | Costes indirectos..(s/total) | 6 % | 6.69 | 0.40 |
|  |  | Total |  |  | 7.09 |

Claves: ligero, intensidad, laca, moho, suelo, pavimentacion, cuchillo, resina, soporte, base, brillo, revestimiento, banda, barniz, mano, especial, rozar, incoloro, calidad, disco, fino, impacto

**PBPM.1eacb** m3 Mortero cto/are M-5 3-5 maq
Precio: 27.64
Mortero M-5 de cemento y arena, confeccionado a máquina en obra con cemento tipo Portland CEM II/B-V 32,5 R UNE-EN 197-1:2000, suministrado a granel, y arena triturada de granulometría 3-5 mm lavada.

| Código | Ud | Descripción | Rendimiento | Precio | Importe |
|---|---|---|---|---|---|
| PBAC.3ea | t | Cemento CEM II/B-V 32,5 R UNE-EN 197-1:2000 granel (material) | 0.25 | 48.834 | 12.21 |
| PBRA.1acaa | t | Arena silícea 3-5mm trit lvd | 1.76 | 3.624 | 6.38 |
| PBAA.1a | m3 | Agua | 0.255 | 0.305 | 0.08 |
| MMMH.1aaba | h | Hormigonera el 1.5 kw 160/200 l | 0.4 | 0.782 | 0.31 |
| MOOA.1c | h | Peón especializado construcción | 0.252 | 16.24 | 4.09 |
| MOOA.1d | h | Peón ordinario construcción | 0.252 | 16.007 | 4.03 |
| %ICI | % | Costes directos complementarios (16/03/2023) | 2 % | 27.10 | 0.54 |
|  |  | Total |  |  | 27.64 |

**PBPL.1a** m3 Lechada cemento 1:2
Precio: 66.77
Lechada de cemento 1:2, confeccionada a mano en obra con cemento Portland CEM II/B-V 32,5 R fabricado según UNE-EN 197-1:2000, suministrado en sacos de 50 kg.

| Código | Ud | Descripción | Rendimiento | Precio | Importe |
|---|---|---|---|---|---|
| PBAC.3eb | t | Cemento CEM II/B-V 32,5 R UNE-EN 197-1:2000 sacos (material) | 0.43 | 81.18 | 34.91 |
| PBAA.1a | m3 | Agua | 0.85 | 0.305 | 0.26 |
| MOOA.1d | h | Peón ordinario construcción | 1.892 | 16.007 | 30.29 |
| %ICI | % | Costes directos complementarios | 2 % | 65.46 | 1.31 |
|  |  | Total |  |  | 66.77 |

**ERPW.1d23** m2 Enrast 40X10 mad pin país/50 (20/12/1996)
Precio: 7.31
Enrastrelado de paramentos verticales a base de listones de madera de pino del país de 50x25 mm, colocados con pasta de yeso y puntas cada 50 cm.

| Código | Ud | Descripción | Rendimiento | Precio | Importe |
|---|---|---|---|---|---|
| PBMN.6aa | m3 | Pino pais (material; 20/12/1996) | 0.003 | 299.58 | 0.90 |
| PBUC.1a | kg | Punta a p/const 17x60 caja 3kg (material; 16/03/2023) | 0.03 | 0.79 | 0.02 |
| MOOA.1a | h | Oficial 1ª construcción | 0.18 | 17.022 | 3.06 |
| MOOA.1c | h | Peón especializado construcción | 0.18 | 16.24 | 2.92 |
| %CI | % | Costes indirectos..(s/total) | 6 % | 6.90 | 0.41 |
|  |  | Total |  |  | 7.31 |

## Recursos

**MOOA.1d** h Peón ordinario construcción
Claves: construccion, ordinario

**%CI** % Costes indirectos..(s/total)
Costes directos complementarios

**PRPD31eb** m2 Tab fib mad melm 7mm bl 2cr
Tablero de fibras de madera de densidad media de 7 mm de espesor melaminizado por sus dos caras en blanco, de medidas 2440x2050 mm.
Claves: densidad, blanco, madero, papel, color, fibra, kraft, tablero, medio, cara

**PBUC.4a** ud Punta a templ ø2.5x30 mm caja 500
Caja de 500 puntas de acero templado de 2.5 mm de diámetro y 30 mm de longitud.
Claves: caja, punta, acero, diametro, templado

**MOOA.1a** h Oficial 1ª construcción
Claves: construccion

**MOOA.1c** h Peón especializado construcción
Claves: construccion, especial

**MMAA.2a** m2 Andamio tb modular alqu 1 mes
Alquiler por 1 mes de andamio apoyado tubular modular de acero esmaltado con resinas polimerizadas al horno, para diferentes alturas y soluciones, compuesto por base de paso, suplementos modulares, travesaños, diagonales, plataformas metálicas, barandillas, rodapiés y escaleras, i/pp de montaje, desmontaje y transporte.
Claves: plataforma, alquiler, escalera, suplemento, resina, diagonal, esmalte, acero, barandilla, transporte, montaje, compuesto, metal, desmontable, paso, modulo, apoyo, andamio, base, travesaño, horno, mes

**MOOI.1a** h Oficial 1ª instalador
Claves: instalacion

**APAP02** t Cemento SIKA MONOTOP 442 MULTIFLOW
Cemento tipo Sika MonoTop 442 Multiflow fabricado según UNE-EN 197-1:2000 y suministrado a granel.
Claves: puzolanico, granel, cemento, suministro

**MOOA.1b** h Oficial 2ª construcción
Claves: construccion

**MMMH.1aaca** h Hormigonera el 2.2 kw 250 l
Hormigonera eléctrica monofásica sobre ruedas de goma con tambor basculante de capacidad 250 litros y 2.2 kw de potencia.
Claves: goma, electrico, rueda, hormigon, tambor, monofasico, basculante

**PBAA.1a** m3 Agua
Claves: agua

**PFFC.3a** ud Ladrillo hue dbl 25x12x8
Ladrillo cerámico hueco doble de dimensiones 25x12x8 cm.

**PESB.2clc** ud Casetón perdona PVC C10 o equivalente
Casetón de poliestireno expandido 780x580x73
Claves: expandido, poliestireno, caseton

**PBRA.1abab** t Arena silícea 0-5mm rio lvd
Arena silícea de granulometría 0-5 mm, procedente de rio, lavada, a pie de obra, i/transporte de 30 km con camión de 14 tm lleno.

**PNIS.3a** m2 Lámina PE transparente 0.15mm
Lámina de polietileno transparente de 0.15 mm de espesor, suministrada en rollos de 4 m de ancho y 100 m de largo.
Claves: lamina, rollo, transparente, polietileno, suministro

**PEAM.3ca** m2 Mallazo ME 15x30 ø 4-4
Mallazo electrosoldado ME 15x30 cm, de diámetro 4-4 mm y acero B-500S.
Claves: clave, mallazo, acero, diametro, electrosoldadur, dimension

**MMEW.1ed** ud Sep PVC taburete rec 30mm
Separador de PVC tipo taburete para armaduras inferiores, con un recubrimiento de 30 mm y barra de cualquier diámetro.
Claves: separador, bloquear, barra, pinza, circulacion, recubrimiento, pie, pvc, garra, inferior, estrella

**MMMH15a** h Regla vibrante el 2x0.5kw 2-8m
Regla vibrante eléctrica monofásica con dos motores de 0.5 kw , de frecuencia 50 Hz, para hormigón, de 2 a 8 m de longitud.
Claves: vibracion, monofasico, electrico, motor, hormigon, regla

**MMMT12ba** h Plan vibrd gsln 5CV 63x50cm 93kg
Plancha vibradora a gasolina de 5 CV con placa base de 63.5x50 cm y 93 kg de peso.
Claves: placa, vibracion, plancha, base, peso, gasolina

**APAPAPA0425** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY.8b** m Perfil canal y-crt 48x3000mm
Perfil canal de chapa de acero galvanizado para estructura portante de placas y paneles de yeso-cartón, de 48x3000 mm, clase reacción al fuego A1.

**PFTY.7aa** m Perfil montante y-crt 34mm <3m
Perfil montante de chapa de acero galvanizado para estructura portante de placas y paneles de yeso-cartón, ranurado para pase de canalizaciones, de 34 mm de ancho y una longitud de 2.6 m, clase reacción al fuego A1.
Claves: acero, dimension, canalizacion, perfil, placa, galvanizar, bloquear, ranura, panel, chapa, montante, estructura

**PRTC29a** ud Pieza cuelgue canal tch y-crt 50
Pieza en canal de 48 mm de ancho de chapa de acero galvanizado para el cuelgue de perfiles de techos de placas de yeso-cartón, de 50 cm de longitud.
Claves: galvanizar, perfil, techo, chapa, placa, acero, pieza, canal

**PFTY13a** ud Tornillo pl-met 3.9x25 y-crt
Tornillo fosfatado con punta reducida para fijación de placas y paneles de yeso-cartón a elementos metálicos, de 3.9x25 mm.

**PFTY15a** ud Torn met-met pta brca3.5x9.5 mm
Tornillo cadmiado con punta de broca para unión de elementos metálicos entre sí, de 3.5x9.5 mm.
Claves: metal, tornillo, union, punta

**PFTY.4e** kg Pasta jnt polv y-crt frg rap20kg
Pasta de fraguado rápido para juntas de placas y paneles de yeso-cartón suministrada en polvo en sacos de 20 kg.
Claves: panel, pasta, polvo, fraguado, placa, junta, suministro

**PFTY.6a** m Cinta juntas yeso-cartón 150 m
Cinta de papel especial de alta resistencia para el sellado de uniones entre placas de yeso-cartón, en rollo de 150 m.
Claves: placa, sellador, resistencia, cinta, especial, alto, rollo, union, papel

**PFTY.4g** kg Pasta agarre polvo y-crt 20kg
Pasta para agarre de placas y paneles de yeso-cartón suministrada en polvo en sacos de 20 kg.
Claves: panel, polvo, agarre, suministro, pasta, placa

**PFTY.1dc** m2 Placa y-crt resistente agua 15mm
Placa de alma de yeso entre dos cartones especiales tratados con siliconas (de color verdoso, conservando su porosidad), resistente al agua, de 15 mm de espesor y dimensiones 1200x2000/2500/2600/2700/3000mm , reacción frente al fuego A2 s1 d0, con borde de unión afinado.
Claves: doble, celular, agua, placa, redondo, yeso, panel, lamina, incombustible, resistencia, dimension, verde, conservacion, lana, fuego, carton, vapor, especial, porosidad, union, aluminio, cuadrado, color, silicona, fibra, roca, rosa, barrera, aislamiento, poliestireno, plancha, bloquear, vidrio, refuerzo

**PNTL.8cc** m2 Panel ríg lana roca 50mm A1
Panel rígido de lana de roca desnudo de 50 mm de espesor, densidad 90 Kg/m3, reacción al fuego A1 y resistencia térmica 1.45 m2K/w, de dimensiones 3x1.20 m. Para aplicación en particiones interiores verticales (trasdosado).
Claves: desnudo, resistencia, panel, fuego, lana, termico, dimension, roca

**PFTY.1ac** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY.7ba** m Perfil montante y-crt 46mm <3m
Perfil montante de chapa de acero galvanizado para estructura portante de placas y paneles de yeso-cartón, ranurado para pase de canalizaciones, de 46 mm de ancho y una longitud de 2.5, 2.6, 2.7, 2.8 ó 3 m, clase reacción al fuego A1.
Claves: acero, dimension, canalizacion, perfil, placa, galvanizar, bloquear, ranura, panel, chapa, montante, estructura

**PFTY13c** ud Tornillo pl-met 3.9x45 y-crt
Tornillo fosfatado con punta reducida para fijación de placas y paneles de yeso-cartón a elementos metálicos, de 3.9x45 mm.
Claves: punta, panel, dimension, tornillo, fijacion, metal, placa

**PNTL10a** m2 Panel smrr lana roca 60mm Al
Panel semirrígido de lana de roca, revestido por una de sus caras con lámina de aluminio, que actúa como barrera de vapor, de 60 mm de espesor, conductividad térmica 0.037 W/mk, de dimensiones 1.35x0.60 m, clase de reacción al fuego A2. Para aplicación en cámaras y trasdosados.
Claves: rigido, termico, roca, lamina, resistencia, panel, lana, aluminio, barrera, cara, dimension, vapor, revestir, actuar

**ap0052323** m2 Revestimiento mural vinílico M2
Lámina homogénea de PVC, de 0,9 mm de espesor, con tratamiento de protección superficial PUR, color a elegir; suministrada en rollo.
Claves: suministro, norma, estatico, pvc, rollo, ampliar, resistencia, color, revestimiento, vinilo, fuego, mural, electrostatico, colectivo

**PBUA16a** kg Adhesivo
Claves: fungicida, textil, refuerzo, bote, resina, sintetico, agua, suministro, cola, vinilo, papel

**PRPP.5daa** kg Pint plas int-ext ls bl 25kg
Pintura plástica al agua para aplicación en interiores o exteriores con brocha o rodillo y acabado liso, color blanco, suministrada en envase de 25 kg (rendimiento 3 m2/kg).
Claves: crema, suministro, bloquear, picar, color, liso, blanco, negro, pintura, interior, aplicacion, rodillo, plastico, agua, exterior, envase

**PRPP18ab** kg Emplaste paramentos interiores
Emplaste en polvo para mezclar con agua de uso exclusivo en paramentos interiores, suministrado en envases de 15 kg (rendimiento 2,5-3 m2/kg).
Claves: exterior, envase, suministro, agua, interior, bloquear, polvo, paramento

**PRSR93cbbAP** m2 Parquet tabl rob 42x7x1.4cm
Parquet de tablas de madera natural maciza de roble, de dimensiones 42x7x1.4 cm, para pegar, pulir y barnizar.
Claves: claro, castaño, pulir, elondo, parque, amarillo, gris, bloquear, dimension, oscuro, natural, macizo, eucalipto, tabla, roble, madero

**PBUA21c** kg Adhesivo pav res sintética 30kg
Adhesivo de resina sintética en dispersión acuosa para pavimentos, de aplicación en una sola cara y tiempo útil 15 minutos, suministrado en envases de 30 kg (rendimiento 450 gr/m2).
Claves: suministro, sintetico, agua, envase, pavimentacion, resina, adhesivo, aplicacion, cara, dispersion, tiempo

**ap05v022** m Umbral de granito negro zimbawe acabado apomazad de ancho 20cm
Claves: valoracion, flexion, marmol, rustico, resistencia, absorcion, termico, liso, gres, prensado, agata, agua, mosaico, acido, blanco, choque, baldosa, porcelana, dimension, nogal, granito, hielo, bloquear

**APAP05** m Rodapié DM HIDROF LACADO
Rodapié de tablero DM hidrófugo de 17x12 mm acabado lacado en taller en color blanco, colocado con puntas y cola blanca, incluso p.p. de recortes. Pieza de 17 cm de alto,con un chafán fresado de 5x5 mm en la cara superior y calles de 5 mm rehundidas en toda su longitud.
Claves: nogal, negro, superficie, blanco, color, pino, aglomerado, alto, plastico, densidad, roble, rodapie, lamina, sapely, madero

**PBUA.1b** kg Cola blanca madera 6kg lenta
Cola blanca, cola lenta (acetato de vinilo) en dispersión acuosa para utilización en madera, apta para uniones que soporten altos grados de humedad, en envase de 6 kg.
Claves: blanco, vinilo, apto, humedad, graduacion, agua, dispersion, union, envase, madero, alto, cola, soporte

**PRPP68d23** l Barniz PU pav mad/crch 20 l
Barniz para madera o corcho a base de resina de poliuretano, para aplicar con pincel, brocha, rodillo o pistola, con acabado pigmantadoo, suministrado en envases de 20 l (rendimiento 5 m2/l).

**APAP22** m3 Roble americano
Claves: roble, americano, cantear

**PRPP64dc** l Barniz sintético mat 20 l
Barniz sintético transparente para la protección y decoración de la madera, para aplicar con pincel, brocha, rodillo o pistola en dos manos o más, con acabado mate, suministrado en envases de 20 l (rendimiento 8 m2/l).
Claves: mate, rodillo, barniz, envase, aplicacion, proteccion, sintetico, mat, transparente, brillo, suministro, satinado, madero, mano, decoracion

**379379** ud Puerta abatible tablero lacada vidrio central
Puerta de paso de bastidor de madera maciza y 2 tableros aglomerados de media densidad lacado en alta calidad con protección antigolpes, con alma rellena de trillaje de cartón y con canto de madera maciza lacado, de una hoja de 820x242x35 mm lisa, con zona central de vidrio laminar 44.1 con premarco de pino, marco de 70x30 mm y guarniciones de 70x10 mm, ambos de tablero aglomerado lacado, tres bisagras acero inoxidable 1º cat, y manilla modelo tipo Sena Inox AISI304 o equivalente, i/asiento y colocación, s/NTE-PPM.
Claves: madero, defecto, resina, compuesto, aceptar, capa, contrachapado, pelicula, revestir, interior, calidad, sintetico, tablero, chapa, pino, cara, bloquear, duro, exotica

**PFPW10bab** ud Premarco pin rj 70 prta72.5x203
Premarco para puerta de dimensiones de hoja 72.5x203 cm en madera de pino rojo de 70x35 mm, con barrotillos en escuadras y patas y elementos de empotramiento de acero.
Claves: empotramiento, alto, escuadra, acero, pino, precerco, dimension, puerta, pata, hueco, madero, rojo

**3535** m2 Premarco pino rojo
Premarco para ventana en madera de pino rojo de 11.5x3 cm, de dimensiones varias, con barrotillos en las escuadras y elementos de empotramiento de acero.
Claves: ventilacion, precerco, escuadra, ventana, alto, pino, acero, empotramiento, rojo, madero, dimension

**35352** m2 Vent 1hj fija
Ventana de una hoja fija en madera de pino tratada, de dimensiones varias, para 1 vidrio, con marco y guarniciones en tablero DM lacado en alta calidad.
Claves: madero, melis, laton, moldura, hoja, vidrio, pino, cerrajeria, abatible, pernio, ventana, suecia, iroko, ventilacion, dimension, cremona

**PFAE.4fbaap** m2 Vdr lamnr 6+6 fu inc
Vidrio laminar de seguridad fuerte formado por dos lunas flotadas de 6+6 mm de espesor y una lámina de butyral transparente, incoloro, hasta 300x201 cm.
Claves: robo, rosa, bloquear, seguridad, simple, gris, lamina, bala, vidrio, bronce, transparente, luna, incoloro, clave, flotador, ruido, verde, color

**PFAW.3a** m2 Repercusión perfil neopreno
Claves: cristal, colocacion, neopreno, perfil

**PRPD30mb23** m2 Tabl ctchp 19 pin gllg rechapado castaño
Tablero contrachapado fenólico de 19 mm de espesor compuesto de múltiples chapas de pino gallego (Pinaster) en el interior y en las caras rechapado en cara exterior en chapa de madera natural de castaño.
Claves: pelicula, exotica, calidad, capa, cara, defecto, compuesto, duro, resina, aceptar, chapa, pino, sintetico, contrachapado, interior, tablero, bloquear, revestir, madero

**MMMW.2aa** h Pulidora madera el monof disco
Pulidora de madera eléctrica monofásica de 2.2 kw y disco con ancho de pulido 20 cm.
Claves: electrico, monofasico, madero, disco, pulir

**MMMW.2ab** h Pulidora mad el monof banda
Pulidora de madera eléctrica monofásica de 2.2 kw, de banda de 10 cm de ancho.
Claves: banda, madero, electrico, monofasico

**73731** ud Mesa 1600x800
Mesa de trabajo de dimensiones 160x80cm nodelo ref. Dismac. DM.ST160 o EQUIVALENTE, con estructura metálica eN forma de "O" y encimera de melamina de 25mm de espesor con sistema integrado corredera.
Incluye bandeja de electrificación metálica para alojamiento de cableado. Tapa rectangular abatible de acceso a cableado.
Claves: banco, madero, obra, persona, comedor

**ap100266** ud Mesa trabajo 200x1000
Mesa de trabajo de dimensiones 200x100cm modelo ref. Dismac. DM.ST200 o equivalene, con estructura metálica e forma de "O" y encimera de melamina de 25mm de espesor con sistema integrado corredera.
Incluye bandeja de electrificación metálica para alojamiento de cableado. Tapa rectangular abatible de acceso a cableado.

**ap100233** ud Ala mesa trabajo 100x60
Ala para mesa de trabajo de dimensiones 100/80x60cm ref. Dismac. DM.STA80 o equivalente con estructura metálica e forma de "O" y encimera de melamina de 25mm de espesor con sistema integrado corredera.
Claves: banco, madero, obra, persona, comedor

**7373188** ud Mesa trabajo 1800x800 lat panel
Mesa de dimensiones 180x80cm con sobre en melamina de grosor 40 mm, con canto de 2 mm de ABS en todo el perímetro, modelo ref. de Dismac. DM.ST180AL o equivalente. Acabado blanco. Laterales de grosor 40 mm, con canto de 2 mm de ABS en los laterales y de 0,8 mm. Estos laterales llevan premontados los distanciadores y las conteras para los reguladores, estas piezas están fabricadas en plástico ABS en acabado cromo.Faldones fabricados en melamina de 19 mm y con canto de 0,8 mm. Incluye bandeja de electrificación metálica para alojamiento de cableado. Tapa rectangular abatible de acceso a cableado.
Claves: banco, madero, obra, persona, comedor

**ap10026688** ud Mesa trabajo 1600x800 lat panel
Mesa de dimensiones 160x80cm con sobre en melamina de grosor 40 mm, con canto de 2 mm de ABS en todo el perímetro, modelo ref. de Dismac. DM.ST180AL o equivalente. Acabado blanco. Laterales de grosor 40 mm, con canto de 2 mm de ABS en los laterales y de 0,8 mm. Estos laterales llevan premontados los distanciadores y las conteras para los reguladores, estas piezas están fabricadas en plástico ABS en acabado cromo.Faldones fabricados en melamina de 19 mm y con canto de 0,8 mm. Incluye bandeja de electrificación metálica para alojamiento de cableado. Tapa rectangular abatible de acceso a cableado.

**ap10023388** ud Ala mesa trabajo 140/110/100x60 lat panel
Ala para mesa de trabajo de dimensiones 140/110/100x60cm ref. Dismac. DM.STA80L o equivalente, con sobre en melamina de grosor 40 mm, con canto de 2 mm de ABS en todo
el perímetro. Acabado blanco. Lateral de grosor 40 mm, con canto de 2 mm de ABS en los laterales y de 0,8 mm. Estos laterales llevan pre montados los distanciadores y las conteras para los reguladores, estas piezas están fabricadas en plástico ABS en acabado cromo. Faldones fabricados en melamina de 19 mm y con canto de 0,8 mm.
Claves: banco, madero, obra, persona, comedor

**74742** ud Cajonera
Claves: banco, madero, obra, persona, comedor

**AP100288** ud Mesa reuniones redonda
Mesa de juntas ref. DM.ST0115 de Dismac o equivalente, de 100cm de diametro, con estructura metálica de peana y encimera de melanina de 25mm de espesor.
Claves: banco, madero, obra, persona, comedor

**757524** ud Silla oficina
Silla de oficina modelo ref Dismac A.T58.0010 o equivalente, regulación de tensión e inclinación de respaldo sincron con recorrido de 21º, tapizado en tejido transpirable flexible, apoyo lumbar y regulación del respaldo en altura de 70mm. Asiento con sistema de cámaras de aire para mejor ventilación. Regulación de asiento en altura de 53 a 43cm con mecanismo de regulación de profundidad 8 posiciones. Brazos regulables en altura 7 posiciones y en ancho. Ruedas huecas blandas para suelos de madera.
Claves: banco, madero, obra, persona, comedor

**77775** ud Silla confidente
Silla de confidente modelo Dismac A.U4P3000 o equivalente, respaldo con marco de polipropileno tapizado en tejido transpirable flexible, asiento tapizado a juego con el respaldo M64GRIS. Brazos en polipropineno, estructura metálica en tubo patín acabado blanco.
Claves: banco, madero, obra, persona, comedor

**ap100299** ud Silla despacho
Sillón moelo Dismac A.CA58.771 o equivalente con respaldo alto sistema de regulación de tensión autopesante e inclinación de respaldo sincron y espuma de 80kg, Asiento con sistema de cámaras de aire para mejor ventilación, regulable en altura y en profundidad con recorrido de 6cm. Brazos fijos negros y base de aluminio negro de 5 radios con ruedas blandas, Tapizado tela M64 gris.

**AP10230202** ud Armario modular de puerta entera de 100x42x115h cm
Armario modular modelo DIS20231 de Dismac o equivalente, de puerta entera de 100x42x115h cm fabricado con tablero de partículas de madera de formación en tres capas, aglomerado con resinas sintéticas sin formaldehido mediante prensado plano a alta temperatura y lijado. Densidad 630 Kg/m3 Recubierto con papel decorativo impregnado de melamina. Tapa de melamina de 25mm
de espesor. Laterales de melamina de 19mm de espesor y densidad 650kg/m3. Trasera vista de 16mm. Estructura desmontable. 2 Uds de estantes de melamina de 25mm de espesor y densidad 630kg/m³. Posicionamiento de estantes fáciles de ajustar, marcadores de altura cada 32mm. Tiradores ergonómicos, modelos de superficie fabricados en inyección de Zamak acabado aluminizado. Cerraduras con amaestramiento. 4 niveladores de fácil acceso interior con recorrido util de +20mm.

**AP10230303** ud Armario modular de puerta entera de 80x42x222h cm
Armario modular modelo DIS5252 de Dismac o equivalente, de puerta entera de 80x42x222h cm fabricado con tablero de partículas de madera de formación en tres capas, aglomerado con resinas sintéticas sin formaldehido mediante prensado plano a alta temperatura y lijado. Densidad 630 Kg/m3 Recubierto con papel decorativo impregnado de melamina. Tapa de melamina de 25mm
de espesor. Laterales de melamina de 19mm de espesor y densidad 650kg/m3. Trasera vista de 16mm. Estructura desmontable. 5 Uds de estantes de melamina de 25mm de espesor y densidad 630kg/m³. Posicionamiento de estantes fáciles de ajustar, marcadores de altura cada 32mm. Tiradores ergonómicos, modelos de superficie
fabricados en inyección de Zamak acabado aluminizado. Cerraduras con amaestramiento. 4 niveladores de fácil acceso interior con recorrido util de +20mm.

**AP10230505** ud Armario modular con 2 cajones para carpetas colgantes 80x42x78h
Armario modular modelo DIS4898 de Dismac o equivalente, con 2 cajones para carpetas colgantes 80x42x78h cm fabricado con tablero de partículas de madera de formación en tres capas, aglomerado con resinas sintéticas sin formaldehido mediante prensado plano a
alta temperatura y lijado. Densidad 630 Kg/m3 Recubierto con papel decorativo impregnado de melamina. Tapa de melamina de 25mm de espesor. Laterales de melamina de 19mm de espesor y densidad 650kg/m3. Trasera vista de 16mm. Estructura desmontable. Tiradores ergonómicos, modelos de superficie fabricados en inyección de Zamak acabado aluminizado. Cerraduras con amaestramiento. 4 niveladores de fácil acceso interior con recorrido util de +20mm. Cajones con sistema antivuelco.

**AP10230606** ud Armario modular con 4 cajones para carpetas colgantes 100x45x158
Armario modular modelo DIS8963 de Dismac o equivalente, con 4 cajones para carpetas colgantes 100x45x158h cm fabricado con tablero de partículas de madera de formación en tres capas, aglomerado con resinas sintéticas sin formaldehido mediante prensado plano a alta temperatura y lijado. Densidad 630 Kg/m3 Recubierto con papel decorativo impregnado de melamina. Tapa de melamina de 25mm de espesor. Laterales de melamina de 19mm de espesor y densidad 650kg/m3. Trasera vista de 16mm. Estructura desmontable. Tiradores ergonómicos, modelos de superficie fabricados en inyección de Zamak acabado aluminizado. Cerraduras con amaestramiento. 4 niveladores de fácil acceso interior con recorrido util de +20mm. Cajones con sistema antivuelco

**AP606.2** ud Armario modular puerta entera 100x45x158h cm
Armario modular modelo DIS8963.2 de Dismac o equivalente, con puerta entera de dimensiones 50x45x158h cm fabricado con tablero de partículas de madera de formación en tres capas, aglomerado con resinas sintéticas sin formaldehido mediante prensado plano a alta temperatura y lijado. Densidad 630 Kg/m3 Recubierto con papel decorativo impregnado de melamina. Tapa de melamina de 25mm de espesor. Laterales de melamina de 19mm de espesor y densidad 650kg/m3. Trasera vista de 16mm. Estructura desmontable. Incluye un estante y trasera ventilada para alojar impresora y rack.

**898989** ud Armario modular de puerta entera de 80x42x73h cm
Armario modular modelo DIS202385 de Dismac o equivalentede puerta entera de 80x42x73h cm fabricado con tablero de partículas de madera de formación en tres capas, aglomerado con resinas sintéticas sin formaldehido mediante prensado plano a alta temperatura y lijado.
Densidad 630 Kg/m3 Recubierto con papel decorativo impregnado de melamina. Tapa de melamina de 25mm de espesor. Laterales de melamina de 19mm de espesor y densidad 650kg/m3. Estructura desmontable. 1 Ud de estante de melamina de 25mm de espesor y densidad 630kg/m³. Posicionamiento de estantes fáciles de ajustar, marcadores
de altura cada 32mm. Tiradores ergonómicos, modelos de superficie fabricados en inyección de Zamak acabado aluminizado. Cerraduras con amaestramiento. 4 niveladores de fácil acceso interior con recorrido util de +20mm.

**858585858** ud Armario modular de puerta entera de 80X42X140h cm
Armario modular modelo DIS525274 de Dismac o equivalente, de puerta entera de 80x42xh140 cm fabricado con tablero de partículas de madera de formación en
tres capas, aglomerado con resinas sintéticas sin formaldehido mediante prensado plano a alta temperatura y lijado.
Densidad 630 Kg/m3 Recubierto con papel decorativo impregnado de melamina. Tapa de melamina de 25mm de espesor. Laterales de melamina de 19mm de espesor y densidad 650kg/m3. Estructura desmontable. 2Ud de estante de melamina de 25mm de espesor y densidad 630kg/m³. Posicionamiento de estantes fáciles de ajustar, marcadores de altura cada 32mm. Tiradores ergonómicos, modelos de superficie fabricados en inyección de Zamak acabado aluminizado. Cerraduras con amaestramiento. 4 niveladores de fácil acceso interior con recorrido util de +20mm.

**74747474** ud Armario modular puerta entera 80x42x81h cm
Armario modular modelo DIS489841 de Dismac o equivalente, de puerta entera de 80x42x81h cm fabricado con tablero de partículas de madera de formación en tres capas, aglomerado con resinas sintéticas sin formaldehido mediante prensado plano a alta temperatura y lijado.
Densidad 630 Kg/m3 Recubierto con papel decorativo impregnado de melamina. Tapa de melamina de 25mm de espesor. Laterales de melamina de 19mm de espesor y densidad 650kg/m3. Estructura desmontable. 1 Ud de estante de melamina de 25mm de espesor y densidad 630kg/m³. Posicionamiento de estantes fáciles de ajustar, marcadores
de altura cada 32mm. Tiradores ergonómicos, modelos de superficie fabricados en inyección de Zamak acabado aluminizado. Cerraduras con amaestramiento. 4 niveladores de fácil acceso interior con recorrido util de +20mm.

**4141414** ud Armario modular puerta entera 80x42x197h cm
Armario modular modelo DIS89889 de Dismac o equivalente, de puerta entera de 80x42xh197 cm fabricado con tablero de partículas de madera de formación en tres capas, aglomerado con resinas sintéticas sin formaldehido mediante prensado plano a alta temperatura y lijado.
Densidad 630 Kg/m3 Recubierto con papel decorativo impregnado de melamina. Tapa de melamina de 25mm de espesor. Laterales de melamina de 19mm de espesor y densidad 650kg/m3. Estructura desmontable. 4UdS de estante de melamina de 25mm de espesor y densidad 630kg/m³. Posicionamiento de estantes fáciles de ajustar, marcadores
de altura cada 32mm. Tiradores ergonómicos, modelos de superficie fabricados en inyección de Zamak acabado aluminizado. Cerraduras con amaestramiento. 4 niveladores de fácil acceso interior con recorrido util de +20mm.

**AP852456** ud Mueble 1x104x200h + 2x104x90h cm tapa roble
Mueble modelo DIS112898 de Dismac o equivalente, fondo 60 cm, formado por módulo alto de 104x200h cm, y dos módulos bajos 104x90h, con puertas abatibles lacadas, con tirador gola integrado, encimera en rechapado roble barnizado. Incluye frigorifíco estandar bajo encimera no panelable de 84 x 50 cm. Inluye perforacines en la trasera para ventilación y barra de colgar.

**AP10230404** ud Armario de 90h x 240 x 60 cm tapa roble
Mueble bajo modelo DIS1122 de Dismac o equivalente, Modulo de 90 x 240 x 60 de fondo, con puertas abatibles lacadas, con tirador gola integrado, encimera en rechapado roble barnizado. Incluye frigorifíco estandar bajo encimera no panelable de 84 x 50 cm. Inluye perforacines en la trasera para ventilación.

**AP783201** ud Armario Despacho 03
Suministro e instalación de Armario biblioteca modelo Dismac Ref.DGAT0268 o equivalente, de 220H x 453 cm.
rrente de 8 puertas abatibles a 220 cm de alto cn tirador fresado, interior en melamina hidrofuga blanco soft con cantos en pvc, Estantes interiores metálicos para AZ o carpeta colgante A4 visor lateral o tablero melamin reforzado. Modelo idéntico a armarios de obra en ala norte planta 1º.
Según esquema de proyecto.
Modelo idéntico a armarios de obra en ala norte planta 1º.
Claves: banco, madero, obra, persona, comedor

**ap10021212** ud Armario Despacho 04
Suministro e instalación de Armario biblioteca modelo Dismac Ref.DGAT0223 o equivalente, de 387 x 453 cm.
Frente de 8 puertas correderas dm tablero DM hidrofugo lacadas en blanco con capa protectora anti scratchcon, guías serie 90 de Adinor o equivalente, a dos alturas, de suelo a techo.
Frente de 4 puertas abatible con bisagra oculta tipo cazoleta en los laterales, en el mimso material y acabado.
Interior en melamina blanco soft con cantos en pvc provisto de baldas metálicas para carpetas colgantes o AZ y Barra para perchas.
Incluye 1 uds de escalera dos posiciones con gancho adosadas en todo el perímetro de la biblioteca, escalera modelo adosada C1 con ganchos.
Incluye estantes interiores metálicos para AZ o carpeta colgante A4 visor lateral.
Incluye estantes metálicos, estantes en tablero melamina, 1 barra para perchas, 8 uds de puertas correderas, 4 uds de puertas abatibles, y 1 ud de escaleras.
Según esquema de proyecto.
Modelo idéntico a armarios de obra en ala norte planta 1º.
Claves: banco, madero, obra, persona, comedor

**PFDP23ggab** ud Estor enrll latrl 205x250 lnta
Estor en tejido de loneta enrollable con mando lateral por cadena o cordón, de dimensiones 180x250 cm, con bastidor superior y sistema de accionamiento.
Claves: tejido, cordon, mando, alto, bastidor, cadena, madero, estor, dimension, enrollable, plegable, lateral, bloquear

**fsdsdfsd** ud Placa
Claves: tejido, cordon, mando, alto, bastidor, cadena, madero, estor, dimension, enrollable, plegable, lateral, bloquear

**%ICI** % Costes directos complementarios
Claves: directo, combustible, amortizacion, descompuesto, material, mano, obra, maquinaria

**MMMH.1aaba** h Hormigonera el 1.5 kw 160/200 l
Hormigonera eléctrica monofásica sobre ruedas de goma con tambor basculante de capacidad de 160 a 200 litros y 1.5 kw de potencia.
Claves: hormigon, tambor, goma, basculante, electrico, monofasico, rueda

**MMMW.2ca** h Pulidora-orilladora mad el monof
Pulidora-orilladora de madera eléctrica monofásica de 2.2 kw, de disco.
Claves: disco, electrico, madero, monofasico

**PBAC.3ea** t Cemento CEM II/B-V 32,5 R UNE-EN 197-1:2000 granel
Cemento portland con ceniza volante CEM II/B-V 32,5 R fabricado según UNE-EN 197-1:2000 y suministrado a granel.
Claves: granel, suministro, cemento

**PBAC.3eaAP** t Cemento CEM II/B-V 32,5 R UNE-EN 197-1:2000 granel
Cemento portland con ceniza volante CEM II/B-V 32,5 R fabricado según UNE-EN 197-1:2000 y suministrado a granel.
Claves: granel, suministro, cemento

**PBAC.3eb** t Cemento CEM II/B-V 32,5 R UNE-EN 197-1:2000 sacos
Cemento portland con ceniza volante CEM II/B-V 32,5 R fabricado según UNE-EN 197-1:2000 y suministrado en sacos de 50 kg.
Claves: suministro, cemento

**PBAY.1cab** t Yeso tipo YF-manual envasado
Yeso fino YF, para aplicación manual, envasado, características según RY-85

**PBMN.6aa** m3 Pino pais
Pino gallego ancho 17/arriba.
Claves: pino

**PBRA.1aaaa** t Arena silícea 0-3mm trit lvd
Arena silícea de granulometría 0-3 mm, procedente de machaqueo, lavada, a pie de obra, i/transporte de 30 km con camión de 14 tm lleno.

**PBRA.1acaa** t Arena silícea 3-5mm trit lvd
Arena silícea de granulometría 3-5 mm, procedente de machaqueo, lavada, a pie de obra, i/transporte de 30 km con camión de 14 tm lleno.

**PBUC.1a** kg Punta a p/const 17x60 caja 3kg
Punta de acero para la construcción de 17x60, suministrada en cajas de 3 kg.
